# WV Kropfmühl - Ausführung
Angebotsaufforderung (GAEB DA XML 3.3, DA83)
Projekt: 218d
Währung: EUR
Bieterkommentare zugelassen: ja
Auftraggeber: Markt Untergriesbach, Untergriesbach, 94107; Vergabenummer: 2026-03
Erstellt mit: ASBwin 28.0.2.0, Position 28.0.2.2, 14.04.2026

## 2026-03 WV Kropfmühl
Datum: 14.04.2026

### Bereich 01 Schachtstraße, Hedwigsschacht, Straßenzug Kropfmühl, Kinderheim

*Hinweis: Allgemeine Vorbemerkungen, Vereinbarungen*
Stundenlohnarbeiten:
Stundenlohnarbeiten, die nicht vor der Ausführung von der Bauleitung schriftlich angeordnet wurden, werden nicht anerkannt.
Art, Umfang und Gerätewahl sind mit dem AG abzustimmen.
Der An- und Abtransport von Baugeräten und Maschinen wird nicht gesondert vergütet. Die Stundenlohnsätze für Baugeräte enthalten alle Zuschläge und
Nebenkosten einschließlich Bedienungspersonal und Betriebsstoffe.
Abrechnung:
Der Mengenermittlung für Aushub, Einbau und Verdichtung liegen feste Massen (Volumen nach gewachsenem oder fertig verdichtetem Boden) zugrunde, sofern im Leistungsverzeichnis nichts anderes beschrieben ist. Für unverdichtete Massen gilt das beim Einbau bestehende Volumen.
Sind ausnahmsweise aufgemessene lose Massen auf feste Massen zurück zu rechnen, so gelten die Umrechnungsfaktoren nach "Anhang_Liste 1 Auflockerungsfaktoren", sofern kein spezifischer Nachweis geführt wird.
Der Abrechnung der Leitungsgräben der Entwässerungsarbeiten werden die Regelungen der DIN-EN 1610 zugrunde gelegt.
Der Abrechnung der Leitungsgräben der Wasserleitungsarbeiten werden die Regelungen der ZTV-Rohrgraben zugrunde gelegt.

Aufmasse sind grundsätzlich gemeinsam mit der Bauleitung durchzuführen.
Alle abrechnungstechnisch relevanten Maße sind zeitnah vom AN in einem Aufmassblatt zu dokumentieren und der Bauleitung wöchentlich unaufgefordert zu übergeben. Der Leistungs- und Abrechnungsstand ist durch den AN vom zuständigen Bauleiter kontinuierlich zu überwachen und mit dem Auftrags-LV abzugleichen. Werden die im Leistungsverzeichnis angegebenen Mengenansätze erkennbar überschritten, so ist unverzüglich und vor Ausführung der Bauleistung die Bauleitung schriftlich zu informieren.

Leistungen, deren Umfang nach der Ausführung nicht mehr zweifelsfrei bestimmt werden kann, werden nach dem Ermessen des Auftraggebers maximal bis zu dem im Leistungsverzeichnis ausgeschriebenen Umfang vergütet.
Der Auftragnehmer kann auf seine Kosten den Bauzustand wieder so herstellen, dass ein gemeinsames Aufmass durchgeführt werden kann.
Die Abrechnung der Leistungen hat vorzugsweise titelweise bzw. getrennt nach Leistungsbereichen zu erfolgen.

Sonstiges:
Werden gesetzte oder vereinbarte Fristen wiederholt versäumt oder erteilte Anordnungen und Vereinbarungen missachtet und ist dadurch ein erhöhter Aufwand für die örtliche Bauüberwachung erforderlich, so werden die Kosten für den nachgewiesenen Mehraufwand unter Ansatz der mit dem AG vereinbarten Stundensätze beim AN in Abzug gebracht.

Sämtliche aufgeführte Leistungspositionen können bei Bedarf und
Eignung auch für andere Bauabschnitte, Bauwerke bzw. Bauwerksteile mit gleichen Einheitspreisen verwendet werden.
Desgleichen können gleiche Leistungen von einem in einen anderen Abschnitt des LV‘s zu gleichen Preisen übertragen werden.
Darunter werden auch Lose verstanden.

*Hinweis: Vorbemerkung Trinkwasserhygiene*
Für den Nachweis der trinkwasserhygienischen Eignung von Produkten gibt es vom Umweltbundesamt eine Empfehlung (Stand: 29.07.2021), diese ist kostenlos downloadbar unter:

https://www.umweltbundesamt.de/sites/default/files/medien/5620/dokumente/anlage_1_empfehlung_konformitaetsbestaetigung_3.aenderung_juli21_de_nur_redakt_anpassungen_final.pdf

Wichtig:
Künftig dürfen für die Neuerrichtung oder Instandhaltung von Anlagen für die Gewinnung, Aufbereitung oder Verteilung von Trinkwasser ausschließlich Produkte verwendet werden, die der uneingeschränkt anzuwendenden Bewertungsgrundlage genügen.

Für sämtliche angebotenen Produkte gilt daher,
dass die trinkwasserhygienische Eignung sämtlicher wasserberührter Teile und Werkstoffe nach §17 TrinkwV durch den Hersteller bzw. den Anbieter im Bedarfsfall durchgängig nachzuweisen ist.

Die TrinkwV ist kostenlos zu beziehen unter:
https://www.gesetze-im-internet.de/trinkwv_2001

*Hinweis: Vorbemerkung Kunststoffschweißen nach DVS 2207-1*
Vorbereitungsmaßnahmen nach DVS 2207-1 (Auszug)
Schutz vor ungünstigen Witterungseinflüssen (wie Wind, Feuchtigkeit, starker Sonneneinstrahlung und Temperaturen unter 0°C). Falls das Kunststoffrohr infolge einer hohen Sonneneinstrahlung erwärmt wird, ist durch rechtzeitiges Abdecken im Bereich der Schweißstelle ein Temperaturausgleich zu schaffen. Für Rohr und Heizwendelschweißfitting ist eine annähernd identische Temperatur zu schaffen.
Saubere und unbeschädigte Oberflächen der Verbindungsstellen (Lückenlose, spangebende Bearbeitung der zu verschweißenden Rohrenden, Entfernung von Schmutz, Fett, Späne durch Reinigung mit geeigneten Mitteln). Die Reinigung der Verbindungsflächen von Rohr und Heizwendelschweißfitting muss unmittelbar vor dem Schweißen erfolgen.
Spannungsfreier Ein- und Zusammenbau der zu verbindenden Rohrteile.
Berücksichtigung der Rohrgeometrie (gerade Rohrschnittkanten, Rohreinzug).
Unrundheit im Schweißbereich 1,5 % des Außendurchmessers maximal 3,0 mm (ggf. geeignete Runddrückklemmen benutzen, siehe Bild). Spezielle Kunststoffrohre vom Ringbund können nach dem Abrollen Ovalitäten aufweisen, so dass die zuschweißenden Rohrenden entsprechend zu richten sind.
Ringspaltprüfung
Überprüfung der Einstecktiefe (ggf. sind Lageveränderungen während des Schweißvorgangs zu verhindern).
Verwendung von auf die zu schweißenden Teile abgestimmten Schweißgeräte (Empfehlung, Schweißgeräte, die den Schweißvorgang protokollieren, siehe Bild).
Ausführung nur durch gut ausgebildete, geprüfte Kunststoffschweißer nach DVS 2212-1.

*Hinweis: Vorbemerkung Elektronische Bauabrechnung nach GAEB*
Elektronische Bauabrechnung nach GAEB
Die Abrechnung ist elektronisch nach dem GAEB-Standard abzuwickeln. Zu jeder Abrechnung ist daher auch ein Datenpaket nach Datenart GAEB DA X31 XML passend zu den in der Rechnung ausgewiesenen Mengen zu übergeben.
Bei abweichenden Mengenangaben zwischen GAEB-X31-XML-Datei und Mengenvordersätzen der Rechnung kann die Rechnung als nicht prüfbar zurückgewiesen werden.

Die Blattadresse der Mengenzeile in einer X31 besteht aus der vierstelligen Blattnummer gemäß der gemeinsam durchgeführten Aufmaße und der beiderseits unterschriebenen Aufmaßblätter, einer aufsteigenden Buchstabenfolge A-Z, gefolgt von einer aufsteigenden Nummer 0-9.

*Hinweis: Vorbemerkung Baustelleneinrichtung, baubegleit. Leistungen*
1. Allgemeines

1.1 Sofern in den Unterlagen des AG die Art der berührungslosen  Außerkraftsetzung von Verkehrsschildern nicht vorgegeben ist, sind  folgende Arten zulässig:
 - Abdrehen um 90°,
 - Abdecken mit witterungsbeständigem und undurchsichtigem Material,
 - mobile Auskreuzvorrichtungen aus Kunststoff oder Metall,
 beklebt mit Folie Typ 3, gem. DIN 67520, Teil 4,
 bis 3 m2 Schildflache: Breite 75 mm
 über 3 m2 Schildflache: Breite 100mm.

2. Nebenleistungen, Besondere Leistungen
 Die nachfolgend aufgeführten Leistungen gehören zum Leistungsumfang:

2.1. Das Herstellen verkehrssicherer Zugangs- und Zufahrtsmöglichkeiten für  Anlieger gehört zum Leistungsumfang.

*Hinweis: Vorbemerkung Erdbau*
1. Nebenleistungen, Besondere Leistungen
 Die nachfolgend aufgeführten Leistungen gehören zum Leistungsumfang:

1.1 Das Zwischenlagern des Bodens, soweit es nicht vom AG angeordnet wird.

1.2 Wenn das Herstellen von Einbauten und/oder Bauwerken im  Leistungsumfang des AN enthalten ist, gehören alle dadurch verursachten  Erschwernisse zum Leistungsumfang.

2. Abrechnung

2.1 Das Erstellen des Planums wird nur einmal vergütet, auch wenn der  Bereich des Planums in mehreren Positionen enthalten ist (z.B. Aushub  und Bodenverbesserung).

*Hinweis: Vorbemerkung Baufeldbreiten*
Für die zu vergütenden Baufeldbreiten gelten folgende Abrechnungsregelungen.

1.  Baufeldbreite:

1.1  Die Baufeldbreite ist auf das notwendige Mindestmaß zu beschränken.

1.2  Abgerechnet wird die tatsächlich ausgeführte Baufeldbreite gemäß  gemeinsamen Aufmaß jedoch höchstens bis zu den untenstehend  aufgeführten maximalen Baufeldbreiten.

1.3  Auf freien Strecken (außerhalb der Bebauung) wird bei Anlage von  Rohrgräben mit einfacher Rohrlage folgende Baufeldbreite zugestanden,  wenn die örtlichen Verhältnisse dies zulassen und in der  Leistungsbeschreibung keine andere Breite vorgesehen ist:

 Tabelle 1
 Nennweite Rohrleitung  max. Baufeldbreite bei Rohrgrabentiefe von
  bis 3,0 m  ab 3,01 - 5,0 m
 --------------------------------------------------------------------------------------------------
 S1  S2  S3
 --------------------------------------------------------------------------------------------------
 <= DN 200  10 m  12 m
 <= DN 400  12 m  14 m
 <= DN 800  14 m  16 m
 <= DN 1000  16 m  18 m

 Bei Nennweiten über DN 1200 und bei Rohrgrabentiefen über 5,0 m wird  die Baufeldbreite gesondert festgelegt. Dies gilt auch für  Mehrfachrohrleitungen, deren horizontaler Außenabstand mehr als 1,0 m  beträgt.
 Bei Rohrleitungen mit Schweißverbindungen bis einschließlich DN 800  und bei Anwendung einer geschlossenen Grundwasserhaltung wird ein  Zuschlag von 1,0 m gewährt.

1.4  Wenn nichts anderes vorgeschrieben oder festgelegt ist, ergibt sich bei  mehrfacher Rohrlage nebeneinander, auch wenn die Rohre  unterschiedlich tief liegen, die zugestandene Baufeldbreite aus Abschnitt
 1.3 des tiefsten Rohres, indem in Tabelle 1 Spalte 1 die Summe der  beiden Nennweiten zugrundegelegt wird. Diesgilt nicht, wenn lediglich ein  Kabelzugrohr oder eine Leitung, für die ein betretbarer Arbeitsraum nicht  benötigt wird, mitgeführt wird.

1.5  Bei gesonderter Kabelverlegung wird eine Baufeldbreite von 4 m für den  Kabelgraben zugestanden.

1.6  Die Baufeldbreite im Wald, in Landschaftsschutzgebieten, innerhalb von  Ortschaften oder bei sonstigen beengten Verhältnissen wird gesondert  festgelegt.

*Hinweis: Vorbemerkung Leitungsgräben Wasserversorgung*
Für die Abrechnung von Leitungen der Wasserversorgung gelten vorrangig die Regelungen der ZTV Rohrgraben in der aktuellsten Fassung, sofern nicht in den jeweiligen Leistungspositionen anderslautende Regelungen getroffen wurden.

*Hinweis: Vorbemerkung Leitungsgräben Entwässerungsltg., Baugruben*
1. Nebenleistungen, Besondere Leistungen
 Die nachfolgend aufgeführten Leistungen gehören zum Leistungsumfang:

1.1 Das Zwischenlagern des Bodens, soweit es nicht vom AG angeordnet wird.

2. Abrechnung

2.1 Die Abrechnungsbreite für Leitungsgraben mit Rohrleitungen ist die  Mindestgrabenbreite nach DIN EN 1610, Tab. 1 und Tab. 2. Maßgeblich für  die Abrechnung ist der jeweils größere Wert aus den Tabellen, sofern in der  Position nichts anderes angegeben ist.
 Ein ggf. vorhandener Verbau ist bei der Ermittlung der Abrechnungsbreite  nicht zu berücksichtigen.

2.2 Für Leitungsgräben mit Rohrleitung ist die Abrechnungslänge die  tatsächliche Länge der Rohrleitung.
 Die Abrechnungslänge der Rohrleitung ist von diesen Regelungen nicht  betroffen.
 Ergänzend gilt folgendes
 - Zweigt die Rohrleitung außerhalb von Schächten von neu herzustellenden  Leitungen, deren Leitungsgraben noch nicht verfüllt ist, ab, wird von der  Achse Hauptrohr gemessen.
 - Zweigt die Rohrleitung außerhalb von Schächten von neu herzustellenden  Leitungen ab, deren Leitungsgraben bereits verfüllt ist, ab, wird zur  Herstellung des Anschlusses der Abrechnungslänge 1,00 m unabhängig  vom Durchmesser des Hauptrohres zugeschlagen, sofern die Verfüllung  vom AG veranlasst ist.
 - Zweigt die Rohrleitung außerhalb von Schächten von bestehenden  Leitungen ab, wird zur Herstellung des Anschlusses der Abrechnungslänge  1,00 m unabhängig vom Durchmesser des Hauptrohres zugeschlagen.
 - Beginnt die Rohrleitung an einem neu herzustellenden Straßenablauf, wird  der Abrechnungslänge der Außendurchmessers des Straßenablaufs  zugeschlagen.
 - Beginnt oder endet die Rohrleitung an einem bestehenden Schacht, wird  der Abrechnungslänge 0,5 m zugeschlagen.
 - Endet die Rohrleitung an einem Haus oder sonstigen, nicht zum  Rohrleitungsgraben zählenden baulichen Anlagen, so wird bis Außenkante  der Einführung gemessen.
 Wenn die Erdarbeiten für die Schächte nicht gesondert vergütet werden, gilt  ergänzend folgendes:
 - Bei Zwischenschächten im Zuge der Rohrleitung wird der  Außendurchmesser der Schächte der Abrechnungslänge zugeschlagen.
 - Beginnt oder endet die Rohrleitung an einem neu herzustellenden  Schacht, wird der Abrechnungslänge der Außendurchmesser des  Schachtes und zusätzlich 0,5 m zugeschlagen.
 - Der Außendurchmesser des Schachtes wird je Schacht nur einmal  vergütet. Er wird dem Leitungsgraben zugeschlagen, in dem das Rohr mit  dem größten Durchmesser eingebaut wird.

*Hinweis: Vorbemerkung Entwässerung von Straßen*
1. Abrechnung

1.1 Beim Aufmaß der Rohrleitungen werden die Formstücke übermessen. Für  Formstücke wird der aufgemessenen Länge der zugehörigen Rohrleitung je  Formstück
 - bis DN 200 1 m Rohrlänge,
 - größer DN 200 bis DN 300 2 m Rohrlänge und
 - größer DN 300 3 m Rohrlänge
 zugeschlagen, sofern die Formstücke nicht gesondert ausgeschrieben sind.
 Bei unterschiedlichen Rohrdurchmessern am Formstück gilt der Zuschlag  für die Rohrleitung mit dem größeren Durchmesser.
 Als Formstücke zählen: Abzweige, Bögen, Verschlussteller und  Übergangsstücke. Zuschläge für Paßlängen und Verbindungsmuffen  werden nicht gesondert vergütet.

1.2 Bei Rohrleitungen mit Böschungsstücken werden die Rohrleitungen bis zur  unteren Vorderkante des Böschungsstückes durchgemessen.

*Hinweis: Vorbemerkung Asphaltbauweisen*
1. Allgemeines

1.1 Wird im Fahrbahnbereich Handeinbau erforderlich wie z.B. bei  Bauwerksanschlüssen, Quernähten, Aufweitungen, Einbauten und dgl., so  gelten für diese Flächen die gleichen Grenzwerte für die Unebenheit wie bei  maschinellem Einbau. Wird ausserhalb des Fahrbahnbereiches  Handeinbau erforderlich, so dürfen für diese Flächen Unebenheiten in  Längs- und Querrichtung innerhalb einer 4 m langen Messstrecke  höchstens 10 mm betragen.

1.2 Teer-/Pechhaltige Schichten dürfen nicht heiss gefräst werden.
 Das teer-/pechhaltige Material, das einer Entsorgung nach Wahl des AN  zuzuführen ist, darf nur einer Verwertung/Beseitigung auf Deponie, einer  thermischen Behandlung oder einer thermischen Verwertung zugeführt  werden.

2. Nebenleistungen, Besondere Leistungen
 Die nachfolgend aufgeführten Leistungen gehören zum Leistungsumfang:

2.1 Die Herstellung in wechselnder Breite

2.2 Der Mehrverbrauch des Asphaltmischgutes beim Einbau auf Fräsflächen  durch die Strukturtiefe gehört zum Leistungsumfang, wenn der Einbau mit  Einbaudicke nach m2 abgerechnet wird.

2.3 Tagesanschlüsse, soweit sie nicht vom AG zu vertreten sind.

2.4 Wenn das Herstellen von Einbauten, Borden etc. im Leistungsumfang des  AN enthalten ist, gehören alle dadurch verursachten Erschwernisse zum  Leistungsumfang.

2.5 Die erforderliche Grobreinigung von Fräsflächen gehört zum  Leistungsumfang.

3. Abrechnung

3.1 Wenn einzelvertraglich ein Abzug bei Unterschreitung des Einbaugewichtes  bzw. der Einbaudicke, sowohl der Decke als auch der Decke und der  Asphalttragschicht zusammen vereinbart wird, gilt folgendes:
 Der Abzugsbetrag wird für jede Schicht gesondert berechnet. Die so  berechneten Abzugsbeträge der einzelnen Schichten werden addiert.

3.2 Wenn sich die Frästiefe auf Anordnung des AG ändert, dann werden die  Einheitspreise für die Fräspositionen und den Mischguteinbau der direkt  darüber liegenden Schicht linear angepasst.

3.3 Wenn in einer Position die Mengenangabe in kg/m2 im Mittel erfolgt, ist  diese Angabe die Grundlage für die Ermittlung der Mehr- oder  Mindermengen.

3.4 Ändert sich der Einheitspreis einer m2-Position beim Asphalteinbau infolge  von Mehr- oder Minderdicken, ändern sich die Einheitspreise der Zulagen  für Beschicker und Thermofahrzeuge nicht.

*Hinweis: Vorbemerkung Pflasterdecken, Plattenbeläge, Einfassungen*
1. Allgemeines

1.1 Alle Naturwerksteine müssen aus verwitterungsbeständigem Material  bestehen.
 Alle Naturwerksteine müssen auf Tonzwischenlagen, Anwitterung und  Rosten geprüft werden.
 Naturwerksteine aus Basalt sind zusätzlich nach DIN 52106 auf  Sonnenbrand zu prüfen.

1.2 Bei Borden aus Naturstein der Form A sowie der Form B, Größe 6, müssen  alle sichtbaren Flächen und die Stoßflächen gestockt oder sandgestrahlt  sein. Die Rückflächen müssen aufgeraut sein.
 Bei Borden aus Naturstein der Form A müssen die oberen 100 mm  ebenflächig und rechtwinklig abgearbeitet sein. Diese Anforderung gilt auch  für Naturstein der Form B, wenn an der Rückseite Pflaster angeschlossen  wird.

1.3 In Rinnen und Mulden darf die Unebenheit der Oberfläche innerhalb einer 4  m langen Messstrecke nicht größer als 5 mm sein. Das gilt auch bei  Verwendung von Natursteinen.

1.4 Werden Streifen gleichzeitig als Randeinfassung verwendet, muss die  Rückenstütze wie bei Einfassungen und Entwässerungsrinnen gemäß DIN  18318 hergestellt werden.

1.5 Wenn hinter Borden und Rinnen keine Flächenbefestigung vorhanden ist,  ist die Rückenstütze nach DIN 18318 auszuführen, sofern in den  Unterlagen des AG nichts anderes enthalten ist.
 Die Oberkante der Rückenstütze darf dabei höchstens 10 cm unter der  hinteren Oberkante des Bordes bzw. der Rinne liegen, sofern in den  Unterlagen des AG nichts anderes enthalten ist.

2. Nebenleistungen, Besondere Leistungen
 Die nachfolgend aufgeführten Leistungen gehören zum Leistungsumfang:

2.1 Das Zuarbeiten oder Schneiden von Bord- und Einfassungssteinen aus  Naturstein oder Beton zum Längenausgleich, soweit er nicht durch  Einbauten o.ä. verursacht wird.

2.2 Das Zuarbeiten oder Schneiden von Natur-, Beton- und Betonformsteinen  in Streifen und Rinnen.

2.3 Das Versetzen von geraden Bord- oder Einfassungssteinen im Bogen mit  Radius größer 12 m.

2.4 Das Herstellen von Baugruben für Borde, Streifen und Rinnen, wenn die  Tragschicht ohne Bindemittel im gleichen Bauvertrag beauftragt wird.

3. Abrechnung

3.1 Bei Streifen, Rinnen und Mulden vor Bordsteinen und dgl. wird nach der  Länge der Bordsteine abgerechnet. Ansonsten wird nach der längsten  Kante abgerechnet.

*Hinweis: Baubeschreibung*
Baubeschreibung
Allgemeine Angaben und Vorbemerkungen zum
Leistungsverzeichnis

1. Allgemein
Der Markt Untergriesbach schreibt vorbehaltlich der Finanz- und Fördermittelbereitstellung die Maßnahme "Erneuerung Wasserleitung Kropfmühl" aus. Die Ausschreibung umfasst im Wesentlichen die Erneuerung der Wasserleitung, sowie die Wiederherstellung der Asphaltbefestigung in den betroffenen Teilbereichen. Zudem ist es notwendig, im Zuge der Maßnahme die Straßenentwässerung wiederherzustellen bzw. zu erneuern und zu ergänzen.

2. Angaben zur Baustelle

2.1 Lage der Baustelle
Die geplante Maßnahme liegt im Gemeindebereich Untergriesbach (PLZ 94107) im Landkreis Passau. Die Baumaßnahme erstreckt sich über die Ortschaften Kropfmühl, Kinderheim, Haagwies sowie Haaghäusl, und befindet sich im näheren Umfeld der St2320, siehe hierzu die den Vergabeunterlagen beiliegenden Pläne.

2.2 Vorhandene öffentliche Verkehrswege
Staatstraße St 2320, Ortsstraßen

2.3 Zugänge / Zufahrten / Verkehrslenkung
Über das öffentliche Straßen- und Wegenetz hinaus werden vom AG keine weiteren Zufahrten und Zugänge zur Baustelle zur Verfügung gestellt. Zusätzlich benötigte Zufahrten und Zugänge zur Baustelle sind vom AN eigenständig zu beschaffen bzw. herzustellen.

2.4 Anschlussmöglichkeiten an Ver- und Entsorgungsleitungen
Zu spül- und Desinfektionsarbeiten benötigte Anschlüsse an die öffentliche Wasserversorgung über vorhandene Hydranten, sowie Anschlüsse an Entsorgungsleitungen werden vom AG kostenfrei zur Verfügung gestellt.
Vor der Entnahme von Wasser und vor der Einleitung von Abwasser in den öffentlichen Kanal sind jedoch der Bauhofleiter und der zuständige Wassermeister und Klärwärter in Textform zu benachrichtigen.
Eine Entnahme bzw. Einleitung darf erst erfolgen, wenn eine entsprechende Freigabe erteilt wurde. Eine evtl. notwendige Baustromversorgung über das öffentliche Stromnetz oder über Aggregate ist eigenständig vom AN zu beschaffen und nach den anerkannten Regeln der Technik zu betreiben. Verbrauchs- und Anschlusskosten werden nicht gesondert vergütet, die Kosten hierfür sind in die jeweiligen Einheitspreise einzurechnen.

2.5 Lager- und Arbeitsplätze
Ein Lagerplatz zur Zwischenlagerung von Erdreich zur Schadstoffbeprobung bzw. zum Wiedereinbau wird vom AG zur Verfügung gestellt. Der Lagerplatz liegt auf der Fl.Nr. 1297, Gemarkung Schaibing. es handelt sich um eine landwirtschaftlich genutzte Grünfläche.
Von der Gesamtfläche des Flurstücks kann ein Areal von ca. 40 x 20 m zur freien Verfügung gestellt werden. Nach Beendigung der Arbeiten ist der ursprüngliche Zustand des Lagerplatzes, einschließlich Auflockerung des durch die Nutzung verdichteten Bodens, wiederherzustellen.
Falls vom AN darüber hinaus weitere Lagerflächen oder Flächen zur Baustelleneinrichtung benötigt werden, so sind diese eigenverantwortlich zu beschaffen. Die Kosten hierfür sind in die Einheitspreise einzurechnen.

2.6 Anlagen im Baubereich
Die Lage von Versorgungsleitungen (Telekom-, Strom-, Wasserleitungen und dgl.) sind bei den jeweiligen Unternehmensträgern zu erfragen. Vor Baubeginn sind diese in jedem Fall zu verständigen.
Bei allen Arbeiten sind die Anweisungen, Vorschriften und Richtlinien der Leitungsträger oder Eigentümer zu beachten.
Der AN haftet ggfs. für alle durch die Bauausführung entstanden Schäden, Nutzungs- und Versorgungsausfälle an Kanälen, Rohrleitungen und Kabelleitungen bzw. Anlagen aller Art.
Der AN hat sich unmittelbar vor der Ausführung der Arbeiten über den aktuell vorhandenen Leitungsverlauf der verschiedenen Sparten zu informieren, entsprechende Spartenpläne sind einzuholen und auf der Baustelle zu hinterlegen. Die Eigentümer der betroffenen Flurstücke sind vor Aufnahme der Arbeiten unter Benennung des verantwortlichen Bauleiters rechtzeitig zu kontaktieren.

2.7 Öffentlicher Verkehr im Baubereich
Der Anliegerverkehr ist während der gesamten Baumaßnahme so weit möglich aufrecht zu erhalten. Die einzelnen Arbeitsschritte sind so auszuführen, dass die Zufahrt zu den einzelnen Anwesen grundsätzlich kurzfristig möglich ist. Ausnahmen sind mit den Anwohnern rechtzeitig und eigenverantwortlich abzustimmen. Die Kosten für die vorgenannten Umstände und Erschwernisse bei der Ausführung der Arbeiten unter den oben beschriebenen Verhältnissen sind in die jeweiligen Einheitspreise einzurechnen.

3. Angaben zur Durchführung der Maßnahme
Allgemeines:
Die ausgeschriebene Maßnahme umfasst im Wesentlichen:
1. Die Erneuerung der bestehenden Wasserleitung, sowie dem Neubau von zwei Schachtbauwerken (Wasserzähler- und Druckminderschächte), siehe hierzu die den Vergabeunterlagen beiliegenden Pläne.
2. Die Erneuerung der Asphaltdecke in einigen Teilbereichen sowie den Ausbau der bestehenden, teils schadstoffbelasteten Asphaltdecke, siehe hierzu die den Vergabeunterlagen beigelegten Plänen und Unterlagen.
3. Die Erneuerung bzw. Erweiterung der best. Straßenentwässerung gem. der den Vergabeunterlagen beigelegten Pläne.
4. Stahlrohrdurchpressung (Da 273,0 x 5,0 mm, l=16 m) unter der Staatstraße St 2320.

4. Bauzeit, Arbeitszeiten
Vorgesehener Baubeginn:  siehe Vergabeunterlagen
Bauzeit:  siehe Vergabeunterlagen
vorgesehener Fertigstellungstermin:  siehe Vergabeunterlagen

H I N W E I S:
Kurzzeitige Behinderungen durch evtl. parallel laufende andere
Baumaßnahmen sind möglich und werden nicht gesondert vergütet.

#### Titel 01.01 Abschnittsübergreifende Leistungen

##### Untertitel 01.01.01 Baustelleneinrichtung und baubegleitende Leistungen

**01.01.01.0001 Beweissicherung durchführen Bestand Unterl.AG Bew.vorh.u.nachh. ''**
*** Pauschalposition
Beweissicherung des Bestandes im Bereich der Baustelle
und den vom Baubetrieb betroffenen Bereichen  mit Gebäuden, Bauwerken, Entwässerungseinrichtungen, Wällen, Banketten, Fahrbahnrändern, Asphaltschichten, Pflasterungen, Borden u. dgl. durchführen.
Die Beweissicherung ist von einem erfahrenen und anerkannten Sachverständigen durchzuführen.
Maßnahmen wie der Einsatz einer Kanalkamera, die Durchführung einer Bauwerksprüfung aus besonderem Anlass u. dgl. werden gesondert vergütet.
Laufende Kontrollen wie Messprogramme u. dgl., die die
Durchführung der Baumaßnahme begleiten, werden
gesondert vergütet.
Erforderliche Hilfskräfte und Hilfsmittel sind
einzurechnen.
Bestand nach Unterlagen des AG
Die Beweissicherung besteht aus je einer
Bestandsaufnahme (bei Bedarf jeweils "innen" und "außen") vor Beginn der Arbeiten sowie nach Beendigung der Arbeiten, jedoch vor der Abnahme der Baumaßnahme.
Die beiden Bestandsaufnahmen sind so
durchzuführen, dass Veränderungen am Bestand, die
möglicherweise durch die Baumaßnahme verursacht sind,
festgestellt werden können.
Schäden sind monetär zu bewerten.
Dokumentation 'Digital als pdf, Fotos als jpg'
Menge: 1,000 Psch
Kostengruppen nach DIN 276 2018: 399

**01.01.01.0002 Baustelle einrichten Sämtl.LV-Abschn. Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Kostengruppen nach DIN 276 2018: 391

**01.01.01.0003 Erneutes Einrichten der Baustelle, 2. Aufzug**
*** Pauschalposition
*** Bedarfsposition mit GB
Nach der witterungsbedingten Unterbrechung der Bauarbeiten während der Winterperiode ist die Baustelle vollständig und ordnungsgemäß erneut einzurichten (2. Aufzug für die noch verbleibenden Bauabschnitte). Die Leistungen umfassen alle Maßnahmen, die erforderlich sind, um einen sicheren, funktionsfähigen und den geltenden Vorschriften entsprechenden Baustellenbetrieb wieder aufzunehmen. Ansonsten wie Position 01.01.01.0002..
Diese Position kommt nur zur Anwendung, wenn aus Gründen die der AN nicht zu vetreten hat, die Baustelle erneut einzurichten ist.

Kalkulationsannahme:
75 % Fertigstellung der Gesamtmaßnahme vor Winterpause
25 % nach Winterpause (2. Aufzug)
Menge: 1,000 Psch
Kostengruppen nach DIN 276 2018: 391

**01.01.01.0004 Baustelle räumen Sämtl. LV-Abschn.**
*** Pauschalposition
StL-Nr. 1910111201
Baustelle von allen Geräten, Anlagen, Einrichtungen und
dgl. räumen. Benutzte Flächen und Wege entsprechend dem
ursprünglichen Zustand herrichten. Soweit nicht für
bestimmte Leistungen für das Räumen der Baustelle gesonderte Positionen im Leistungsverzeichnis enthalten
sind, gilt die Pauschale
für alle Leistungen sämtlicher Abschnitte des Leistungsverzeichnisses.
Menge: 1,000 Psch
Kostengruppen nach DIN 276 2018: 391

**01.01.01.0005 Baustelle räumen 2. Aufzug**
*** Pauschalposition
*** Bedarfsposition mit GB
Baustelle von allen Geräten, Anlagen, Einrichtungen und
dgl. erneut räumen. Benutzte Flächen und Wege entsprechend dem ursprünglichen Zustand herrichten. Soweit nicht für bestimmte Leistungen für das Räumen der Baustelle gesonderte Positionen im Leistungsverzeichnis enthalten
sind, gilt die Pauschale für alle Leistungen sämtlicher Abschnitte des Leistungsverzeichnisses.
Ansonsten wie 01.01.01.0004..
Diese Position kommt nur zur Anwendung, wenn aus Gründen die der AN nicht zu vetreten hat, die Baustelle erneut zu räumen ist.

Kalkulationsannahme:
75 % Fertigstellung der Gesamtmaßnahme vor Winterpause
25 % nach Winterpause (2. Aufzug)
Menge: 1,000 Psch
Kostengruppen nach DIN 276 2018: 391

**01.01.01.0006 Bauzaun aufstellen und entfernen Zaunhöhe 2,0 m Stahlgitter-FT**
StL-Nr. 1910120733
Bauzaun nach Unterlagen des AG einschl. der erforderlichen Tore und Pfosten standsicher aufstellen, während
der Bauzeit vorhalten und unterhalten sowie nach Beendigung der Bauzeit entfernen. 70 v.H. des Preises werden nach Aufstellen, der Rest nach Entfernen des Bauzaunes vergütet.
Zaunhöhe = 2,00 m.
Zaun aus Stahlgitter-Fertigteilen.
Menge: 100,000 m
Kostengruppen nach DIN 276 2018: 393

**01.01.01.0007 Bauzaun umsetzen Zaunhöhe 2,0 m StahlgitterFT**
StL-Nr. 1910121233
Bauzaun innerhalb der Baustelle umsetzen. Nicht wiederverwertbare Teile ersetzen.
Zaunhöhe = 2,00 m.
Zaun aus Stahlgitter-Fertigteilen.
Menge: 700,000 m
Kostengruppen nach DIN 276 2018: 393

**01.01.01.0008 Baustellenschild anfert. und aufst.**
StL-Nr. 1910140700
Baustelleninformationsschild einschließlich Aufstellvorrichtung nach Unterlagen des AG anfertigen und beschriften, zur Baustelle anfahren und standsicher aufstellen. Notwendige Erdarbeiten ausführen, Fundamente
herstellen. Statischen Nachweis erbringen. Bauschild
während der Bauzeit unterhalten und säubern.
Menge: 1,000 St
Kostengruppen nach DIN 276 2018: 399

**01.01.01.0009 Baustellenschild abbauen Schild 4,0/3,0 m Verwerten**
StL-Nr. 1910141711
Baustelleninformationsschild und Aufstellvorrichtung
abbauen, Fundamente abbrechen. Abbruchgut nach Wahl des
AN verwerten. Benutzte Fläche entsprechend dem ursprünglichen Zustand herrichten.
Größe = 4,00/3,00 m.
Baustelleninformationsschild und Aufstellvorrichtung
nach Wahl des AN verwerten.
Menge: 1,000 St
Kostengruppen nach DIN 276 2018: 399

**01.01.01.0010 Vorankündigung erstellen**
*** Pauschalposition
StL-Nr. 19101508
Vorankündigung gemäß Baustellenverordnung erstellen und
spätestens zwei Wochen vor Einrichten der Baustelle der
zuständigen Behörde übermitteln. Vorankündigung sichtbar und witterungsgeschützt auf der Baustelle aushängen. Bei erheblichen Änderungen während der Bauzeit
anpassen.
Menge: 1,000 Psch
Kostengruppen nach DIN 276 2018: 399

**01.01.01.0011 SiGe-Plan erstellen**
*** Pauschalposition
StL-Nr. 19101513
Sicherheits- und Gesundheitsschutzplan (SiGe-Plan) nach
RAB 31 erstellen und mit dem Sicherheits- und Gesundheitsschutzkoordinator dieser und weiterer berührter
Baustellen abstimmen. Bei erheblichen Änderungen in der
Ausführung des Bauvorhabens anpassen. Den SiGe-Plan für
jeden Beschäftigten einsehbar auf der Baustelle vorhalten.
Menge: 1,000 Psch
Kostengruppen nach DIN 276 2018: 399

**01.01.01.0012 SiGe-Plan des AG fortschreiben**
*** Pauschalposition
StL-Nr. 19101518
Sicherheits- und Gesundheitsschutzplan (SiGe-Plan) nach
RAB 31 fortschreiben und mit dem Sicherheits- und Ge-
sundheitsschutzkoordinator dieser und weiterer
berührter Baustellen abstimmen. Bei erheblichen Änderungen in der Ausführung des Bauvorhabens anpassen. Den
SiGe-Plan für jeden Beschäftigten einsehbar auf der
Baustelle vorhalten.
Menge: 1,000 Psch
Kostengruppen nach DIN 276 2018: 399

**01.01.01.0013 Unterlage für spät. Arb. erstellen**
*** Pauschalposition
StL-Nr. 19101523
Unterlage für spätere Arbeiten nach RAB 32 auf der
Grundlage der vorhandenen Unterlagen erstellen.
Menge: 1,000 Psch
Kostengruppen nach DIN 276 2018: 399

**01.01.01.0014 SiGe-Koordinator stellen.**
*** Pauschalposition
StL-Nr. 19101528
Sicherheits- und Gesundheitsschutzkoordinator während
der Ausführung des Bauvorhabens nach RAB 30 und Unterlagen des AG stellen.
Menge: 1,000 Psch
Kostengruppen nach DIN 276 2018: 399

**01.01.01.0015 Bestandunterlagen liefern Bestandszeichn. Be.üb.zeichn. CAD '..........'**
*** Pauschalposition
StL-Nr. 1910161502190000
Bestandsunterlagen liefern, bestehend aus
Ausführungszeichnungen, die entsprechend dem Prüf- und
Genehmigungsverfahren und der Bauausführung berichtigt
wurden, als Pause 1-fach, als Rasterformat TIFF G4 auf
Datenträger mit Zeichnungsverzeichnissen.
Bestandsübersichtszeichnungen als Pause 1-fach, im CAD
Originalformat mit Definitionsdatei auf Datenträger
sowie als DXF-Datei auf Datenträger.
Bestandsdaten 'für sämtliche Anlagenteile mit Bezug auf Lageplan-Stationen gemäß Ausführungszeichnungen des AG, überscihtlich mit eindeutiger Bezeichnung der einzelnen Sparten. Bei Wasserleitungen sind zusätzlich die Knotenpunkte mit Details im Lageplan gemäß Bezeichnungen des AG einzuzeichnen.'
Menge: 1,000 Psch
Kostengruppen nach DIN 276 2018: 399

**01.01.01.0016 Lichtbilder herst. und liefern**
StL-Nr. 19101620
Lichtbilder über den wesentlichen Bauablauf des Bauwerks in digitalisierter Form (Auflösung mindestens
1024 mal 768 Pixel, 24 Farben) mit Digitalkamera herstellen und auf mit dem AG abgestimmten Datenträger (CD
oder DVD) liefern. Das Komprimierungsverhältnis bzw.
die Bildqualität ist so zu wählen, dass durch die Komprimierung keine für den Sachverhalt wesentlichen Bildinformationen verloren gehen.
Menge: 1,000 St
Kostengruppen nach DIN 276 2018: 399

**01.01.01.0017 Herstellen von Arbeits- und Lagerflächen**
*** Pauschalposition
Ein Lagerplatz zur Zwischenlagerung von Asphalt und Erdreich zur Schadstoffbeprobung bzw. zum Wiedereinbau wird vom AG zur Verfügung gestellt. Der Lagerplatz liegt im Bereich der Fl.Nr. 1297 und 1297/3, Gemarkung Schaibing, es kann ein Streifen von ca. 20 m Breite entlang der vorhandenen Gemeindeverbindungssraße gem. Unterlagen des AG genutzt werden.
Der Oberboden (d= 20 cm i. M.) ist abzutragen und auf der der Straße abgewandten Seite umittelbar neben der Lagerfläche zwischenzulagern (als Erdwall mit h< 2,0 m).
Nach Beendigung der Baumaßnahme ist der ursprüngliche Zustand einschließlich Oberboden andecken und Rasenanssat mit Landschaftsrasen wiederherzustellen.
Der oben beschriebene Lagerplatz findet Verwendung für die betreffenden Positionen in diesem LV und wird vom Markt Untergriesbach zur Verfügung gestllt.
Leistung bestehend aus:
- provisorische Befestigung der vom AN benötigten Fahr- und Lagerflächen
- Provisorische Befestigungen nach Abschluss der Baumaßnahme rückbauen, Material in Eigentum des AN übernehmen und abtransportieren
- Nacharbeiten des Planums zur Sicherstellung einer geordneten Ableitung der Niederschlagswässer nach Abschluss der Baumaßnahme
- Lockerung/Bodenbelüftung der Planie vor dem Wiederandecken des Oberbodens mittels Reisszahn und/oder Bodenegge
Menge: 1,000 Psch
Kostengruppen nach DIN 276 2018: 391

**01.01.01.0018 Vermessungsarbeiten für Absteckung 'Vermessung'**
*** Pauschalposition
StL-Nr. 2290193199
Vermessungsarbeiten für die Absteckung von Bauteilen
nach Unterlagen des AG einschließlich aller Geräte-
und Personalkosten durchführen.
Bauteil(e) 'Sämtliche herzustellenden Bauwerke und Verkehrsflächen nach Erfordernis und ggf. während der Bauzeit erforderliche Grenzaufdeckungen.
Vom AG wird kein Festpunktnetz zur Verfügung gestellt.'
Menge: 1,000 Psch
Kostengruppen nach DIN 276 2018: 399

##### Untertitel 01.01.02 Verkehrssicherung

**01.01.02.0001 Verkehrssich. läng. Dauer aufbauen Arbeitsstelle '..........'**
*** Pauschalposition
StL-Nr. 2110510519000000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'nach Wahl des AN'
Menge: 1,000 Psch
Kostengruppen nach DIN 276 2018: 393

**01.01.02.0002 Verkehrssich. läng. Dauer vorhalten wie Vorposition**
StL-Nr. 2110511010
Verkehrssicherung längerer Dauer vorhalten, warten, instand setzen und betreiben. Vorübergehende Verkehrssicherungsmaßnahmen durchführen. Die Kontrolle der Verkehrssicherung wird gesondert vergütet.
Verkehrssicherung wie in Vorposition beschrieben.
Menge: 140,000 d
Kostengruppen nach DIN 276 2018: 393

**01.01.02.0003 Verkehrssich. läng. Dauer abbauen**
*** Pauschalposition
StL-Nr. 211051200000
Verkehrssicherung an Arbeitsstellen längerer Dauer abbauen. Vorübergehende Verkehrssicherungsmaßnahmen
durchführen. Vorübergehende Markierung entfernen,
transportable Lichtsignalanlage, bauliches Leitelement,
mobile Stauwarnanlage, LED-Anzeigetafel und transportable Schutzeinrichtung abbauen werden gesondert
vergütet.
Menge: 1,000 Psch
Kostengruppen nach DIN 276 2018: 393

**01.01.02.0004 Kontrolle d. Verkehrss. an Arb.st. einmal täglich schrift.Dokument**
StL-Nr. 2110590511
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Schriftliche Dokumentation der Kontrolle nach Unterlagen des AG.
Menge: 140,000 d
Kostengruppen nach DIN 276 2018: 393

**01.01.02.0005 Verkehrsflächen unterhalten. Bef. Ungebunden Baustrecke**
StL-Nr. 2290590121
Verkehrsflächen zur Aufrechterhaltung des öffentlichen
und Anliegerverkehrs, sowie des Baustellenverkehrs
innerhalb des Baubereiches einschließlich
zwischenzeitlich benutzter Behelfsfahrstreifen
verkehrssicher unterhalten.
Abgerechnet wird nach Kalendertagen.
Befestigung ungebunden.
Verkehrsflächen im Zuge der Baustrecke.
Menge: 150,000 d
Kostengruppen nach DIN 276 2018: 393

#### Titel 01.02 Erneuerung Wasserversorgung

##### Untertitel 01.02.01 Erdarbeiten WV

*Hinweis: Hinweis Baufeldbreiten*
Ergänzend zu den Vorbemerkungen "Baufeldbreiten" wird auf Folgendes hingewiesen:
In einigen Abschnitten gem. Unterlagen des AG steht wegen der beengten Verhältnisse als Baufeldbreite lediglich der Abstand von Rohrachse zu den best. Straßenrändern/Banketten zur Verfügung!
Dies ist bei der Kalkulation zu berücksichtigen.

**01.02.01.0001 Oberboden abtragen und lagern Abtr.über 10-30cm Oberb.i.förd.+lag**
StL-Nr. 259061010022
Oberboden ggf. einschließlich Vegetationsdecke
abtragen und lagern, ggf. mit laden und fördern.
Oberboden in regelmäßig geformten Mieten locker
aufsetzen. Ansaat und Mähen einer Decksaat werden
gesondert vergütet. Beschreibung des Homogenbereichs
nach Unterlagen des AG. Abgerechnet wird nach
Abtragsprofilen.
Dicke des Abtrages über 10 bis 30 cm.
Oberboden abtragen, laden, fördern und innerhalb der
Baustelle lagern.
Menge: 445,000 m3
Kostengruppen nach DIN 276 2018: 311

**01.02.01.0002 Oberboden des AG aufbereiten '..........' absieben, 32x32 Sieb.aufh/lagern**
*** Bedarfsposition mit GB
StL-Nr. 259061260911
Oberboden des AG aufbereiten und lagern. Abgerechnet
wird der Oberboden vor der Aufbereitung.
Homogenbereich nach Unterlagen des AG.
Oberboden 'am Zwischenlagerplatz in Mieten gelagert'
Aufbereiten durch Absieben, Siebgröße 32 mm x 32 mm.
Siebrückstand laden, fördern und auf Lagerflächen des
AG in Haufwerken nach Unterlagen des AG aufsetzen/
aufhalden/lagern.
Menge: 135,000 m3
Kostengruppen nach DIN 276 2018: 311

**01.02.01.0003 Gelagerten Oberboden des AG andecken Gelände/Rekult. Andeck. ü.15-25cm '..........'**
StL-Nr. 259061160439
Gelagerten Oberboden des AG von Haufwerken aufnehmen,
laden, fördern und andecken. Homogenbereich nach
Unterlagen des AG. Abgerechnet wird nach
Auftragsprofilen.
Andeckung innerhalb der Baustelle zur
Geländeangleichung, Rekultivierung und dgl.
Dicke der Andeckung über 15 bis 25 cm.
Oberboden 'vom Zwischenlagerplatz aufnehmen, fördern und andecken.'
Menge: 445,000 m3
Kostengruppen nach DIN 276 2018: 311

**01.02.01.0004 Rasenansaat mit RSM herstellen Feinplanum herst. Menge 20 g/m2 RSM 7.1.1**
StL-Nr. 21107202002410
Rasenansaat mit RSM herstellen. Saatgut ohne Entmischung ausbringen, einarbeiten und andrücken.
Feinplanum herstellen.
Saatgutmenge = 20 g/m2.
Regelsaatgutmischung (RSM) 7.1.1 Landschaftsrasen -
Standard ohne Kräuter.
Menge: 2500,000 m2
Kostengruppen nach DIN 276 2018: 311

**01.02.01.0005 Bindemittel ausstreuen Feinkalk**
*** Bedarfsposition mit GB
StL-Nr. 2410631001
Bindemittel zur Vorbereitung der Bodenverbesserung oder
Bodenverfestigung ausstreuen. Bindemittelmenge nach
Eignungsprüfung.
Bindemittel = Feinkalk.
Menge: 35,000 t
Kostengruppen nach DIN 276 2018: 311

**01.02.01.0006 Bindemittel ausstreuen Zement**
*** Bedarfsposition mit GB
StL-Nr. 2410631004
Bindemittel zur Vorbereitung der Bodenverbesserung oder
Bodenverfestigung ausstreuen. Bindemittelmenge nach
Eignungsprüfung.
Bindemittel = Zement.
Menge: 35,000 t
Kostengruppen nach DIN 276 2018: 311

**01.02.01.0007 Geschütt. Boden AG verbessern (Zul) 'Verbesserung'**
*** Bedarfsposition mit GB
StL-Nr. 2410632399
Geschütteten Boden des AG verbessern. Boden nach Ausstreuen des Bindemittels mit Bodenmischgerät gleichmäßig und in voller Schütthöhe durchmischen. Ausstreuen
des Bindemittels wird gesondert vergütet. Vergütet wird
der Mehraufwand gegenüber den Erdarbeiten ohne Bodenverbesserung.
Boden 'im Zuge der Leitungsgrabenverfüllung verbessern.
Ausführung mit geeignetem Anbaugerät an Bagger, z.B. Schaufelseparator.'
Menge: 850,000 m3
Kostengruppen nach DIN 276 2018: 311

**01.02.01.0008 Suchgraben herstellen '..........' Aufbruch gesond. Boden einb.u.v. Abrechnung Abtrag**
StL-Nr. 2410891209010101
Suchgraben nach Unterlagen des AG einschließlich Handschachtung herstellen. Aushub zur Wiederverwendung
seitlich lagern. Beschreibung der Homogenbereiche nach
Unterlagen des AG.
Grabentiefe 'Vergütet wird ein Standard-Suchschlitz mit
 l x b x t = 2,5 m x 0,6 m x 1,25 m. Darüber hinaus gehende Abmaße werden nur mit entsprechender Begründung und nach Vorlage eines gemeinsamen, beidseitig unterschriebenen Aufmaßes vergütet.'
Straßenaufbruch wird gesondert vergütet.
Seitlich gelagerten Boden einbauen und verdichten.
Abrechnung nach Abtragsprofilen.
Menge: 115,000 m3
Kostengruppen nach DIN 276 2018: 311

**01.02.01.0009 Baugrube herstellen '..........' Tiefe >3,00-5,00m '..........'**
StL-Nr. 24108107094090
Baugrube nach Unterlagen des AG herstellen.
Beschreibung der Homogenbereiche nach Unterlagen des
AG. Verbau wird gesondert vergütet.
Baugrube 'für Übergabeschächte "ÜS1" und "ÜS2"'
Baugrubentiefe über 3,00 bis 5,00 m.
Aushub 'laden, zum Zwischenlagerplatz fördern und getrennt nach Bodenschichten zur Haufwerksbeprobung bzw. zum Wiedereinbau zwischenlagern. Der Boden ist geordnet aufzusetzen, die Oberfläche des Haufwerkes ist mit dem Baggerlöffel zu verdichten und glatt zu streichen, um das Eindringen von Niederschlagswasser zu verringern.
Homogenbereiche für die keine Zulage vergütet wird:
ERD-1, ERD-2, ERD-3 (Auffüllungen, Bodenklassifikation nach DIN 18196: GE, GW, GI, SE, SW, SI, GU, GU*, GT, GT*, SU, SU*, ST, ST*, bzw. gemäß Ferstlegung des Geotechnikers).'
Menge: 280,000 m3
Kostengruppen nach DIN 276 2018: 311

**01.02.01.0010 Zulage zu Baugrube für Fels lösen, X1**
*** Bedarfsposition mit GB
Zulage zu allen Positionen "Baugrube herstellen"
für Fels des Homogenbereiches X 1 gem. geotechnischem Bericht bzw. gem. detaillierter geotechnischer Angaben.
Gültig für alle Aushubtiefen.
Vergütet wird der Mehraufwand für erschwertes Lösen und Weiterverwenden.
Klassifizierung und Abgrenzung X1/X2 über die Werte "Einaxiale Druckfestigkeit" und "Trennflächenabstand" sowie "Dichte".
Abrechnung gem. Nachweis der vorgenannten Werte für die jeweiligen Abbauabschnitte in Abstimmung mit dem Geotechniker und der Bauoberleitung.
Menge: 22,000 m3
Kostengruppen nach DIN 276 2018: 311
Kostengruppen nach DIN 276-4 2009: 311

**01.02.01.0011 Zulage zu Baugrube für Fels lösen, X2**
*** Bedarfsposition mit GB
Zulage zu allen Positionen "Baugrube herstellen"
für Fels des Homogenbereiches X 2 gem. geotechnischem Bericht bzw. gem. detaillierter geotechnischer Angaben.
Gültig für alle Aushubtiefen.
Vergütet wird der Mehraufwand für erschwertes Lösen und Weiterverwenden.
Klassifizierung und Abgrenzung X1/X2 über die Werte "Einaxiale Druckfestigkeit" und "Trennflächenabstand" sowie "Dichte".
Abrechnung gem. Nachweis der vorgenannten Werte für die jeweiligen Abbauabschnitte in Abstimmung mit dem Geotechniker und der Bauoberleitung.
Menge: 22,000 m3
Kostengruppen nach DIN 276 2018: 311
Kostengruppen nach DIN 276-4 2009: 311

**01.02.01.0012 Boden des AG in Baugrube einbauen '..........' '..........' Abrechng.modellb.**
StL-Nr. 241081179903
Boden des AG in Baugrube nach Unterlagen des AG einbauen und verdichten einschl. ggf. erforderlicher
Wasserzugabe.
Boden 'vom Zwischenlagerplatz des AG lösen, laden, fördern, profilgerecht einbauen und verdichten.'
Baugrube für 'Übergabeschächte "ÜS1" und "ÜS2"'
Abrechnung modellbasiert, nach Unterlagen des AG.
Menge: 250,000 m3
Kostengruppen nach DIN 276 2018: 311

**01.02.01.0013 Leitungsgraben herstellen gew. Boden '..........' 'ZTV' m.Verb./o.Wassrh. '..........' Entsorg. gesond. 'ZTV'**
StL-Nr. 2410820729949039
Leitungsgraben profilgerecht herstellen. Straßenaufbruch wird gesondert vergütet.
In gewachsenem Boden. Homogenbereich nach Unterlagen
des AG.
Grabentiefe 'bis 3,00 m'
Breite der Grabensohle 'nach ZTV-Rohrgraben für den jeweiligen Rohrdurchmesser Da40 bis Da90.
Rohrmaterial gem. Unterlagen des AG'
Notwendigen Verbau entsprechend statischen und konstruktiven Erfordernissen herstellen, vorhalten und
entfernen. Wasserhaltung wird gesondert vergütet.
Aushub 'laden, zum Zwischenlagerplatz fördern und getrennt nach Bodenschichten zur Haufwerksbeprobung bzw. zum Wiedereinbau zwischenlagern. Der Boden ist geordnet aufzusetzen, die Oberfläche des Haufwerkes ist mit dem Baggerlöffel zu verdichten und glatt zu streichen, um das Eindringen von Niederschlagswasser zu verringern.
Homogenbereiche für die keine Zulage vergütet wird:
Erd-1 (Auffüllungen, Bodenklassifikation nach DIN 18196: GE, GW, GI, SE, SW, SI, GU, GU*, GT, GT*, SU, SU*, ST, ST*, bzw. gemäß Festlegung des Geotechnikers).'
Zum Verfüllen nicht verwendeten Aushub entsorgen. Entsorgung wird gesondert vergütet.
Abrechnung 'nach ZTV-Rohrgraben'
Menge: 3100,000 m3
Kostengruppen nach DIN 276 2018: 311

**01.02.01.0014 Bettung, Liefermaterial, 4/8 o. 8/16 mm**
Füllmaterial einbauen für die untere und obere Bettungsschicht, in Rohrgräben, profilgerecht, mit vom AN zu liefernden Stoffen.
Schichtdicke der Bettungsschicht: 10 cm.
Keine Verwendung von Leitungssand, sondern Splitt der Körnung 4/8 oder 8/16
Nachweis der eingebauten Materialien anhand von Lieferschein.
Menge: 175,000 m3
Kostengruppen nach DIN 276 2018: 376
Kostengruppen nach DIN 276-4 2009: 365

**01.02.01.0015 Deckung, Liefermaterial, 4/8 o. 8/16 mm**
Füllmaterial einbauen für die Seitenverfüllung und die Abdeckung in Rohrgräben, profilgerecht, mit vom AN zu liefernden Stoffen.
Schichtdicke der Abdeckung: 15 cm.
Keine Verwendung von Leitungssand, sondern Splitt der Körnung 4/8 oder 8/16
Nachweis der eingebauten Materialien anhand von Lieferschein.
Menge: 200,000 m3
Kostengruppen nach DIN 276 2018: 376
Kostengruppen nach DIN 276-4 2009: 365

**01.02.01.0016 Aufbereitung zum Korngemisch 0/22 mm, Sieben**
Aufbereitung des gelagerten Aushubmaterials zum Korngemisch 0/22 mm, zum Einbau im Rohrgraben in der Leitungszone von Rohrleitungen.
Auf Zwischenlagerplatz des AG gem. Unterlagen des AG gelagert.
Geräte nach Wahl des AN.
Abrechnung nach Volumen der Leitungszone nach ZTV-Rohrgraben.
Menge: 200,000 m3
Kostengruppen nach DIN 276 2018: 311
Kostengruppen nach DIN 276-4 2009: 311

**01.02.01.0017 Deckung, gesiebtes Material, 0/22 mm**
Füllmaterial für die Seitenverfüllung und die Abdeckung in Rohrgräben.
Schichtdicke der Abdeckung: 15 cm.
Einbau von gesiebtem Material, Körnung 0/22, vom Lagerplatz des AN, laden, fördern und profilgerecht einbauen.
Abrechnung nach ZTV-Rohrgraben.
Menge: 200,000 m3
Kostengruppen nach DIN 276 2018: 376
Kostengruppen nach DIN 276-4 2009: 365

**01.02.01.0018 Zulage zu Leitungsgraben für Fels lösen, X1**
*** Bedarfsposition mit GB
Zulage zu allen Positionen "Leitungsgraben herstellen"
für Fels des Homogenbereiches X 1 gem. geotechnischem Bericht bzw. gem. detaillierter geotechnischer Angaben.
Gültig für alle Aushubtiefen.
Vergütet wird der Mehraufwand für erschwertes Lösen und Weiterverwenden.
Klassifizierung und Abgrenzung X1/X2 über die Werte "Einaxiale Druckfestigkeit" und "Trennflächenabstand" sowie "Dichte".
Abrechnung gem. Nachweis der vorgenannten Werte für die jeweiligen Abbauabschnitte in Abstimmung mit dem Geotechniker und der Bauoberleitung.
Menge: 150,000 m3
Kostengruppen nach DIN 276 2018: 311
Kostengruppen nach DIN 276-4 2009: 311

**01.02.01.0019 Zulage zu Leitungsgraben für Fels lösen, X2**
*** Bedarfsposition mit GB
Zulage zu allen Positionen "Leitungsgraben herstellen"
für Fels des Homogenbereiches X 2 gem. geotechnischem Bericht bzw. gem. detaillierter geotechnischer Angaben.
Gültig für alle Aushubtiefen.
Vergütet wird der Mehraufwand für erschwertes Lösen und Weiterverwenden.
Klassifizierung und Abgrenzung X1/X2 über die Werte "Einaxiale Druckfestigkeit" und "Trennflächenabstand" sowie "Dichte".
Abrechnung gem. Nachweis der vorgenannten Werte für die jeweiligen Abbauabschnitte in Abstimmung mit dem Geotechniker und der Bauoberleitung.
Menge: 150,000 m3
Kostengruppen nach DIN 276 2018: 311
Kostengruppen nach DIN 276-4 2009: 311

**01.02.01.0020 Frostschutzschicht herstellen '..........' Feinanteil UF 3 0/45 '..........' '..........' '..........' '..........'**
StL-Nr. 2411221091069999
Frostschutzschicht herstellen.
In Verkehrsflächen 'im Bereich von Rohrgräben.'
Feinanteil Kategorie UF 3.
Baustoffgemisch 0/45.
Umweltrelevante Anforderungen 'kein recyceltes Material, sondern Verwendung von Baustoffgemisch der Bodengruppen GU und GT'
Verdichtungsgrad/Verformungsmodul 'nach ZTV SoB-StB 20 bzw. RStO 12/24'
Einbaudicke 'ca. 50 cm im Rohrgraben'
Abrechnung 'der Rohrgrabenbreite nach ZTV-Rohrgraben'
Menge: 920,000 m3
Kostengruppen nach DIN 276 2018: 371

**01.02.01.0021 Boden d. AG in Leitungsgr. einb. 'Zwischenlager' '..........' 'ZTV-Rohrgraben' oberh.Leitungsz. Abrechnung senkr.**
StL-Nr. 24108227999101
Boden des AG in Leitungsgraben einschließlich Schachtbaugruben einbauen und verdichten einschl. ggf. erforderlicher Wasserzugabe.
Boden 'vom Zwischenlagerplatz aufnehmen und fördern'
Grabentiefe 'bis 3,00 m.'
Breite der Grabensohle 'nach ZTV-Rohrgraben für den jeweiligen Rohrdurchmesser Da40 bis Da90.
Rohrmaterial gem. Unterlagen des AG'
Boden nach Verlegen der Leitung in Graben oberhalb der
Leitungszone und in Baugruben einbauen und verdichten.
Abrechnung mit senkrechten Wänden entsprechend
der Abrechnung beim Aushub.
Menge: 1650,000 m3
Kostengruppen nach DIN 276 2018: 311

**01.02.01.0022 Planum herstellen 'mit Zusatz'**
StL-Nr. 2410625099
Planum herstellen nach Unterlagen des AG.
Verformungsmodul 'Ev2 = 45 MPa.
Im Bereich der Wasserleitungstrasse. Abrechnungsbreite gem. ZTV-Rohrgraben.'
Menge: 900,000 m2
Kostengruppen nach DIN 276 2018: 371

**01.02.01.0023 Zulage Liefermaterial Leitungsgrabenverfüllung**
*** Bedarfsposition mit GB
Zulage zu sämtlichen Positionen "Leitungsgrabenverfüllung herstellen" für die Ausführung der Leitungsgrabenverfüllung mit Liefermaterial
Kies-Sand-Gemisch nach DIN 18196
(GW oder GI), Ausführung in allen Tiefen.
Vergütung erfolgt nur auf gesonderte Anordnung des AG.
Abrechnung nach Aufmaß der eingebauten Materialien,
Nachweis der gelieferten Materialien anhand von Lieferscheinen.
Menge: 100,000 m3
Kostengruppen nach DIN 276 2018: 311

**01.02.01.0024 Mehraufwand bei Leitungsgräben längs 'Kabel' '..........'**
StL-Nr. 25908206019999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = 'Strom-, Fernmeldekabel und Kabelleerrohre.
Die Vergütung dieser Position erfolgt nur bei Leitungen, deren Erstellung oder Ausbau nicht im Leistungsumfang des AN enthalten ist.
Abweichend vom dritten Satz dieser Positionsbeschreibung wird folgendes vereinbart:
Bei bis zu drei parallel laufenden Kabeln mit einem Achsabstand von bis zu 10 cm wird die Position nur einmal abgerechnet. Mittelspannungskabel werden einzeln abgerechnet.'
Abstand cm '0.
Vergütet werden nur Leitungen innerhalb der Rohrgrabenbreite nach ZTV-Rohrgraben.'
Menge: 800,000 m
Kostengruppen nach DIN 276 2018: 311

**01.02.01.0025 Mehraufwand bei Leitungsgräben 'quer' 'Kabel' '..........'**
StL-Nr. 25908206099999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'querend'
Leitung = 'Strom-, Fernmeldekabel und Kabelleerrohre.
Die Vergütung dieser Position erfolgt nur bei Leitungen, deren Erstellung oder Ausbau nicht im Leistungsumfang des AN enthalten ist.
Abweichend vom dritten Satz dieser Positionsbeschreibung wird folgendes vereinbart:
Bei bis zu drei parallel laufenden Kabeln mit einem Achsabstand von bis zu 10 cm wird die Position nur einmal abgerechnet. Mittelspannungskabel werden einzeln abgerechnet.'
Abstand cm '0.
Vergütet werden nur Leitungen innerhalb der Rohrgrabenbreite nach ZTV-Rohrgraben.'
Menge: 150,000 m
Kostengruppen nach DIN 276 2018: 311

**01.02.01.0026 Mehraufwand bei Leitungsgräben längs 'Wasserleitung' '..........'**
StL-Nr. 25908206019999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = 'Wasserleitung.
Die Vergütung dieser Position erfolgt nur bei Leitungen, deren Erstellung oder Ausbau nicht im Leistungsumfang des AN enthalten ist.'
Abstand cm '0.
Vergütet werden nur Leitungen innerhalb der Rohrgrabenbreite nach ZTV-Rohrgraben.'
Menge: 200,000 m
Kostengruppen nach DIN 276 2018: 311

**01.02.01.0027 Mehraufwand bei Leitungsgräben 'quer' 'Wasserleitung' '..........'**
StL-Nr. 25908206099999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'querend'
Leitung = 'Wasserleitung.
Die Vergütung dieser Position erfolgt nur bei Leitungen, deren Erstellung oder Ausbau nicht im Leistungsumfang des AN enthalten ist.'
Abstand cm '0.
Vergütet werden nur Leitungen innerhalb der Rohrgrabenbreite nach ZTV-Rohrgraben.'
Menge: 65,000 m
Kostengruppen nach DIN 276 2018: 311

**01.02.01.0028 Mehraufwand bei Leitungsgräben längs 'Kanal' '..........'**
StL-Nr. 25908206019999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = 'Kanal.
Die Vergütung dieser Position erfolgt nur bei Leitungen, deren Erstellung oder Ausbau nicht im Leistungsumfang des AN enthalten ist.'
Abstand cm '0.
Vergütet werden nur Leitungen innerhalb der Rohrgrabenbreite nach ZTV-Rohrgraben.'
Menge: 130,000 m
Kostengruppen nach DIN 276 2018: 311

**01.02.01.0029 Mehraufwand bei Leitungsgräben 'quer' 'Kanal' '..........'**
StL-Nr. 25908206099999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'querend'
Leitung = 'Kanal.
Die Vergütung dieser Position erfolgt nur bei Leitungen, deren Erstellung oder Ausbau nicht im Leistungsumfang des AN enthalten ist.'
Abstand cm '0.
Vergütet werden nur Leitungen innerhalb der Rohrgrabenbreite nach ZTV-Rohrgraben'
Menge: 30,000 m
Kostengruppen nach DIN 276 2018: 311

**01.02.01.0030 RL sichern bis 100 mm**
Entsorgungsleitung sichern, einschl. Wiederherstellung von Auflagern und Schutzschichten,
DN bis 100 mm.
Menge: 10,000 m
Kostengruppen nach DIN 276 2018: 393
Kostengruppen nach DIN 276-4 2009: 393

**01.02.01.0031 RL sichern bis 200 mm**
Entsorgungsleitung sichern, einschl. Wiederherstellung von Auflagern und Schutzschichten,
DN über 100 bis 200 mm.
Menge: 10,000 m
Kostengruppen nach DIN 276 2018: 393
Kostengruppen nach DIN 276-4 2009: 393

**01.02.01.0032 RL sichern bis 300 mm**
Entsorgungsleitung sichern, einschl. Wiederherstellung von Auflagern und Schutzschichten,
DN über 200 bis 300 mm.
Menge: 5,000 m
Kostengruppen nach DIN 276 2018: 393
Kostengruppen nach DIN 276-4 2009: 393

**01.02.01.0033 DrRL sichern bis 100 mm**
Wasserversorgungsleitung sichern, Leitung steht unter
Druck. Einschl. Wiederherstellung von Auflagern
und Schutzschichten,
DN bis 100 mm.
Menge: 50,000 m
Kostengruppen nach DIN 276 2018: 393
Kostengruppen nach DIN 276-4 2009: 393

**01.02.01.0034 DrRL sichern bis 200 mm**
Wasserversorgungsleitung sichern, Leitung steht unter
Druck. Einschl. Wiederherstellung von Auflagern
und Schutzschichten,
DN über 100 bis 200 mm.
Menge: 10,000 m
Kostengruppen nach DIN 276 2018: 393
Kostengruppen nach DIN 276-4 2009: 393

**01.02.01.0035 Kabel sichern**
Kabel erdverlegt, sichern,
Kabel in Betrieb, einschl. Wiederherstellung
von Auflagern und Schutzschichten.
Bei bis zu drei parallel laufenden Kabeln mit einem Achsabstand von bis zu 10 cm wird die Position nur einmal abgerechnet. Mittelspannungskabel werden einzeln abgerechnet.
Menge: 250,000 m
Kostengruppen nach DIN 276 2018: 393
Kostengruppen nach DIN 276-4 2009: 365

**01.02.01.0036 Hindernis Beton**
*** Bedarfsposition mit GB
Hindernis im Boden im Zuge der Erdarbeiten aufbrechen und aufnehmen. Das anfallende Material ist auf Kantenlänge 60 cm zu zerkleinern, aufzunehmen und auf den Zwischenlagerplatz zu transportieren.
Hindernis aus Beton.
Menge: 3,000 m3
Kostengruppen nach DIN 276 2018: 394
Kostengruppen nach DIN 276-4 2009: 365

**01.02.01.0037 Hindernis Stahlbeton**
*** Bedarfsposition mit GB
Hindernis im Boden im Zuge der Erdarbeiten aufbrechen und aufnehmen. Das anfallende Material ist auf Kantenlänge 60 cm zu zerkleinern, aufzunehmen und auf den Zwischenlagerplatz zu transportieren.
Hindernis aus Stahlbeton.
Menge: 3,000 m3
Kostengruppen nach DIN 276 2018: 394
Kostengruppen nach DIN 276-4 2009: 365

**01.02.01.0038 Bankett vollständig ausbauen**
StL-Nr. 18910114010205 1
Bankett einschließlich Vegetationsdecke
vollständig ausbauen.
Breite an der Bankettoberkante von ca. m '0,20'
bis m '0,50'
Die Mehraufwendungen für Erschwernisse durch
Einbauten wie Schächte, Einläufe, Schieber u.ä.
werden gesondert vergütet.
Dicke im Mittel cm 'ca. 20'
Schadstoffbelastung Z 'gemäß Haufwerksbeprobung'
aus gemischtkörnigem Boden
Material 'geordnet in Mieten aufzusetzen, die Oberfläche des Haufwerkes ist im Gefälle von mind. 5 % anzulegen und mit dem Baggerlöffel zu verdichten und glatt zu streichen, um das Eindringen von Niederschlagswasser zu verringern.
Entsorgung des  Bodens in gesonderter Position.'
Menge: 60,000 m3
Kostengruppen nach DIN 276 2018: 311
Kostengruppen nach DIN 276-4 2009: 361

**01.02.01.0039 Bankett herstellen**
StL-Nr. 18910501080601031
Bankett profilgerecht herstellen
mit Querneigung 12% am tiefliegenden und
Querneigung 6% am hochliegenden Fahrbahnrand,
soweit in den Unterlagen des AG nichts anderes
angegeben ist.
Die Erschwernisse durch Einbauten wie
Schächte, Einläufe, Schieber, Verkehrszeichen u.ä.
werden gesondert vergütet.
Einbaubereich 'entlang Bahnhofstraße'
Aus Material 'Brechsand-Splittgemisch 0/32 gem. LT-SoB StB'
Einbaubreite cm 'ca. 50'
Einbaudicke cm '20'
Einbau 2 cm tiefer als Fahrbahnoberkante,
Verformungsmodul EV2 min. MPa '60'
Verdichtungsgrad DPr min. % '98'
Menge: 60,000 m3
Kostengruppen nach DIN 276 2018: 311
Kostengruppen nach DIN 276-4 2009: 361

**01.02.01.0040 Schicht ohne Bindemittel aufnehmen DoB '..........' ländl. Weg '..........' Abrechng. Abtrag**
StL-Nr. 24112010897091
Schicht ohne Bindemittel aufnehmen
Schicht aus Baustoffgemisch für Deckschichten ohne
Bindemittel.
Dicke 'bis 15 cm'
Fläche = ländlicher Weg.
Baustoffgemisch 'laden, zum Zwischenlagerplatz des AG  fördern und getrennt nach Bodenschichten zur Haufwerksbeprobung bzw. zum Wiedereinbau zwischenlagern. Der Boden ist geordnet aufzusetzen, die Oberfläche des Haufwerkes ist mit dem Baggerlöffel zu verdichten und glatt zu streichen, um das Eindringen von Niederschlagswasser zu verringern.'
Abrechnung nach Abtragsprofilen.
Menge: 120,000 m3
Kostengruppen nach DIN 276 2018: 311

**01.02.01.0041 Erschwernis durch Einbauten b.Aufnehmen SoB Einb.n.Unterl.AG**
*** Bedarfsposition mit GB
StL-Nr. 2411290826
Erschwernis durch Einbauten. Abgerechnet wird nach
Stück Einbauteil.
Beim Aufnehmen von Schichten ohne Bindemittel.
Einbauten = nach Unterlagen des AG.
Menge: 5,000 St
Kostengruppen nach DIN 276 2018: 311

**01.02.01.0042 Deckschicht ohne Bindem. herst. '..........' 0/16 '..........' '..........'**
StL-Nr. 241125079399
Deckschicht ohne Bindemittel herstellen.
In Verkehrsflächen 'wie ländlichen Feldwegen'
Baustoffgemisch 0/16.
Umweltrelevante Anforderungen 'kein recyceltes Material, sondern Verwendung von Baustoffgemisch der Bodengruppen GU und GT.'
Einbau 'in ländlichen Feldwegen'
Menge: 220,000 t
Kostengruppen nach DIN 276 2018: 311

**01.02.01.0043 Erschwernis durch Einbauten b.Herst. ToB Hydranten+Schiebk**
StL-Nr. 2411290851
Erschwernis durch Einbauten. Abgerechnet wird nach
Stück Einbauteil.
Beim Herstellen von Tragschichten ohne Bindemittel.
Einbauten = Hydranten und Schieberkappen.
Menge: 13,000 St
Kostengruppen nach DIN 276 2018: 311

**01.02.01.0044 Erschwernis durch Einbauten b.Herst. ToB '..........'**
StL-Nr. 2411290859
Erschwernis durch Einbauten. Abgerechnet wird nach
Stück Einbauteil.
Beim Herstellen von Tragschichten ohne Bindemittel.
Einbauten 'Straßenkappe Entlüftung'
Menge: 1,000 St
Kostengruppen nach DIN 276 2018: 311

##### Untertitel 01.02.02 Wasserhaltung WV

**01.02.02.0001 Wasserh.anl.nach Wahl des AN herst. 'Leitungsgraben' Bis 15 m3/h '..........'**
*** Pauschalposition
StL-Nr. 2110911390019000
Wasserhaltungsanlage nach Wahl des AN zum Trockenlegen
und Freihalten der Baugrube von Wasser herstellen. Geologische und hydrologische Verhältnisse sowie Zweck,
Umfang, Absenkziele, Dauer der Wasserhaltung und Ableitung des Wassers zur Vorflut nach Unterlagen des AG.
Anlage bemessen, einrichten und abbauen. Erforderliche
Erdarbeiten ausführen.
Vorhalten und Betreiben wird gesondert vergütet.
Baugrube 'Leitungsgraben für die gesamte Trasse der geplanten Wasserleitung.
Gesamte Länge der Leitungsgräben 1.750 m
Unterteilung in einzelne Abschnitte nach Wahl des AN.
Das Umsetzen der Wasserhaltung nach Wahl des AN gehört zum Leistungsumfang.'
Gesamter Förderdurchfluss bis 15 m3/h.
Ableitung 'mittels Schlauchleitung, Schlauchlänge bis 100 m'
Menge: 1,000 Psch
Kostengruppen nach DIN 276 2018: 313

**01.02.02.0002 Wasserhaltungsanlage vorhalten 'Leitungsgraben' '..........'**
StL-Nr. 21109117900900
Wasserhaltungsanlage nach Wahl des AN zum Trockenlegen
und Freihalten der Baugrube von Wasser betriebsbereit
vorhalten.
Abgerechnet wird nach Kalendertagen.
Baugrube 'Leitungsgraben für die gesamte Trasse der geplanten Wasserleitung.
Gesamte Länge der Leitungsgräben 1.750 m
Unterteilung in einzelne Abschnitte nach Wahl des AN.'
Ableitung 'mittels Schlauchleitung, Schlauchlänge bis 100 m'
Menge: 140,000 d
Kostengruppen nach DIN 276 2018: 313

**01.02.02.0003 Wasserhaltungsanlage betreiben '..........'**
StL-Nr. 21109123900000
Wasserhaltungsanlage nach Wahl des AN zum unterbrechungsfreien Trockenlegen und Freihalten der Baugrube
von Wasser betreiben.
Abgerechnet wird nach Kalendertagen.
Baugrube 'Leitungsgraben für die gesamte Trasse der geplanten Wasserleitung.
Gesamte Länge der Leitungsgräben 1.750 m
Unterteilung in einzelne Abschnitte nach Wahl des AN.'
Menge: 30,000 d
Kostengruppen nach DIN 276 2018: 313

##### Untertitel 01.02.03 Stahlrohrpressung St 2320 WV

**01.02.03.0001 Baustelleneinrichtung**
*** Pauschalposition
Baustelleneinrichtung
Be- und Entladung, An- und Abtransport aller zur
Durchführung der Pressung erforderlichen
Maschinen, Geräte und Werkzeuge.
Einschließlich Beschaffung und Vergütung des Lagerplatzes.
Der Mehraufwand für das genaue Einrichten der Bohreinheit im Rohrgefälle bzw. Höhenlage der Bohreinheit ist in die Position einzurechnen.
Menge: 1,000 Psch
Kostengruppen nach DIN 276 2018: 391
Kostengruppen nach DIN 276-4 2009: 391

**01.02.03.0002 Zulage BE für Felsbohreinrichtung**
Zulage BE für Felsbohreinrichtung.
Zulage zu 01.02.03.0001. für zusätzlichen An- und
Abtransport der Felsbohreinrichtung einschließlich Kompressoranlage und dergleichen.
Zur Erstellung einer Durchpressung in Böden
der Zusatzklassen "S" bzw. "F" lt. VOB DIN 18319:2012, Homogenbereich "X1".
Menge: 1,000 St
Kostengruppen nach DIN 276 2018: 391
Kostengruppen nach DIN 276-4 2009: 391

**01.02.03.0003 Start- und Zielgrube herstellen, Homogenbereich ERD-1-3**
Herstellen und Absichern der Start- und Zielgruben in
der erforderlichen Größe;
hier nur reiner Baugrubenaushub des Homogenbereichs/e  Erd-1 gem. Unterlagen des AG' einschl. Rückverfüllen und Verdichten, mit Verbau.

Homogenbereiche für die keine Zulage vergütet wird :
ERD-1, ERD-2, ERD-3 (Auffüllungen, Bodenklassifikation nach DIN 18196: GE, GW, GI, SE, SW, SI, GU, GU*, GT, GT*, SU, SU*, ST, ST*, bzw. gemäß Festlegung des Geotechnikers).

Evtl. anfallender Asphaltaufbruch und Wiederherstellung
der Straße, Bodenaustausch, sowie Zulage für Homogenbereich X1 und X2 und Wasserhaltungsarbeiten werden separat vergütet.
Abmaße gemäß Unterlagen des AG.
Menge: 155,000 m3
Kostengruppen nach DIN 276 2018: 311
Kostengruppen nach DIN 276-4 2009: 311

**01.02.03.0004 Zulage zu Baugrube für Fels lösen, Homogenbereich X1**
*** Bedarfsposition mit GB
Zulage zu allen Positionen "Start- und Zielgrube herstellen"
für Fels des Homogenbereiches X 1 gem. geotechnischem Bericht bzw. gem. detaillierter geotechnischer Angaben.
Gültig für alle Aushubtiefen.
Vergütet wird der Mehraufwand für erschwertes Lösen und Weiterverwenden.
Klassifizierung und Abgrenzung X1/X2 über die Werte "Einaxiale Druckfestigkeit" und "Trennflächenabstand" sowie "Dichte".
Abrechnung gem. Nachweis der vorgenannten Werte für die jeweiligen Abbauabschnitte in Abstimmung mit dem Geotechniker und der Bauoberleitung.
Menge: 15,000 m3
Kostengruppen nach DIN 276 2018: 311
Kostengruppen nach DIN 276-4 2009: 311

**01.02.03.0005 Zulage zu Baugrube für Fels lösen, Homogenbereich X2**
*** Bedarfsposition mit GB
Zulage zu allen Positionen "Baugrube herstellen"
für Fels des Homogenbereiches X 2 gem. geotechnischem Bericht bzw. gem. detaillierter geotechnischer Angaben.
Gültig für alle Aushubtiefen.
Vergütet wird der Mehraufwand für erschwertes Lösen und Weiterverwenden.
Klassifizierung und Abgrenzung X1/X2 über die Werte "Einaxiale Druckfestigkeit" und "Trennflächenabstand" sowie "Dichte".
Abrechnung gem. Nachweis der vorgenannten Werte für die jeweiligen Abbauabschnitte in Abstimmung mit dem Geotechniker und der Bauoberleitung.
Menge: 15,000 m3
Kostengruppen nach DIN 276 2018: 311
Kostengruppen nach DIN 276-4 2009: 311

**01.02.03.0006 Einbau der Bohranlage**
Einbau der Bohranlage
Einbauen, Einrichten sowie Vorhalten und Ausbauen
der Bohranlage in die bauseits erstellte Startgrube mit bauseits vorhandener Sohlabdichtung aus Beton.
Einbausituation gemäß Unterlagen des AG.
Einschließlich Errichtung und Rückbau eines Widerlagers nach Wahl des AN. Vergütung des Widerlagerbetons und der Schalung in gesonderter Position.
Menge: 1,000 St
Kostengruppen nach DIN 276 2018: 391
Kostengruppen nach DIN 276-4 2009: 391

**01.02.03.0007 Zulage Einbau Felsbohreinrichtung**
Zulage Einbau Felsbohreinrichtung
Zulage zu 01.02.03.0006. für zusätzlichen Ein- und
Ausbau der Felsbohreinrichtung in die Startgrube.
Zur Erstellung einer Durchpressung in Böden
bei denen mit Vorkommen von Fels zu rechnen ist.
Einschließlich Mehraufwand für passgenauen Rohrzuschnitt auf Einzellängen beim Einsatz einer Felsbohreinrichtung.
Menge: 1,000 St
Kostengruppen nach DIN 276 2018: 391
Kostengruppen nach DIN 276-4 2009: 391

**01.02.03.0008 Beton C20/25 für Sohle/Widerlager**
Beton C20/25 liefern und in Startgrube einbauen als Betonsohle bzw. für Widerlager.
Menge: 3,000 m3
Kostengruppen nach DIN 276 2018: 379
Kostengruppen nach DIN 276-4 2009: 365

**01.02.03.0009 Stahlrohr liefern, DA 273,0 x 5,0 mm, roh-schwarz.**
Stahlrohr liefern in roh-schwarz.
Liefern von längs- oder spiralnahtgeschweißten
Stahlrohren DA 273,0 x 5,0 mm DIN EN 10217-1 (DIN 1626) in Güte P 235 TR1 (St 37.0), Werkstoffnummer 10254, roh-schwarz.
Die Einzellängen sind vom AN eigenständig passend zur gewählten Rohrvortriebsart zu konfektionieren.
Menge: 16,000 m
Kostengruppen nach DIN 276 2018: 379
Kostengruppen nach DIN 276-4 2009: 365

**01.02.03.0010 Stahlrohr DA 273,0 x 5,0 mm trennen**
*** Bedarfsposition mit GB
Stahlrohr Da 273,0 mm mit einer Wandstärke von 5,0 mm
abtrennen.
Verfahren: Nach Wahl des AN
Menge: 2,000 St
Kostengruppen nach DIN 276 2018: 379
Kostengruppen nach DIN 276-4 2009: 365

**01.02.03.0011 Stahlrohr DA 273,0 x 5,0 mm verschweißen**
Stahlrohr DA 273,0 mm verschweißen.
Verschweißen der Stahlrohre Da 273,0 mm mit einer
Wandstärke von 5,0 mm.
Menge: 2,000 St
Kostengruppen nach DIN 276 2018: 379
Kostengruppen nach DIN 276-4 2009: 365

**01.02.03.0012 Rohrvortrieb DA 273,0 x 5,0 mm, Homogenbereich RVT-1**
Rohrvortrieb DA 273,0 x 5,0 mm.
Ungesteuerter Vortrieb von Stahlrohren DA 273,0 x 5,0 mm im Pressbohrverfahren nach DIN18319:2019 in Böden der Homogenbereiche gem. Anlage bzw. Angabe des Geotechnikers. Durch Rohrvortrieb geförderten Boden laden, zum Zwischenlagerplatz des AG gem Unterlagen des AG fördern und ggf. getrennt nach Bodenschichten zur Haufwerksbeprobung zwischenlagern.
Einbau bzw. Entsorgung des überschüssigen Bodens in gesonderter Position.

Homogenbereich für die keine Zulage vergütet wird:
RVT-1 (Auffüllungen, Bodenklassifikation nach DIN 18196: GE, GW, GI, SE, SW, SI, GU, GU*, GT, GT*, SU, SU*, ST, ST*, gemäß Festlegung des Geotechnikers).
Menge: 16,000 m
Kostengruppen nach DIN 276 2018: 379
Kostengruppen nach DIN 276-4 2009: 365

**01.02.03.0013 Zulage Vortrieb, Fels, Homogenbereich RVT-2**
Zulage für Vortrieb in felsigen Böden Homogenbereich RVT-2 gem. Beurteilung durch Geotechniker.
Zulage zu Pos.  01.02.03.0012. für ungesteuerten Vortrieb von Stahlrohren DA 273,0 mm.
Rohrvortrieb mittels Felsbohreinrichtung und einschl. Kompressoranlage.
Durch Rohrvortrieb geförderten Boden laden, zum Zwischenlagerplatz des AG gem. Unterlagen des AG fördern und ggf. getrennt nach Bodenschichten zur Haufwerksbeprobung zwischenlagern.
Entsorgung des überschüssigen Bodens in gesonderter Position.
Abgerechnet wird die Zulage für die angetroffene Vortriebsklasse gemäß Vortriebsprotokoll.
Ferner ist in den Einheitspreis der Mehraufwand und die grundsätzliche Erschwernis für die Rohrvortriebsarbeiten mit Felsbohreinrichtung über die gesamte, planmäßige Vortriebslänge einzukalkulieren.
Menge: 4,000 m
Kostengruppen nach DIN 276 2018: 379
Kostengruppen nach DIN 276-4 2009: 365

**01.02.03.0014 Zulage Vortrieb, Fels, Homogenbereich RVT-3**
Zulage für Vortrieb in felsigen Böden Homogenbereich RVT-2 gem. Beurteilung durch Geotechniker.
Zulage zu Pos.  01.02.03.0012. für ungesteuerten Vortrieb von Stahlrohren DA 273,0 mm.
Rohrvortrieb mittels Felsbohreinrichtung und einschl. Kompressoranlage.
Durch Rohrvortrieb geförderten Boden laden, zum Zwischenlagerplatz des AG gem. Unterlagen des AG fördern und ggf. getrennt nach Bodenschichten zur Haufwerksbeprobung zwischenlagern.
Entsorgung des überschüssigen Bodens in gesonderter Position.
Abgerechnet wird die Zulage für die angetroffene Vortriebsklasse gemäß Vortriebsprotokoll.
Ferner ist in den Einheitspreis der Mehraufwand und die grundsätzliche Erschwernis für die Rohrvortriebsarbeiten mit Felsbohreinrichtung über die gesamte, planmäßige Vortriebslänge einzukalkulieren.
Menge: 4,000 m
Kostengruppen nach DIN 276 2018: 379
Kostengruppen nach DIN 276-4 2009: 365

**01.02.03.0015 PVC-Rohr liefern u. einbauen Da 110 x 5,3 mm**
PVC-Rohr Da 110 x 5,3 mm liefern und als Leerrohr in Stahlrohrpressung Da 273,0 x 5,0 mm gem. Unterlagen des AG einbauen.
Die Einzellängen sind vom AN eigenständig zu konfektionieren.
Rohrverbindung mittels Steckmuffe.
Menge: 32,000 m
Kostengruppen nach DIN 276 2018: 379
Kostengruppen nach DIN 276-4 2009: 365

**01.02.03.0016 PVC-Rohr Da 110 trennen**
*** Bedarfsposition mit GB
PVC-Rohr Da 110,0 mm mit einer Wandstärke von 5,3 mm
abtrennen.
Verfahren: Nach Wahl des AN
Menge: 2,000 m
Kostengruppen nach DIN 276 2018: 379
Kostengruppen nach DIN 276-4 2009: 365

**01.02.03.0017 Liefern und einbauen von Gleitkufen in St Da 273 mm**
Liefern und einbauen von Gleitkufen für den Einbau eines Rohrverbundes, bestehend aus Medienrohren gem. Unterlagen des AG in die Stahlschutzrohre aus Pos. 01.02.03.0016..
Abrechnung nach m verbautem Stahlrohr.
Menge: 16,000 m
Kostengruppen nach DIN 276 2018: 379
Kostengruppen nach DIN 276-4 2009: 365

**01.02.03.0018 Liefern und einbauen von Gleitkufen in PVC Da 110 mm**
*** Bedarfsposition mit GB
Liefern und einbauen von Gleitkufen für den Einbau eines Rohrverbundes, bestehend aus Medienrohr PE Da 63 mm in Schutzrohr PVC Da 110 mm
Abrechnung nach m verbautem Schutzrohr.
Menge: 16,000 m
Kostengruppen nach DIN 276 2018: 379
Kostengruppen nach DIN 276-4 2009: 365

**01.02.03.0019 Liefern und einbauen von Gummi-Abdichtmanschetten**
Liefern und einbauen von Gummi-Abdichtmanschetten
Lieferung von Gummi-Abdichtmanschetten..
Menge: 2,000 St
Kostengruppen nach DIN 276 2018: 379
Kostengruppen nach DIN 276-4 2009: 365

**01.02.03.0020 Dokumentation des Rohrvortriebs**
*** Pauschalposition
Dokumentation des Rohrvortriebs mit folgenden Angaben und Bestandteilen:
- Digitalfotos mit mind. 2592x1944 Pixel Auflösung, *.jpg, Bezeichnung <YYYYMMDD>_<Nr, dreistellig>.jpg
- Bohr/Vortriebsprotokoll mit Angabe von etwaigen besonderen Vorkommnissen
- Skizze mit Vermaßung
- Ansetz- und Zielpunkte mit Höhen im amtlichen NHN-System
- Dokumentation Vortriebslängen, Vortriebsklassen und Neigungsverläufe mit Stationierung auf 1 m genau
Menge: 1,000 Psch
Kostengruppen nach DIN 276 2018: 399
Kostengruppen nach DIN 276-4 2009: 391

##### Untertitel 01.02.04 Rohrleitungen, Armaturen und Schächte WV

**01.02.04.0001 Druckrohr PE100 RC, 90/8,2 mm, PN 16**
Druckrohr aus PE 100 DIN 8074, DIN 8075 und DVGW GW 335-A2 für Trinkwasser, SDR 11, PN 16, Außendurchmesser 90 mm, Wanddicke 8,2 mm, Stangen (6 m bzw. 12 m) oder Ringbund (100 m) nach Wahl des AN, mit glatten Enden, Verlegung DIN EN 805, in vorh. Graben, verbaut, Bettung wird gesondert vergütet
Verlegetiefe bis 2,5 m.
Einschließlich geeigneter Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Die Kosten und Anzahl für die Heizwendelschweißmuffen und Schweißungen sind vom AN eigenständig, in Abhängigkeit nach der vom AN gewählten Rohrlängen (Stangen oder Rohrbund), einzukalkulieren.
Ausführung gemäß Zeichnung. Abrechnung nach örtlichem Aufmaß und unter Vorlage des Lieferscheins.

Angebotenes Produkt:

'.................................................................................................'
(vom Bieter einzutragen)
Menge: 700,000 m
Kostengruppen nach DIN 276 2018: 376
Kostengruppen nach DIN 276-4 2009: 365
Kostengruppen nach DIN 276-1 2008: 412
Kostengruppen nach DIN 276-1 1981: 3220

**01.02.04.0002 Druckrohr PE100 RC, 75/6,8 mm, PN 16**
Druckrohr aus PE 100 DIN 8074, DIN 8075 und DVGW GW 335-A2 für Trinkwasser, SDR 11, PN 16, Außendurchmesser 75 mm, Wanddicke 6,8 mm, Stangen (6 m bzw. 12 m) oder Ringbund (100 m) nach Wahl des AN, mit glatten Enden, Verlegung DIN EN 805, in vorh. Graben, verbaut, Bettung wird gesondert vergütet
Verlegetiefe bis 2,5 m.
Einschließlich geeigneter Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Die Kosten und Anzahl für die Heizwendelschweißmuffen und Schweißungen sind vom AN eigenständig, in Abhängigkeit nach der vom AN gewählten Rohrlängen (Stangen oder Rohrbund), einzukalkulieren.
Ausführung gemäß Zeichnung. Abrechnung nach örtlichem Aufmaß und unter Vorlage des Lieferscheins.

Angebotenes Produkt:

'.................................................................................................'
(vom Bieter einzutragen)
Menge: 130,000 m
Kostengruppen nach DIN 276 2018: 376
Kostengruppen nach DIN 276-4 2009: 365
Kostengruppen nach DIN 276-1 2008: 412
Kostengruppen nach DIN 276-1 1981: 3220

**01.02.04.0003 Druckrohr PE100 RC, 63/5,8 mm, PN 16**
Druckrohr aus PE 100 DIN 8074, DIN 8075 und DVGW GW 335-A2 für Trinkwasser, SDR 11, PN 16, Außendurchmesser 63 mm, Wanddicke 5,8 mm, Stangen (6 m bzw. 12 m) oder Ringbund (100 m) nach Wahl des AN, mit glatten Enden, Verlegung DIN EN 805, in vorh. Graben, verbaut, Bettung wird gesondert vergütet
Verlegetiefe bis 2,5 m.
Einschließlich geeigneter Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Die Kosten und Anzahl für die Heizwendelschweißmuffen und Schweißungen sind vom AN eigenständig, in Abhängigkeit nach der vom AN gewählten Rohrlängen (Stangen oder Rohrbund), einzukalkulieren.
Ausführung gemäß Zeichnung. Abrechnung nach örtlichem Aufmaß und unter Vorlage des Lieferscheins.

Angebotenes Produkt:

'.................................................................................................'
(vom Bieter einzutragen)
Menge: 520,000 m
Kostengruppen nach DIN 276 2018: 376
Kostengruppen nach DIN 276-4 2009: 365
Kostengruppen nach DIN 276-1 2008: 412
Kostengruppen nach DIN 276-1 1981: 3220

**01.02.04.0004 Druckrohr PE100 RC, 50/4,6 mm, PN 16**
Druckrohr aus PE 100 DIN 8074, DIN 8075 und DVGW GW 335-A2 für Trinkwasser, SDR 11, PN 16, Außendurchmesser 50 mm, Wanddicke 4,6 mm, Stangen (6 m bzw. 12 m) oder Ringbund (100 m) nach Wahl des AN, mit glatten Enden, Verlegung DIN EN 805, in vorh. Graben, verbaut, Bettung wird gesondert vergütet
Verlegetiefe bis 2,5 m.
Einschließlich geeigneter Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Die Kosten und Anzahl für die Heizwendelschweißmuffen und Schweißungen sind vom AN eigenständig, in Abhängigkeit nach der vom AN gewählten Rohrlängen (Stangen oder Rohrbund), einzukalkulieren.
Ausführung gemäß Zeichnung. Abrechnung nach örtlichem Aufmaß und unter Vorlage des Lieferscheins.

Angebotenes Produkt:

'.................................................................................................'
(vom Bieter einzutragen)
Menge: 350,000 m
Kostengruppen nach DIN 276 2018: 376
Kostengruppen nach DIN 276-4 2009: 365
Kostengruppen nach DIN 276-1 2008: 412
Kostengruppen nach DIN 276-1 1981: 3220

**01.02.04.0005 Druckrohr PE100 RC, 40/3,7 mm, PN 16**
Druckrohr aus PE 100 DIN 8074, DIN 8075 und DVGW GW 335-A2 für Trinkwasser, SDR 11, PN 16, Außendurchmesser 40 mm, Wanddicke 3,7 mm, Stangen (6 m bzw. 12 m) oder Ringbund (100 m) nach Wahl des AN, mit glatten Enden, Verlegung DIN EN 805, in vorh. Graben, verbaut, Bettung wird gesondert vergütet
Verlegetiefe bis 2,5 m.
Einschließlich geeigneter Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Die Kosten und Anzahl für die Heizwendelschweißmuffen und Schweißungen sind vom AN eigenständig, in Abhängigkeit nach der vom AN gewählten Rohrlängen (Stangen oder Rohrbund), einzukalkulieren.
Ausführung gemäß Zeichnung. Abrechnung nach örtlichem Aufmaß und unter Vorlage des Lieferscheins.

Angebotenes Produkt:

'.................................................................................................'
(vom Bieter einzutragen)
Menge: 185,000 m
Kostengruppen nach DIN 276 2018: 376
Kostengruppen nach DIN 276-4 2009: 365
Kostengruppen nach DIN 276-1 2008: 412
Kostengruppen nach DIN 276-1 1981: 3220

**01.02.04.0006 Winkel bis 45° mit freiliegenden Heizwendeln Da 90**
Winkel bis 45° mit freiliegenden Heizwendeln liefern und einbauen.
Dimensionierung PE 100, Da 90, maximal zulässiger Betriebsdruck: 16 bar.
Abnahmeprüfzeugnis nach DIN EN 10 204 - 3.1 auf
Anforderung,
DVGW-Zertifizierung nach GW335 - B2,
Einstecktiefe nach Maximalforderung ISO,
Strichcodierung zur vollautomatischen Schweißung,
Strichcodierung für die automatische Bauteilrückverfolgbarkeit,
Sicherheitskontakte zum festen und berührungssicheren Anschluss der Schweißgeräte,
Schweißindikatoren zum visuellen Nachweis der erfolgten Schweißung,
Dauerhaft geprägte Chargenkennzeichnung,
Jede Schweißung ist durch ein Schweißprotokoll zu dokumentieren. Das Schweißprotokoll muss von einem sachkundigen Schweißer unterschrieben werden.
Einschließlich Schweißverbindung, schneiden und anschrägen der Druckrohrleitung.
Menge: 15,000 St
Kostengruppen nach DIN 276 2018: 376
Kostengruppen nach DIN 276-4 2009: 365

**01.02.04.0007 Winkel bis 45° mit freiliegenden Heizwendeln Da 75**
Winkel bis 45° mit freiliegenden Heizwendeln liefern und einbauen.
Dimensionierung PE 100, Da 75, maximal zulässiger Betriebsdruck: 16 bar.
Abnahmeprüfzeugnis nach DIN EN 10 204 - 3.1 auf
Anforderung,
DVGW-Zertifizierung nach GW335 - B2,
Einstecktiefe nach Maximalforderung ISO,
Strichcodierung zur vollautomatischen Schweißung,
Strichcodierung für die automatische Bauteilrückverfolgbarkeit,
Sicherheitskontakte zum festen und berührungssicheren Anschluss der Schweißgeräte,
Schweißindikatoren zum visuellen Nachweis der erfolgten Schweißung,
Dauerhaft geprägte Chargenkennzeichnung,
Jede Schweißung ist durch ein Schweißprotokoll zu dokumentieren. Das Schweißprotokoll muss von einem sachkundigen Schweißer unterschrieben werden.
Einschließlich Schweißverbindung, schneiden und anschrägen der Druckrohrleitung.
Menge: 3,000 St
Kostengruppen nach DIN 276 2018: 376
Kostengruppen nach DIN 276-4 2009: 365

**01.02.04.0008 Winkel bis 45° mit freiliegenden Heizwendeln Da 63**
Winkel bis 45° mit freiliegenden Heizwendeln liefern und einbauen.
Dimensionierung PE 100, Da 63, maximal zulässiger Betriebsdruck: 16 bar.
Abnahmeprüfzeugnis nach DIN EN 10 204 - 3.1 auf
Anforderung,
DVGW-Zertifizierung nach GW335 - B2,
Einstecktiefe nach Maximalforderung ISO,
Strichcodierung zur vollautomatischen Schweißung,
Strichcodierung für die automatische Bauteilrückverfolgbarkeit,
Sicherheitskontakte zum festen und berührungssicheren Anschluss der Schweißgeräte,
Schweißindikatoren zum visuellen Nachweis der erfolgten Schweißung,
Dauerhaft geprägte Chargenkennzeichnung,
Jede Schweißung ist durch ein Schweißprotokoll zu dokumentieren. Das Schweißprotokoll muss von einem sachkundigen Schweißer unterschrieben werden.
Einschließlich Schweißverbindung, schneiden und anschrägen der Druckrohrleitung.
Menge: 10,000 St
Kostengruppen nach DIN 276 2018: 376
Kostengruppen nach DIN 276-4 2009: 365

**01.02.04.0009 Winkel bis 45° mit freiliegenden Heizwendeln Da 50**
Winkel bis 45° mit freiliegenden Heizwendeln liefern und einbauen.
Dimensionierung PE 100, Da 50, maximal zulässiger Betriebsdruck: 16 bar.
Abnahmeprüfzeugnis nach DIN EN 10 204 - 3.1 auf
Anforderung,
DVGW-Zertifizierung nach GW335 - B2,
Einstecktiefe nach Maximalforderung ISO,
Strichcodierung zur vollautomatischen Schweißung,
Strichcodierung für die automatische Bauteilrückverfolgbarkeit,
Sicherheitskontakte zum festen und berührungssicheren Anschluss der Schweißgeräte,
Schweißindikatoren zum visuellen Nachweis der erfolgten Schweißung,
Dauerhaft geprägte Chargenkennzeichnung,
Jede Schweißung ist durch ein Schweißprotokoll zu dokumentieren. Das Schweißprotokoll muss von einem sachkundigen Schweißer unterschrieben werden.
Einschließlich Schweißverbindung, schneiden und anschrägen der Druckrohrleitung.
Menge: 5,000 St
Kostengruppen nach DIN 276 2018: 376
Kostengruppen nach DIN 276-4 2009: 365

**01.02.04.0010 Winkel bis 45° mit freiliegenden Heizwendeln Da 40**
Winkel bis 45° mit freiliegenden Heizwendeln liefern und einbauen.
Dimensionierung PE 100, Da 40, maximal zulässiger Betriebsdruck: 16 bar.
Abnahmeprüfzeugnis nach DIN EN 10 204 - 3.1 auf
Anforderung,
DVGW-Zertifizierung nach GW335 - B2,
Einstecktiefe nach Maximalforderung ISO,
Strichcodierung zur vollautomatischen Schweißung,
Strichcodierung für die automatische Bauteilrückverfolgbarkeit,
Sicherheitskontakte zum festen und berührungssicheren Anschluss der Schweißgeräte,
Schweißindikatoren zum visuellen Nachweis der erfolgten Schweißung,
Dauerhaft geprägte Chargenkennzeichnung,
Jede Schweißung ist durch ein Schweißprotokoll zu dokumentieren. Das Schweißprotokoll muss von einem sachkundigen Schweißer unterschrieben werden.
Einschließlich Schweißverbindung, schneiden und anschrägen der Druckrohrleitung.
Menge: 10,000 St
Kostengruppen nach DIN 276 2018: 376
Kostengruppen nach DIN 276-4 2009: 365

**01.02.04.0011 Querungen der Druckrohrleitung Da 90/8,2 mm**
*** Bedarfsposition mit GB
Querungen (Ver- und Entsorgungsleitungen, Kabeltrassen, Leerrohren u. dgl.) der Druckrohrleitung PE-HD PE100
Da 90 x 8,2 mm aus Pos. 01.02.04.0001..
Zum Leistungsumfang gehört das Schneiden und Anschrägen der Druckrohrleitung einschl. geeigneter Heizwendelschweißmuffe und Schweißung.
Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Position kommt nur zur Anwendung wenn technisch alternativlos erforderlich ist. Vor Ausführung ist eine Abstimmung mit dem AG bzw. der örtlichen Bauleitung erforderlich.
Menge: 25,000 St
Kostengruppen nach DIN 276 2018: 376
Kostengruppen nach DIN 276-4 2009: 365

**01.02.04.0012 Querungen der Druckrohrleitung Da 75/6,8 mm**
*** Bedarfsposition mit GB
Querungen (Ver- und Entsorgungsleitungen, Kabeltrassen, Leerrohren u. dgl.) der Druckrohrleitung PE-HD PE100
Da 75 x 6,8 mm aus Pos. 01.02.04.0002..
Zum Leistungsumfang gehört das Schneiden und Anschrägen der Druckrohrleitung einschl. geeigneter Heizwendelschweißmuffe und Schweißung.
Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Position kommt nur zur Anwendung wenn technisch alternativlos erforderlich ist. Vor Ausführung ist eine Abstimmung mit dem AG bzw. der örtlichen Bauleitung erforderlich.
Menge: 10,000 St
Kostengruppen nach DIN 276 2018: 376
Kostengruppen nach DIN 276-4 2009: 365

**01.02.04.0013 Querungen der Druckrohrleitung Da 63/5,8 mm**
*** Bedarfsposition mit GB
Querungen (Ver- und Entsorgungsleitungen, Kabeltrassen, Leerrohren u. dgl.) der Druckrohrleitung PE-HD PE100
Da 63 x 5,8 mm aus Pos. 01.02.04.0003..
Zum Leistungsumfang gehört das Schneiden und Anschrägen der Druckrohrleitung einschl. geeigneter Heizwendelschweißmuffe und Schweißung.
Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Position kommt nur zur Anwendung wenn technisch alternativlos erforderlich ist. Vor Ausführung ist eine Abstimmung mit dem AG bzw. der örtlichen Bauleitung erforderlich.
Menge: 25,000 St
Kostengruppen nach DIN 276 2018: 376
Kostengruppen nach DIN 276-4 2009: 365

**01.02.04.0014 Querungen der Druckrohrleitung Da 50/4,6 mm**
*** Bedarfsposition mit GB
Querungen (Ver- und Entsorgungsleitungen, Kabeltrassen, Leerrohren u. dgl.) der Druckrohrleitung PE-HD PE100
Da 50 x 4,6 mm aus Pos.01.02.04.0004.
Zum Leistungsumfang gehört das Schneiden und Anschrägen der Druckrohrleitung einschl. geeigneter Heizwendelschweißmuffe und Schweißung.
Heizwendelschweißmuffen mit leicht entfernbarem Anschlag für die längskraftschlüssige Verbindung von o.g. PE-HD-Rohren liefern und einbauen.
Einstecktiefe nach Maximalforderung ISO,
Strichcodierung zur vollautomatischen Schweißung,
Strichcodierung für die automatische Bauteilrückverfolgbarkeit,
Sicherheitskontakte zum festen und berührungssicheren Anschluss der Schweißgeräte,
Schweißindikatoren zum visuellen Nachweis der erfolgten Schweißung
Dauerhaft geprägte Chargenkennzeichnung
Abnahmeprüfzeugnis nach DIN EN 10 204 - 3.1 auf Anforderung,
DVGW-Zertifizierung nach GW335  B2
Einschließlich Schweißverbindung
Jede Schweißung ist durch ein Schweißprotokoll zu dokumentieren. Das Schweißprotokoll muss von einem sachkundigen Schweißer unterschrieben werden.
Position kommt nur zur Anwendung wenn technisch alternativlos erforderlich ist. Vor Ausführung ist eine Abstimmung mit dem AG bzw. der örtlichen Bauleitung erforderlich.
Menge: 15,000 St
Kostengruppen nach DIN 276 2018: 376
Kostengruppen nach DIN 276-4 2009: 365

**01.02.04.0015 MMB-Stück, DN 125/80 BAIO**
MMB-Stück mit allseitiger BAIO-Doppelfunktionsmuffe für die formschlüssige Verbindung mit BAIO-Spitzenden liefern und einbauen, Prüfgrundlage: EN 545.
DN 125/80,
Medium: Trinkwasser,
max. Betriebsdruck: 16 bar,
Material:
GJS-400, Korrosionsschutz durch Epoxidharz-Pulverbeschichtung innen und außen gemäß Gütesicherung RAL-GZ 662 der Gütegemeinschaft Schwerer Korrosionsschutz – GSK unter Berücksichtigung der DIN 3476 (P) und DIN 30677-2 (Schichtdicke: min. 0,25 mm, Porenfreiheit bei 3 kV, Haftung innen und außen min. 12 N/mm² nach Heißwasserlagerung, Nachweis der Trinkwassertauglichkeit, Fremdüberwachung durch neutrales Prüfinstitut).
Einschl. aller benötigten Dichtungen und Zubehörteile.
Menge: 1,000 St
Kostengruppen nach DIN 276 2018: 376
Kostengruppen nach DIN 276-4 2009: 365

**01.02.04.0016 MMB-Stück, DN 80/80 BAIO**
MMB-Stück mit allseitiger BAIO-Doppelfunktionsmuffe für die formschlüssige Verbindung mit BAIO-Spitzenden liefern und einbauen, Prüfgrundlage: EN 545.
DN 80/80,
Medium: Trinkwasser,
max. Betriebsdruck: 16 bar,
Material:
GJS-400, Korrosionsschutz durch Epoxidharz-Pulverbeschichtung innen und außen gemäß Gütesicherung RAL-GZ 662 der Gütegemeinschaft Schwerer Korrosionsschutz – GSK unter Berücksichtigung der DIN 3476 (P) und DIN 30677-2 (Schichtdicke: min. 0,25 mm, Porenfreiheit bei 3 kV, Haftung innen und außen min. 12 N/mm² nach Heißwasserlagerung, Nachweis der Trinkwassertauglichkeit, Fremdüberwachung durch neutrales Prüfinstitut).
Einschl. aller benötigten Dichtungen und Zubehörteile.
Menge: 7,000 St
Kostengruppen nach DIN 276 2018: 376
Kostengruppen nach DIN 276-4 2009: 365

**01.02.04.0017 MSK 45°, DN 80, BAIO**
Bogen 45 Grad, einerseits mit BAIO-Doppelfunktionsmuffe für die formschlüssige Verbindung mit BAIO®-Spitzenden und für den Anschluss von PVC-Rohren, andererseits mit BAIO-Spitzende mit Gussrohr-Aussendurchmesser nach DIN 28610 und Verriegelungsnocken für Zugsicherung in Formstücken mit Doppelfunktionsmuffen, Prüfgrundlage: EN 545.
Material: GJS-400, Korrosionsschutz durch Epoxidharz-Pulverbeschichtung innen und außen gemäß Gütesicherung RAL-GZ 662 der Gütegemeinschaft Schwerer Korrosionsschutz – GSK unter Berücksichtigung der DIN 3476 (P) und DIN 30677-2 (Schichtdicke: min. 0,25 mm, Porenfreiheit bei 3 kV, Haftung innen und außen min. 12 N/mm² nach Heißwasserlagerung, Nachweis der Trinkwassertauglichkeit, Fremdüberwachung durch neutrales Prüfinstitut)
Max. Betriebsdruck: 16 bar
Medium: Trinkwasser, Abwasser
BAIO-Muffe inklusive BAIO-Lippendichtung (BLD) für Wasser,
DN 80.
Einschl. aller benötigten Dichtungen und Zubehörteile.
Menge: 1,000 St
Kostengruppen nach DIN 276 2018: 376

**01.02.04.0018 MMK 45°, DN 80, BAIO**
Bogen 45 Grad, mit beidseitiger BAIO-Doppelfunktionsmuffe für die formschlüssige Verbindung mit BAIO-Spitzenden
Material:
GJS-400, Korrosionsschutz durch Epoxidharz-Pulverbeschichtung innen und außen gemäß Gütesicherung RAL-GZ 662 der Gütegemeinschaft Schwerer Korrosionsschutz – GSK unter Berücksichtigung der DIN 3476 (P) und DIN 30677-2 (Schichtdicke: min. 0,25 mm, Porenfreiheit bei 3 kV, Haftung innen und außen min. 12 N/mm² nach Heißwasserlagerung, Nachweis der Trinkwassertauglichkeit, Fremdüberwachung durch neutrales Prüfinstitut)
Maximaler Betriebsdruck: 16 bar
Medium: Trinkwasser
BAIO-Muffen inklusive BAIO-Lippendichtung (BLD) für Wasser.
DN 80
Einschl. aller benötigten Dichtungen und Zubehörteile
Menge: 1,000 St
Kostengruppen nach DIN 276 2018: 376

**01.02.04.0019 Muffen-Endkappe, DN 80, BAIO**
Endkappe, einerseits mit BAIO-Doppelfunktionsmuffe zur formschlüssigen Verbindung mit BAIO-Spitzenden sowie für den Anschluss PVC-Rohren,
Material:
GJS-400, Korrosionsschutz durch Epoxidharz-Pulverbeschichtung innen und außen gemäß Gütesicherung RAL-GZ 662 der Gütegemeinschaft Schwerer Korrosionsschutz – GSK unter Berücksichtigung der DIN 3476 (P) und DIN 30677-2 (Schichtdicke: min. 250 μm, Porenfreiheit bei 3 kV, Haftung innen und außen min. 12 N/mm² nach Heißwasserlagerung, Nachweis der Trinkwassertauglichkeit, Fremdüberwachung durch neutrales Prüfinstitut)
Max. Betriebsdruck: 16 bar
Medium: Trinkwasser
BAIO-Muffe inklusive BAIO-Lippendichtung (BLD) für Wasser, DN 80.
Einschl. aller benötigten Dichtungen und Zubehörteile
Menge: 1,000 St
Kostengruppen nach DIN 276 2018: 376

**01.02.04.0020 Absperrschieber, PN 16, DN 80, MU-SP, BAIO**
Weichdichtender Absperrschieber nach EN 1074 liefern und eibauen, mit DIN-DVGW-Baumusterprüfzertifikat für Trinkwasser
Absperrarmatur für Trink- und Brauchwasser bis 50°C
DN 80, PN 16
einerseits mit Spitzende für die formschlüssige Verbindung mit BAIO®-Muffen, andererseits mit BAIO®-Doppelfunktionsmuffe für die formschlüssige Verbindung mit BAIO®-Spitzenden
Mit einseitiger Doppelfunktionsmuffe zur form- und kraftschlüssigen, direkten Innen- und Außenverriegelung mit BAIO®plus Systemteilen;
Spannungsfreie Verlegung durch bis zu +/- 3 Grad Abwinkelbarkeit;
Muffenform für Dichtring nach DIN 28 603;
Variabler Einsatz für Guss- und Kunststoffrohre durch einfachen Wechsel der Dichtungen;
Schraubenlose, selbstdichtende Deckelverbindung;
Gummierter Absperrkeil mit Gleitschuhen zur Verringerung von Verschleiß und Betätigungsmomenten dadurch Verlängerung der Lebensdauer;
Wartungsfreie und korrosionssichere Spindelabdichtung;
O-Ringe in Messing-Buchse;
Mit durchgehender Rohrinnensohle;
Dichtheit nach DIN EN 12 266-1, Leckrate A;
Alle mediumberührten Teile nach KTW und DVGW Arbeitsblatt W270 (bakteriologisch unbedenklich);
Gehäuse, Deckel und Absperrkeil aus Gusseisen EN-JS 1030 (GGG-40);
Keil allseitig mit EPDM gummiert;
Spindel aus nichtrostendem Stahl, Werkstoff 1.4021;
Korrosionsschutz:
innen und außen mit Epoxid-Beschichtung in GSK-Ausführung "Schwerer Korrosionsschutz" nach
DIN 30 677-2, Schichtdicke >250 µm, Farbton blau, RAL 5005
Meduim: Trinkwasser
Einschl. aller benötigten Dichtungen und Zubehörteile.

Angebotenes Produkt:

'.................................................................................................'
(vom Bieter einzutragen)
Menge: 11,000 St
Kostengruppen nach DIN 276 2018: 376
Kostengruppen nach DIN 276-4 2009: 365

**01.02.04.0021 Absperrschieber, PN 16, DN 125, MU-SP, BAIO**
Weichdichtender Absperrschieber nach EN 1074 liefern und eibauen, mit DIN-DVGW-Baumusterprüfzertifikat für Trinkwasser
Absperrarmatur für Trink- und Brauchwasser bis 50°C
DN 125, PN 16
einerseits mit Spitzende für die formschlüssige Verbindung mit BAIO®-Muffen, andererseits mit BAIO®-Doppelfunktionsmuffe für die formschlüssige Verbindung mit BAIO®-Spitzenden
Mit einseitiger Doppelfunktionsmuffe zur form- und kraftschlüssigen, direkten Innen- und Außenverriegelung mit BAIO®plus Systemteilen;
Spannungsfreie Verlegung durch bis zu +/- 3 Grad Abwinkelbarkeit;
Muffenform für Dichtring nach DIN 28 603;
Variabler Einsatz für Guss- und Kunststoffrohre durch einfachen Wechsel der Dichtungen;
Schraubenlose, selbstdichtende Deckelverbindung;
Gummierter Absperrkeil mit Gleitschuhen zur Verringerung von Verschleiß und Betätigungsmomenten dadurch Verlängerung der Lebensdauer;
Wartungsfreie und korrosionssichere Spindelabdichtung;
O-Ringe in Messing-Buchse;
Mit durchgehender Rohrinnensohle;
Dichtheit nach DIN EN 12 266-1, Leckrate A;
Alle mediumberührten Teile nach KTW und DVGW Arbeitsblatt W270 (bakteriologisch unbedenklich);
Gehäuse, Deckel und Absperrkeil aus Gusseisen EN-JS 1030 (GGG-40);
Keil allseitig mit EPDM gummiert;
Spindel aus nichtrostendem Stahl, Werkstoff 1.4021;
Korrosionsschutz:
innen und außen mit Epoxid-Beschichtung in GSK-Ausführung "Schwerer Korrosionsschutz" nach
DIN 30 677-2, Schichtdicke >250 µm, Farbton blau, RAL 5005
Meduim: Trinkwasser
Einschl. aller benötigten Dichtungen und Zubehörteile.

Angebotenes Produkt:

'.................................................................................................'
(vom Bieter einzutragen)
Menge: 1,000 St
Kostengruppen nach DIN 276 2018: 376
Kostengruppen nach DIN 276-4 2009: 365

**01.02.04.0022 Einbaugarnitur f. Absperrarmatur, teleskopisch**
Einbaugarnitur aus nichtrostendem Stahl, teleskopisch, für die Betätigung von Absperrarmaturen im erdverlegten Rohrleitungsbau, mit Rundgewindeglocke zur stiftlosen Befestigung der Einbaugarnitur am Rundgewindeadapter der Absperrarmatur, Flügelkappe unter Betätigungsvierkant zur oberen Abstützung in der Tragplatte der Straßenkappe, Flügelkappe mit Hülsrohr verschweißt, Kuppelmuffe mit Bohrung und Splint für die auszugssichere Verbindung der Einbaugarnitur mit der Spindel der Absperrarmatur, mit Schlüsselstange aus nichtrostendem Stahl und Hülsrohr aus PE-HD.
Material:
Rundgewindeglocke: GJL-250, Korrosionsschutz durch Epoxidharz-Pulverbeschichtung innen und außen gemäß Gütesicherung RAL-GZ 662 der Gütegemeinschaft Schwerer Korrosionsschutz – GSK unter Berücksichtigung der DIN 3476 (P) und DIN 30677-2 (Schichtdicke: min. 0,25 mm, Porenfreiheit bei 3 kV, Haftung innen und außen min. 12 N/mm² nach Heißwasserlagerung, Nachweis der Trinkwassertauglichkeit, Fremdüberwachung durch neutrales Prüfinstitut)
Schlüsselstange/Kuppelmuffe/Schlüsselnuss: nichtrostender Stahl
Hülsrohr: PE-HD
Rohrdeckung: 1,5 m bis 2,0 m
Menge: 10,000 St
Kostengruppen nach DIN 276 2018: 376
Kostengruppen nach DIN 276-4 2009: 365

**01.02.04.0023 EMS-Stück, DN 125, BAIO**
Einbau-Muffen-Stück DN 125 für die nachträgliche Einbindung von Armaturen und Formstücken, mit Verriegelungsnocken für die formschlüssige und zugsichere Verbindung mit BAIO-Doppelfunktionsmuffen, andererseits mit Überschubbereich und Georg Fischer WAGA MULTI/JOINT-Mehrbereichsmuffe zur nachträglichen Einbringung von Rohrleitungssysteme aus PVC, bei Anschluss an PE- und PVC-Rohren ist immer eine Stützhülse (Nur Original Georg Fischer WAGA-Stützhülse, gehört zum Leistunsumfang) erforderlich,
Material:
Gehäuse und Spannring: GJS-400, Korrosionsschutz durch Epoxidharz-Pulverbeschichtung innen und außen gemäß Gütesicherung RAL-GZ 662 der Gütegemeinschaft Schwerer Korrosionsschutz – GSK unter Berücksichtigung der DIN 3476 (P) und DIN 30677-2 (Schichtdicke: min. 250 μm, Porenfreiheit bei 3 kV, Haftung innen und außen min. 12 N/mm² nach Heißwasserlagerung, Nachweis der Trinkwassertauglichkeit, Fremdüberwachung durch neutrales Prüfinstitut)
Medium: Trinkwasser
Max. Betriebsdruck: 16 bar
Spitzende: DN 125
Einschl. aller benötigten Dichtungen und Zubehörteile.
Menge: 1,000 St
Kostengruppen nach DIN 276 2018: 376
Kostengruppen nach DIN 276-4 2009: 365

**01.02.04.0024 Zugsicherung PVC, DN 125**
Zugsicherung für alle BAIO-Steckmuffen beim Anschluss von Rohren, bestehend aus Verriegelungsring und Klemmring
Material:
Verriegelungsring aus GJS-400, schwerer Korrosionsschutz durch Epoxy-Pulverbeschichtung innen und außen beschichtet gemäß DIN 3476 (P) und DIN 30677-2 (Schichtdicke >0,25 mm, Porenfreiheit bei 3000 V, Haftung innen und außen >12 N/mm² nach Heißwasserlagerung)
Klemmring PVC-Rohr: PVC mit Korund
für PVC-Rohr DN 125
Menge: 2,000 St
Kostengruppen nach DIN 276 2018: 376
Kostengruppen nach DIN 276-4 2009: 365

**01.02.04.0025 Zugsicherung PVC, DN 80**
Zugsicherung für alle BAIO-Steckmuffen beim Anschluss von Rohren, bestehend aus Verriegelungsring und Klemmring
Material:
Verriegelungsring aus GJS-400, schwerer Korrosionsschutz durch Epoxy-Pulverbeschichtung innen und außen beschichtet gemäß DIN 3476 (P) und DIN 30677-2 (Schichtdicke >0,25 mm, Porenfreiheit bei 3000 V, Haftung innen und außen >12 N/mm² nach Heißwasserlagerung)
Klemmring PVC-Rohr: PVC mit Korund
für PVC-Rohr DN 80
Menge: 2,000 St
Kostengruppen nach DIN 276 2018: 376
Kostengruppen nach DIN 276-4 2009: 365

**01.02.04.0026 Zugsicherung PE, DN 80**
Zugsicherung für alle BAIO-Steckmuffen beim Anschluss von Rohren, bestehend aus Verriegelungsring und Klemmring
Material:
Verriegelungsring aus GJS-400, schwerer Korrosionsschutz durch Epoxy-Pulverbeschichtung innen und außen beschichtet gemäß DIN 3476 (P) und DIN 30677-2 (Schichtdicke >0,25 mm, Porenfreiheit bei 3000 V, Haftung innen und außen >12 N/mm² nach Heißwasserlagerung)
Klemmring PE-Rohr: Wirbelklemme aus POM
für PE-Rohr Da 90
einschl. Stützhülse aus nichtrostendem Stahl für PE-Rohre.
Menge: 20,000 St
Kostengruppen nach DIN 276 2018: 376
Kostengruppen nach DIN 276-4 2009: 365

**01.02.04.0027 Reduziermuffe Da 90/Da 63**
Reduziermuffe mit leicht entfernbarem Anschlag für die längskraftschlüssige Verbindung von PE-HD-Rohren liefern und einbauen.
Dimensionierung PE 100, Da 90/63, maximal zulässiger Betriebsdruck 16 bar.
Einstecktiefe nach Maximalforderung ISO,
Strichcodierung zur vollautomatischen Schweißung,
Strichcodierung für die automatische Bauteilrückverfolgbarkeit,
Sicherheitskontakte zum festen und berührungssicheren Anschluss der Schweißgeräte,
Schweißindikatoren zum visuellen Nachweis der erfolgten Schweißung
Dauerhaft geprägte Chargenkennzeichnung
Abnahmeprüfzeugnis nach DIN EN 10 204 - 3.1 auf Anforderung,
DVGW-Zertifizierung nach GW335  B2
Jede Schweißung ist durch ein Schweißprotokoll zu dokumentieren. Das Schweißprotokoll muss von einem sachkundigen Schweißer unterschrieben werden.
Einschließlich Schweißverbindung, schneiden und anschrägen der Druckrohrleitung.
Menge: 3,000 St
Kostengruppen nach DIN 276 2018: 376
Kostengruppen nach DIN 276-4 2009: 365

**01.02.04.0028 Reduziermuffe Da 90/Da 50**
Reduziermuffe mit leicht entfernbarem Anschlag für die längskraftschlüssige Verbindung von PE-HD-Rohren liefern und einbauen.
Dimensionierung PE 100, Da 90/50, maximal zulässiger Betriebsdruck 16 bar.
Einstecktiefe nach Maximalforderung ISO,
Strichcodierung zur vollautomatischen Schweißung,
Strichcodierung für die automatische Bauteilrückverfolgbarkeit,
Sicherheitskontakte zum festen und berührungssicheren Anschluss der Schweißgeräte,
Schweißindikatoren zum visuellen Nachweis der erfolgten Schweißung
Dauerhaft geprägte Chargenkennzeichnung
Abnahmeprüfzeugnis nach DIN EN 10 204 - 3.1 auf Anforderung,
DVGW-Zertifizierung nach GW335  B2
Jede Schweißung ist durch ein Schweißprotokoll zu dokumentieren. Das Schweißprotokoll muss von einem sachkundigen Schweißer unterschrieben werden.
Einschließlich Schweißverbindung, schneiden und anschrägen der Druckrohrleitung.
Menge: 1,000 St
Kostengruppen nach DIN 276 2018: 376
Kostengruppen nach DIN 276-4 2009: 365

**01.02.04.0029 Reduziermuffe Da 63/Da 50**
Reduziermuffe mit leicht entfernbarem Anschlag für die längskraftschlüssige Verbindung von PE-HD-Rohren liefern und einbauen.
Dimensionierung PE 100, Da 63/50, maximal zulässiger Betriebsdruck 16 bar.
Einstecktiefe nach Maximalforderung ISO,
Strichcodierung zur vollautomatischen Schweißung,
Strichcodierung für die automatische Bauteilrückverfolgbarkeit,
Sicherheitskontakte zum festen und berührungssicheren Anschluss der Schweißgeräte,
Schweißindikatoren zum visuellen Nachweis der erfolgten Schweißung
Dauerhaft geprägte Chargenkennzeichnung
Abnahmeprüfzeugnis nach DIN EN 10 204 - 3.1 auf Anforderung,
DVGW-Zertifizierung nach GW335  B2
Jede Schweißung ist durch ein Schweißprotokoll zu dokumentieren. Das Schweißprotokoll muss von einem sachkundigen Schweißer unterschrieben werden.
Einschließlich Schweißverbindung, schneiden und anschrägen der Druckrohrleitung.
Menge: 2,000 St
Kostengruppen nach DIN 276 2018: 376
Kostengruppen nach DIN 276-4 2009: 365

**01.02.04.0030 T-Stück mit allseitiger ZAK-Muffe, ZAK 69**
T-Stück mit allseitiger ZAK-Muffe für die formschlüssige Verbindung von Armaturen, Formstücken und Fittings mit ZAK-Spitzende, Prüfgrundlage: DVGW W 534.
Material: GJS-400, Korrosionsschutz durch Epoxidharz-Pulverbeschichtung innen und außen gemäß Gütesicherung RAL-GZ 662 der Gütegemeinschaft Schwerer Korrosionsschutz – GSK unter Berücksichtigung der DIN 3476 (P) und DIN 30677-2 (Schichtdicke: min. 0,25 mm, Porenfreiheit bei 3 kV, Haftung innen und außen min. 12 N/mm² nach Heißwasserlagerung, Nachweis der Trinkwassertauglichkeit, Fremdüberwachung durch neutrales Prüfinstitut)
ZAK 69
Medium: Trinkwasser
Max. Betriebsdruck: Trinkwasser 16 bar
Einschl. aller benötigten Dichtungen und Zubehörteile.
Menge: 4,000 St
Kostengruppen nach DIN 276 2018: 376
Kostengruppen nach DIN 276-4 2009: 365

**01.02.04.0031 Steckfitting mit ZAK-Spitzende DA 63/ZAK 69**
Steckfitting, einerseits mit ZAK-Spitzende und Verdrehsicherung für die formschlüssige Verbindung von Armaturen und Formstücken mit ZAK-Muffe, andererseits mit Steckmuffe für die längskraftschlüssige Verbindung mit PE-Rohren nach DIN 8074 und PE-X-Rohren nach DIN 16893 (Ausführung für PVC-Rohre auf Anfrage), Prüfgrundlage: DVGW W 534.
Material: GJS-400, Korrosionsschutz durch Epoxidharz-Pulverbeschichtung innen und außen gemäß Gütesicherung RAL-GZ 662 der Gütegemeinschaft Schwerer Korrosionsschutz – GSK unter Berücksichtigung der DIN 3476 (P) und DIN 30677-2 (Schichtdicke: min. 0,25 mm, Porenfreiheit bei 3 kV, Haftung innen und außen min. 12 N/mm² nach Heißwasserlagerung, Nachweis der Trinkwassertauglichkeit, Fremdüberwachung durch neutrales Prüfinstitut)
Wirbelklemme: POM
O-Ring: EPDM
Max. Betriebsdruck: 16 bar
ZAK 69
Rohraußendurchmesser: d 63 mm
Medium: Trinkwasser
Einschl. aller benötigten Dichtungen und Zubehörteile.
Menge: 13,000 St
Kostengruppen nach DIN 276 2018: 376
Kostengruppen nach DIN 276-4 2009: 365

**01.02.04.0032 Steckfitting mit ZAK 46/Da 40 mm**
Steckfitting, einerseits mit ZAK-Spitzende und Verdrehsicherung für die formschlüssige Verbindung von Armaturen, Formstücken mit ZAK-Muffe, andererseits mit Steckmuffe und demontierbarem Konunsring für die längskraftschlüssige Verbindung mit PE-Rohren nach DIN 8074, demontierbarer Konusring zur einfachen Demontage des Rohres ohne Abziehschalen, Prüfgrundlage: DVGW W 534.
Material: GJS-400, Korrosionsschutz durch Epoxidharz-Pulverbeschichtung innen und außen gemäß Gütesicherung RAL-GZ 662 der Gütegemeinschaft Schwerer Korrosionsschutz – GSK unter Berücksichtigung der DIN 3476 (P) und DIN 30677-2 (Schichtdicke: min. 0,25 mm, Porenfreiheit bei 3 kV, Haftung innen und außen min. 12 N/mm² nach Heißwasserlagerung, Nachweis der Trinkwassertauglichkeit, Fremdüberwachung durch neutrales Prüfinstitut)
Wirbelklemme: POM
O-Ring: EPDM
Medium: Trinkwasser
Max. Betriebsdruck: 16 bar
ZAK 46
Rohraußendurchmesser: Da 40 mm
Einschl. passender Stützhülse für PE-Rohr und allen weiteren zur Montage benötigten Zubehörteile und Dichtungen.
Menge: 23,000 St
Kostengruppen nach DIN 276 2018: 376

**01.02.04.0033 Verbinder mit beidseitigem ZAK-Spitzende, ZAK69**
Verbinder mit beidseitigem ZAK-Spitzende und Verdrehsicherungen für die formschlüssige Verbindung von Armaturen und Formstücken mit ZAK-Muffe, Prüfgrundlage: DVGW W 534.
Material: GJS-400, Korrosisonsschutz durch Epoxidharz-Pulverbeschichtung innen und außen gemäß Gütesicherung RAL-GZ 662 der Gütegemeinschaft Schwerer Korrosionsschutz – GSK unter Berücksichtigung der DIN 3476 (P) und DIN 30677-2 (Schichtdicke: min. 0,25 mm, Porenfreiheit bei 3 kV, Haftung innen und außen min. 16 N/mm² nach Heißwasserlagerung, Nachweis der Trinkwassertauglichkeit, Fremdüberwachung durch neutrales Prüfinstitut)
ZAK 69
Medium: Trinkwasser
Max. Betriebsdruck: Trinkwasser 16 bar
Einschl. aller benötigten Dichtungen und Zubehörteile.
Menge: 2,000 St
Kostengruppen nach DIN 276 2018: 376

**01.02.04.0034 Übergangsstück ZAK/Flansch, ZAK69/DN50**
Übergangsstück von Flanschen auf das ZAK-System, einerseits mit Flansch nach EN 1092-2, andererseits mit ZAK-Muffe für die formschlüssige Verbindung von Armaturen, Formstücken und Fittings mit ZAK-Spitzende, Prüfgrundlage: DVGW W 534.
Material:
Gehäuse: GJS-400, Korrosionsschutz durch Epoxidharz-Pulverbeschichtung innen und außen gemäß Gütesicherung RAL-GZ 662 der Gütegemeinschaft Schwerer Korrosionsschutz – GSK unter Berücksichtigung der DIN 3476 (P) und DIN 30677-2 (Schichtdicke: min. 0,25 mm, Porenfreiheit bei 3 kV, Haftung innen und außen min. 12 N/mm² nach Heißwasserlagerung, Nachweis der Trinkwassertauglichkeit, Fremdüberwachung durch neutrales Prüfinstitut)
Medium: Trinkwasser
Max. Betriebsdruck: 16 bar
Flansch: DN 50
ZAK: ZAK 69
Einschl. aller benötigten Dichtungen und Zubehörteile.
Menge: 2,000 St
Kostengruppen nach DIN 276 2018: 376

**01.02.04.0035 Be- und Entlüftungsgarnitur, BAIO, DN 80**
Be- und Entlüftungsgarnitur für Trinkwasser, kompakte Bauweise, bestehend aus einem Schacht aus nichtrostendem Stahl mit integriertem Be- und Entlüftungsventil (BEV) aus nichtrostendem Stahl und Absperrung, stufenlos arbeitend von 0 - 16 bar, zum Befüllen und Entleeren und für betriebliches Be- und Entlüften von Rohrleitungen, mit einzigartiger Rollmembran-Technik für die Entlüftung großer Luftmengen unter Betriebsdruck, druckstoßdämpfend durch Rollmembran, vakuumbrechende Funktion, BEV dichtet auch im drucklosen Zustand zuverlässig ab, Standrohr mit Entleerungsfitting, Abluftöffnung mit Insektengitter, mit BAIO-Spitzenabgang, max. Entlüftungsleistung 700 m3/h, Entlüftungsquerschnitt 1.500 mm2, Be- und Entlüftungsventil kann für Wartungsarbeiten aus der Garnitur ausgebaut werden, Garnitur bauseits um 100 mm kürzbar, optional nur Entlüftung/nur Belüftung, optional für den Einbau im Grundwasser-/Hochwasserbereich.
Funktionsweise: Entlüftung (mit Belüftungssperre)
Material:
Schacht: nichtrostender Stahl
Sockel/Spannjoch: GJS-400, Korrosionsschutz durch Epoxidharz-Pulverbeschichtung innen und außen gemäß Gütesicherung RAL-GZ 662 der Gütegemeinschaft Schwerer Korrosionsschutz – GSK unter Berücksichtigung der DIN 3476 (P) und DIN 30677-2 (Schichtdicke: min. 250 μm, Porenfreiheit bei 3 kV, Haftung innen und außen min. 12 N/mm² nach Heißwasserlagerung, Nachweis der Trinkwassertauglichkeit, Fremdüberwachung durch neutrales Prüfinstitut)
Spannschraube: nichtrostender Stahl
BEV-Gehäuse: nichtrostender Stahl
Haube: PE
Medium: Trinkwasser
Betriebsbereich: 0 - 16 bar
Abgang: BAIO-Spitzende DN 80
Rohrdeckung: 1,30 - 1,50 m
Einschl. aller zur Montage benötigten Dichtungen und Kleinteile.

Angebotenes Produkt:

'.................................................................................................'
(vom Bieter einzutragen)
Menge: 1,000 St
Kostengruppen nach DIN 276 2018: 376
Kostengruppen nach DIN 276-4 2009: 365

**01.02.04.0036 Be- und Entlüftungsgarnitur, Flansch DN 50**
Be- und Entlüftungsgarnitur für Trinkwasser, kompakte Bauweise, bestehend aus einem Schacht aus nichtrostendem Stahl mit integriertem Be- und Entlüftungsventil (BEV) und Absperrung, mit unterem Flansch- oder BAIO-Spitzenabgang, Standrohr mit Entleerungsfitting, Abluftöffnung mit Insektengitter, automatisch arbeitendes, zweistufiges Be- und Entlüftungsventil zum Befüllen und Entleeren und für betriebliches Be- und Entlüften von Rohrleitungen, max. Entlüftungsleistung 192 m3/h, Entlüftungsquerschnitt 960 mm2 bzw. 2 mm2, Be- und Entlüftungsventil kann für Wartungsarbeiten aus der Garnitur ausgebaut werden, Garnitur bauseits um 100 mm kürzbar, optional nur Entlüftung/nur Belüftung, optional für den Einbau im Grundwasser-/Hochwasserbereich.
Material:
Schacht: nichtrostender Stahl
Sockel: GJS-400, Korrosionsschutz durch Epoxidharz-Pulverbeschichtung innen und außen gemäß Gütesicherung RAL-GZ 662 der Gütegemeinschaft Schwerer Korrosionsschutz – GSK unter Berücksichtigung der DIN 3476 (P) und DIN 30677-2 (Schichtdicke: min. 250 μm, Porenfreiheit bei 3 kV, Haftung innen und außen min. 12 N/mm² nach Heißwasserlagerung, Nachweis der Trinkwassertauglichkeit, Fremdüberwachung durch neutrales Prüfinstitut)
Spannschraube: nichtrostender Stahl
BEV-Gehäuse: POM
Haube: PE
Medium: Trinkwasser
Betriebsbereich: 1 - 16 bar
Abgang: Flansch DN 50
Rohrdeckung: 1,50 m

Angebotenes Produkt:

'.................................................................................................'
(vom Bieter einzutragen)
Menge: 2,000 St
Kostengruppen nach DIN 276 2018: 376
Kostengruppen nach DIN 276-4 2009: 365

**01.02.04.0037 S-Stück, DN 80, BAIO, l = 215mm**
S-Stück mit beiderseitigem Spitzende mit Gussrohr-Aussendurchmesser nach DIN 28610 und Verriegelungsnocken für die formschlüssige und zugsichere Verbindung mit BAIO-Doppelfunktionsmuffen,
Prüfgrundlage: EN 545.
Material: GJS-400, Korrosionsschutz durch Epoxidharz-Pulverbeschichtung innen und außen gemäß Gütesicherung RAL-GZ 662 der Gütegemeinschaft Schwerer Korrosionsschutz – GSK unter Berücksichtigung der DIN 3476 (P) und DIN 30677-2 (Schichtdicke: min. 250 μm, Porenfreiheit bei 3 kV, Haftung innen und außen min. 12 N/mm² nach Heißwasserlagerung, Nachweis der Trinkwassertauglichkeit, Fremdüberwachung durch neutrales Prüfinstitut)
Medium: Trinkwasser.
Maximaler Betriebsdruck: 16 bar.
DN 80
Länge = 215 mm
Einschl. aller benötigten Dichtungen und Zubehörteile.
Menge: 2,000 St
Kostengruppen nach DIN 276 2018: 376
Kostengruppen nach DIN 276-4 2009: 365

**01.02.04.0038 MMN-Stück, DM 80, BAIO**
Fußkrümmer mit BAIO-Doppelfunktionsmuffen für die formschlüssige Verbindung mit BAIO-Spitzenden und für den Anschluss von Guss,- Stahl-, PE-, und PVC-Rohren, optional mit ZAK- oder Innengewindeabgängen nach DIN ISO 228-1, Prüfgrundlage: EN 545.
Material:
Gehäuse: GJS-400, Korrosionsschutz durch Epoxidharz-Pulverbeschichtung innen und außen gemäß Gütesicherung RAL-GZ 662 der Gütegemeinschaft Schwerer Korrosionsschutz – GSK unter Berücksichtigung der DIN 3476 (P) und DIN 30677-2 (Schichtdicke: min. 250 μm, Porenfreiheit bei 3 kV, Haftung innen und außen min. 12 N/mm² nach Heißwasserlagerung, Nachweis der Trinkwassertauglichkeit, Fremdüberwachung durch neutrales Prüfinstitut)
Max. Betriebsdruck: 16 bar
Medium: Trinkwasser
BAIO-Muffen inklusive BAIO-Lippendichtung (BLD) für Wasser, Verwendung: BAIO-Spitzenden, Gussrohre nach EN 545, Stahlrohre mit Gussrohraußendurchmesser, PE-Einschweißende, Stahl-Einschweißende
Muffe horizontal: DN 80
Muffe vertikal: DN 80
Einschl. aller benötigten Dichtungen und Zubehörteile.
Menge: 2,000 St
Kostengruppen nach DIN 276 2018: 376

**01.02.04.0039 Sickerelement für Be- und Entlüftungsgarnitur**
Sickerelement aus PE zu Be- und Entlüftungsgarnituren aus Pos. 01.02.04.0035. und 01.02.04.0036., bestehend aus einem einteiligen wasserdurchlässigen Drainagerohr zur Aufnahme und langsamen Ableitung von Spritzwasser welches beim Entlüftungsvorgang auftritt.
Menge: 2,000 St
Kostengruppen nach DIN 276 2018: 376
Kostengruppen nach DIN 276-4 2009: 365

**01.02.04.0040 Spülarmatur für Trinkwasser, Da 63**
Spülarmatur mit freiem Durchgang, unterer Abgang Winkelsteckfitting 90 Grad, oberer Abgang mit C-Festkupplung nach DIN 14137, Maximaler Durchgang 36mm. Absperrung durch eine Steckscheibe aus nichtrostendem Stahl, vollkommen freier Durchgang, Steckscheibe in geöffnetem Zustand vollständig außerhalb des Durchflussmediums, Öffnen und Schließen des Durchgangs mit Halbumdrehung, inklusive Einbaugarnitur mit Betätigungsvierkant.
Material:
Gussbauteile aus GJS-400, Hawle-Epoxy-Pulverbeschichtung, Mediumrohr: aus Stahl, Hawle-Epoxy-Pulverbeschichtung, Korrosionsschutz durch Epoxidharz-Pulverbeschichtung innen und außen gemäß Gütesicherung RAL-GZ 662 der Gütegemeinschaft Schwerer Korrosionsschutz – GSK unter Berücksichtigung der DIN 3476 (P) und DIN 30677-2 (Schichtdicke: min. 250 μm, Porenfreiheit bei 3 kV, Haftung innen und außen min. 16 N/mm² nach Heißwasserlagerung, Nachweis der Trinkwassertauglichkeit, Fremdüberwachung durch neutrales Prüfinstitut)
Spindel, Steckscheibe, Steckscheibenantrieb: nichtrostender Stahl
Schutzrohr: PE
Spülanschluss: C-Kupplung mit Deckel nach DIN 14317 aus Aluminium
Maximaler Betriebsdruck: 16 bar
Medium: Trinkwasser
unterer Anschluss: Winkelsteckfitting 90 Grad, d 63 mm
oberer Abgang: C-Kupplung nach DIN 14317
Rohrdeckung: 1,50 m
mit Entleerung

Angebotenes Produkt:

'.................................................................................................'
(vom Bieter einzutragen)
Menge: 6,000 St
Kostengruppen nach DIN 276 2018: 376
Kostengruppen nach DIN 276-4 2009: 365

**01.02.04.0041 Sickerelement aus PE zu Spülarmaturen für Trinkwasser**
Sickerelement aus PE zu Spülarmaturen für Trinkwasser und Bewässerungshydrant, bestehend aus einem dreiteiligem wasserdurchlässigen Drainagerohr zur Aufnahme und langsamen Ableitung des beim Schließvorgang anfallenden Restwassers.
Menge: 6,000 St
Kostengruppen nach DIN 276 2018: 376
Kostengruppen nach DIN 276-4 2009: 365

**01.02.04.0042 Unterflurhydrant, DN 80, BAIO**
Freistrom-Unterflurhydrant mit getrenntem Betätigungs- und Mediumrohr, CE-Kennzeichnung nach EN 14339, Entleerung nach DIN EN 1074-6, Spindelvierkant/Klauenkupplung nach DVGW GW 386, Klauendeckel aus Kunststoff federbelastet für ein leichteres Öffnen und Schließen. Mit Faltenbalg-Schmutzdichtung an der Klauenkupplung. Festigkeit gegen Betätigungskräfte: MOT-Wert: 105 Nm, mST-Wert: 210 Nm nach EN 1074-6, Absperrung durch Teflon beschichtete Steckscheibe aus kaltgewalztem nichtrostendem Stahl nach DIN EN 10088-1 mit Zugfestigkeit > 1600 N/mm², mit Festanschlag in Auf- und Zu-Stellung, Steckscheibe in geöffnetem Zustand vollständig außerhalb des Durchflussmediums, dadurch vollkommen freier Durchgang, Mindestdurchfluss: 153 m³/h bei 1 bar Differenzdruck, Schließvorgang: rechtsdrehend ca. 15 Umdrehungen, um Druckschläge im Leitungsnetz zu vermeiden.
Material:
Gussbauteile aus GJS-400. Korrosionsschutz durch Epoxidharz-Pulverbeschichtung innen und außen gemäß Gütesicherung RAL-GZ 662 der Gütegemeinschaft Schwerer Korrosionsschutz – GSK unter Berücksichtigung der DIN 3476 (P) und DIN 30677-2 (Schichtdicke: min. 250 ìm, Porenfreiheit bei 3 kV, Haftung innen und außen min. 12 N/mm² nach Heißwasserlagerung, Nachweis der Trinkwassertauglichkeit, Fremdüberwachung durch neutrales Prüfinstitut)
Mediumrohr aus nichtrostendem Stahl V4A.
Spindel, Steckscheibe, Steckscheibenantrieb: nichtrostender Stahl
Schutzrohr: Polypropylen
Dichtungen: EPDM gemäß DVGW W 270 und KTW für Wasser
Medium: Trinkwasser
Max. Betriebsdruck: 16 bar
Nennweite: DN 80
Anschluss: BAIO-Spitzende
Rohrdeckung: 1,25 - 1,80 m
Mit Klauendeckel aus Kunststoff

Angebotenes Produkt:

'.................................................................................................'
(vom Bieter einzutragen)
Menge: 3,000 St
Kostengruppen nach DIN 276 2018: 376
Kostengruppen nach DIN 276-4 2009: 365

**01.02.04.0043 Sickerelement für Unterflurhydrant**
Sickerelement aus Polypropylen (PP),
passend zu Unterflurhydrant aus Pos. 01.02.04.0042., bestehend aus 2 wasserdurchlässigen Halbschalen zur Aufnahme und langsamen Ableitung des beim Schließvorgang anfallenden Restwassers, Halbschalen durch Schnapphaken und Schnappösen einfach montierbar.
Menge: 3,000 St
Kostengruppen nach DIN 276 2018: 376
Kostengruppen nach DIN 276-4 2009: 365

**01.02.04.0044 Schmutz- und Verdrehsicherung**
Verdrehsicherung für BAIO-Spitzend-/Muffenverbindungen, zur Sicherung von Armaturen (Unterflurhydranten, Be- und Entlüftungsgarnituren) und Formstücken im senkrechten Einbau gegen versehentliches Entriegeln, Verdrehsicherung mit vier Haltenasen, inklusive Gummimanschette zur Schmutzabweisung.
Material:
Verdrehsicherung: GJS-500, Korrosionsschutz durch Epoxidharz-Pulverbeschichtung innen und außen gemäß Gütesicherung RAL-GZ 662 der Gütegemeinschaft Schwerer Korrosionsschutz – GSK unter Berücksichtigung der DIN 3476 (P) und DIN 30677-2 (Schichtdicke: min. 0,25 mm, Porenfreiheit bei 3 kV, Haftung innen und außen min. 12 N/mm² nach Heißwasserlagerung, Nachweis der Trinkwassertauglichkeit, Fremdüberwachung durch neutrales Prüfinstitut)
Gummimanschette: NBR
Menge: 3,000 St
Kostengruppen nach DIN 276 2018: 376
Kostengruppen nach DIN 276-4 2009: 365

**01.02.04.0045 Anbohrarmatur Da 90/ZAK 46**
Anbohrarmatur mit Halbschalen liefern und einbauen,
für die Montage auf PE-Rohre nach DIN 8074, mit oberer horizontaler ZAK-Muffe 90 Grad zur Rohrrichtung für die formschlüssige Verbindung von Fittings mit ZAK-Spitzende, Halbschalen kalibriert für Kunststoffrohraussendurchmesser, metallischer Anschlag der beiden Halbschalen, Abdichtung zu Kunststoffrohr über Mehrfach-O-Ring-Profil, Halbschalenbreite 120 mm, Absperrung durch eine Steckscheibe aus nichtrostendem Stahl, vollkommen freier Durchgang, Steckscheibe in geöffnetem Zustand vollständig außerhalb des Durchflussmediums, Öffnen und Schließen des Durchgangs mit Halbumdrehung, Spindelvierkant 12,3 mm, Oberteil mit Rundgewinde zur stiftlosen Befestigung der Einbaugarnitur, Prüfgrundlagen: Trinkwasser: EN 12266-1, DVGW W 336, Gas: DVGW VP 300, DIN 3230-5.
Material:
Gehäuse: GJS-400, Korrosionsschutz durch Epoxidharz-Pulverbeschichtung innen und außen gemäß Gütesicherung RAL-GZ 662 der Gütegemeinschaft Schwerer Korrosionsschutz – GSK unter Berücksichtigung der DIN 3476 (P) und DIN 30677-2 (Schichtdicke: min. 0,25 mm, Porenfreiheit bei 3 kV, Haftung innen und außen min. 12 N/mm² nach Heißwasserlagerung, Nachweis der Trinkwassertauglichkeit, Fremdüberwachung durch neutrales Prüfinstitut)
Spindel/Steckscheibenantrieb/Steckscheibe: nichtrostender Stahl
Dichtungen: EPDM gemäß DVGW W 270 und KTW für Wasser bzw. NBR für Gas (nur PVC-Rohre)
Medium: Trinkwasser
Max. Betriebsdruck: 16 bar
Rohraußendurchmesser: 63 mm
oberer Abgang: ZAK 46
Max. Bohrungsdurchmesser: 36 mm

Hawle Hawlinger Typ 238 mit abgehender ZAK-Muffe oder gleichwertige Art.

Angebotenes Produkt:

'.................................................................................................'
(vom Bieter einzutragen)
Menge: 9,000 St
Kostengruppen nach DIN 276 2018: 376
Kostengruppen nach DIN 276-4 2009: 365

**01.02.04.0046 Anbohrarmatur Da 75/ZAK 46**
Anbohrarmatur mit Halbschalen liefern und einbauen,
für die Montage auf PE-Rohre nach DIN 8074, mit oberer horizontaler ZAK-Muffe 90 Grad zur Rohrrichtung für die formschlüssige Verbindung von Fittings mit ZAK-Spitzende, Halbschalen kalibriert für Kunststoffrohraussendurchmesser, metallischer Anschlag der beiden Halbschalen, Abdichtung zu Kunststoffrohr über Mehrfach-O-Ring-Profil, Halbschalenbreite 120 mm, Absperrung durch eine Steckscheibe aus nichtrostendem Stahl, vollkommen freier Durchgang, Steckscheibe in geöffnetem Zustand vollständig außerhalb des Durchflussmediums, Öffnen und Schließen des Durchgangs mit Halbumdrehung, Spindelvierkant 12,3 mm, Oberteil mit Rundgewinde zur stiftlosen Befestigung der Einbaugarnitur, Prüfgrundlagen: Trinkwasser: EN 12266-1, DVGW W 336, Gas: DVGW VP 300, DIN 3230-5.
Material:
Gehäuse: GJS-400, Korrosionsschutz durch Epoxidharz-Pulverbeschichtung innen und außen gemäß Gütesicherung RAL-GZ 662 der Gütegemeinschaft Schwerer Korrosionsschutz – GSK unter Berücksichtigung der DIN 3476 (P) und DIN 30677-2 (Schichtdicke: min. 0,25 mm, Porenfreiheit bei 3 kV, Haftung innen und außen min. 12 N/mm² nach Heißwasserlagerung, Nachweis der Trinkwassertauglichkeit, Fremdüberwachung durch neutrales Prüfinstitut)
Spindel/Steckscheibenantrieb/Steckscheibe: nichtrostender Stahl
Dichtungen: EPDM gemäß DVGW W 270 und KTW für Wasser bzw. NBR für Gas (nur PVC-Rohre)
Medium: Trinkwasser
Max. Betriebsdruck: 16 bar
Rohraußendurchmesser: 75 mm
oberer Abgang: ZAK 46
Max. Bohrungsdurchmesser: 36 mm

Hawle Hawlinger Typ 238 mit abgehender ZAK-Muffe oder gleichwertige Art.

Angebotenes Produkt:

'.................................................................................................'
(vom Bieter einzutragen)
Menge: 1,000 St
Kostengruppen nach DIN 276 2018: 376
Kostengruppen nach DIN 276-4 2009: 365

**01.02.04.0047 Anbohrarmatur Da 63/ZAK 46**
Anbohrarmatur mit Halbschalen liefern und einbauen,
für die Montage auf PE-Rohre nach DIN 8074, mit oberer horizontaler ZAK-Muffe 90 Grad zur Rohrrichtung für die formschlüssige Verbindung von Fittings mit ZAK-Spitzende, Halbschalen kalibriert für Kunststoffrohraussendurchmesser, metallischer Anschlag der beiden Halbschalen, Abdichtung zu Kunststoffrohr über Mehrfach-O-Ring-Profil, Halbschalenbreite 120 mm, Absperrung durch eine Steckscheibe aus nichtrostendem Stahl, vollkommen freier Durchgang, Steckscheibe in geöffnetem Zustand vollständig außerhalb des Durchflussmediums, Öffnen und Schließen des Durchgangs mit Halbumdrehung, Spindelvierkant 12,3 mm, Oberteil mit Rundgewinde zur stiftlosen Befestigung der Einbaugarnitur, Prüfgrundlagen: Trinkwasser: EN 12266-1, DVGW W 336, Gas: DVGW VP 300, DIN 3230-5.
Material:
Gehäuse: GJS-400, Korrosionsschutz durch Epoxidharz-Pulverbeschichtung innen und außen gemäß Gütesicherung RAL-GZ 662 der Gütegemeinschaft Schwerer Korrosionsschutz – GSK unter Berücksichtigung der DIN 3476 (P) und DIN 30677-2 (Schichtdicke: min. 0,25 mm, Porenfreiheit bei 3 kV, Haftung innen und außen min. 12 N/mm² nach Heißwasserlagerung, Nachweis der Trinkwassertauglichkeit, Fremdüberwachung durch neutrales Prüfinstitut)
Spindel/Steckscheibenantrieb/Steckscheibe: nichtrostender Stahl
Dichtungen: EPDM gemäß DVGW W 270 und KTW für Wasser bzw. NBR für Gas (nur PVC-Rohre)
Medium: Trinkwasser
Max. Betriebsdruck: 16 bar
Rohraußendurchmesser: 90 mm
oberer Abgang: ZAK 46
Max. Bohrungsdurchmesser: 36 mm

Hawle Hawlinger Typ 238 mit abgehender ZAK-Muffe oder gleichwertige Art.

Angebotenes Produkt:

'.................................................................................................'
(vom Bieter einzutragen)
Menge: 15,000 St
Kostengruppen nach DIN 276 2018: 376
Kostengruppen nach DIN 276-4 2009: 365

**01.02.04.0048 Einbaugarnitur Anbohrarmatur, teleskopisch**
Einbaugarnitur aus nichtrostendem Stahl, teleskopisch, für die Betätigung von Anbohrarmaturen im erdverlegten Rohrleitungsbau, mit Rundgewindeglocke zur stiftlosen Befestigung der Einbaugarnitur am Rundgewindeadapter der Absperrarmatur, mit Flügelkappe unter Betätigungsvierkant zur oberen Abstützung in der Tragplatte der Straßenkappe, Flügelkappe mit Hülsrohr verschweißt, Kuppelmuffe mit Bohrung und Splint für die auszugssichere Verbindung der Einbaugarnitur mit der Spindel der Absperrarmatur, mit Schlüsselstange aus nichtrostendem Stahl und Hülsrohr aus PE-HD.
Material:
Rundgewindeglocke: GJL-250, Korrosionsschutz durch Epoxidharz-Pulverbeschichtung innen und außen gemäß Gütesicherung RAL-GZ 662 der Gütegemeinschaft Schwerer Korrosionsschutz – GSK unter Berücksichtigung der DIN 3476 (P) und DIN 30677-2 (Schichtdicke: min. 0,25 mm, Porenfreiheit bei 3 kV, Haftung innen und außen min. 12 N/mm² nach Heißwasserlagerung, Nachweis der Trinkwassertauglichkeit, Fremdüberwachung durch neutrales Prüfinstitut)
Schlüsselstange/Kuppelmuffe/Schlüsselnuss: nichtrostender Stahl
Hülsrohr: PE-HD
Schub- und Schutzrohr: PE-HD
Rohrdeckung: 1,30 - 1,80 m
Menge: 27,000 St
Kostengruppen nach DIN 276 2018: 376
Kostengruppen nach DIN 276-4 2009: 365

**01.02.04.0049 Kunststoff-Klemmfitting Endstopfen Da 40**
Kunststoff-Klemmfitting Endstopfen für HDPE Rohr Da 40 mm. Zum temporären Verschluss der  Hausanschlussleitungen.
Kunststoff-Klemmfitting mit Klemmverschraubung.
Mit DVGW-Nr., für Trinkwasser, PN 16
Menge: 25,000 St
Kostengruppen nach DIN 276 2018: 376

**01.02.04.0050 Zulage f. Anschluss a. best. PVC-Leitung, Da 140**
Zulage für den Anschluss der neuen PEHD-Leitung Da 90 an die bestehende Leitung PVC Da 140.
Vorhandene Leitung in Betrieb.
Einzurechnen sind sämtliche Nebenarbeiten im Zusammenhang mit dem Anschluss: Abschiebern und Abtrennen der bestehenden Leitung, Zusammenschließen der Leitungen, anfallende Wasserhaltung, usw.
Die Position wird als Zuschlag zu den Rohrleitungspositionen gewährt. Die hierfür erforderlichen Formstücke werden separat vergütet.
Die Arbeiten sind mit dem Wassermeister zeitig abzustimmen.
Menge: 1,000 St
Kostengruppen nach DIN 276 2018: 376
Kostengruppen nach DIN 276-4 2009: 365

**01.02.04.0051 Zulage f. Anschluss a. best. PVC-Leitung, Da 90**
Zulage für den Anschluss der neuen PEHD-Leitung Da 90 an die bestehende Leitung PVC Da 90.
Vorhandene Leitung in Betrieb.
Einzurechnen sind sämtliche Nebenarbeiten im Zusammenhang mit dem Anschluss: Abschiebern und Abtrennen der bestehenden Leitung, Zusammenschließen der Leitungen, anfallende Wasserhaltung, usw.
Die Position wird als Zuschlag zu den Rohrleitungspositionen gewährt. Die hierfür erforderlichen Formstücke werden separat vergütet.
Die Arbeiten sind mit dem Wassermeister zeitig abzustimmen.
Menge: 1,000 St
Kostengruppen nach DIN 276 2018: 376
Kostengruppen nach DIN 276-4 2009: 365

**01.02.04.0052 Rohr markieren Trassenwarnband Ortungsdraht**
Rohrleitung markieren mit Trassenwarnband, mit eingelegtem Ortungsdraht, 40 cm über Rohrscheitel.
Menge: 1761,500 m
Kostengruppen nach DIN 276 2018: 376
Kostengruppen nach DIN 276-4 2009: 365
Kostengruppen nach DIN 276-1 2008: 412
Kostengruppen nach DIN 276-1 1981: 3220

**01.02.04.0053 Ortbeton für Lagesicherung -Krümmer usw.**
Ortbeton für Lagesicherung
zur Krümmer- und Formstücksicherung
aus unbewehrtem Beton
als Normalbeton C 12/15
Ausführung gem. statischer Berechnung.
Rohrverbindungen müssen ohne
Stemmarbeit weiterhin lösbar sein.
Die Lieferscheine sind der Abrechnung beizufügen.
Menge: 5,000 m3
Kostengruppen nach DIN 276 2018: 376
Kostengruppen nach DIN 276-4 2009: 365

**01.02.04.0054 Druckprüfung**
Innendruckprüfung DIN 4279-3, an Druckrohrleitungen für Trinkwasser.
Prüfung in Teilstrecken nach Vereinbarung mit
dem AG. Wasser wird beigestellt und ist nach
der Prüfung zu beseitigen.
Bis Da 90.
Die Druckprüfung hat gemäß DVGW W 400-2 (A), Stand 08/2022 zu erfolgen. Der Nachweis über veraltete Druckschreiber wird nicht anerkannt!
Menge: 1644,000 m
Kostengruppen nach DIN 276 2018: 376
Kostengruppen nach DIN 276-4 2009: 365

**01.02.04.0055 RL spülen**
Druckrohrleitung für Trinkwasser vor der Inbetriebnahme spülen, desinfizieren DVGW W 291,
Wasser für die Desinfektion wird aus öffentl. WV
über Hydranten beigestellt und ist nach der Spülung zu beseitigen. Desinfektionsmittel nach Wahl des AN,
jedoch nach Absprache mit dem AG
(betriebsübliche Desinfektion ist anzuwenden).
Freie Ausleitung in Gewässer/angrenzendes Gelände nur nach entsprechender Laborfreigabe und Bestätigung der Unbedenklichkeit.
Bis Da 90.
Menge: 1644,000 m
Kostengruppen nach DIN 276 2018: 376
Kostengruppen nach DIN 276-4 2009: 365

**01.02.04.0056 Mikrobiologische Untersuchung Referenzprobe Bestand**
Mikrobiologische Untersuchung der Wasserprobe
einschl. Entnahme der Probe, Versandkosten, sowie
Untersuchungsbericht.
Als Referenzprobe zur Dokumentation.
Entnahme aus der best. Wasserversorgungsanlage im Beisein und in Abstimmung mit dem AG.
Menge: 2,000 St
Kostengruppen nach DIN 276 2018: 376
Kostengruppen nach DIN 276-4 2009: 365

**01.02.04.0057 Mikrobiologische Untersuchung**
Mikrobiologische Untersuchung der Wasserprobe
einschl. Entnahme der Probe, Versandkosten, sowie
Untersuchungsbericht.
Menge: 5,000 St
Kostengruppen nach DIN 276 2018: 376
Kostengruppen nach DIN 276-4 2009: 365

**01.02.04.0058 Aufnahmeskizzen für Leitungen und Knotenpunkte**
*** Pauschalposition
Erstellen der Aufnahmeskizzen für alle Rohrleitungen.
Der Auftragnehmer hat bis zur Abnahme nach VOB/B § 12
Aufnahmeskizzen für alle Hauptleitungen, Hausanschlussleitungen und ähnliches zu erstellen.
Für die Übereinstimmung der Planeintragungen mit der
tatsächlichen Ausführung haftet der Auftragnehmer
allein. Die beim Auftraggeber vorliegende Grundkarte bzw. der Ausführungslageplan wird auf Anforderung in digitaler Form zur Verfügung gestellt.
Bei der zeichnerischen Darstellung ist die RE-Was
(neueste Ausgabe) und die DIN 2425, DIN 2429 bzw. DVGW-
Hinweis GW 120 zu beachten.
- Rohrleitungsverlauf ist über Hausfluchten; Winkelpunkte, Absperrschieber, Ober- und Unterflurhydranten
sind über Dreieckseinmessung einzutragen.
- Bei den Knotenpunkten sind DIN A-4 formatige Ausschnitte in größerem Maßstab zur besseren Übersicht zu
erstellen.
- Sämtliche vorgenannte Unterlagen sind 3-fach als Papierplot und einmal auf Datenträger (CD-ROM, Format dxf oder dwg) einzureichen.
Bei abweichender oder nicht zeitnaher Ausführung der Dokumentation wird diese von der Bauoberleitung selbst durchgeführt.
Der Zeitaufwand hierfür wird nach den Mittelsätzen der HOAI ermittelt und dem AN in Rechnung gestellt, bzw. von der Rechnungssumme einbehalten!
Menge: 1,000 Psch
Kostengruppen nach DIN 276 2018: 376
Kostengruppen nach DIN 276-4 2009: 365

**01.02.04.0059 Digitale Fotodokumentation Einbauteile**
*** Pauschalposition
Zeitnahe Erstellung einer digitalen Fotodokumentation für GIS (Geographisches Informationssystem) mit Digitalkamera nach Wahl des AN.
Aufzunehmen ist mindestens jeder Knotenpunkt der Wasserleitung mit mindestens 2 Digitalfotos, aus denen die eingebauten Armaturen und Formstücke bzw. Einbauteile (Streckenschieber, Hausanschlussschieber, Formstücke, Hydranten usw.) zweifelsfrei in Nahaufnahme zu erkennen sind, sowie ein Übersichtsfoto, aus dem anhand von markanten Punkten (Häuser, Straßenschilder o.ä.) die Lage in der Örtlichkeit zugeordnet werden kann.
Die Bilder sind im Format *.jpg mit einer Auflösung von mind. 1280x1024 Bildpunkten aufzunehmen.
Die Dateibezeichnung muss folgendem Schema entsprechen:
- Kurzbezeichnung der Baustelle: QL Hzbg-Nord
- Trennzeichen "_" (Unterstrich)
- vorgestelltes P (Picture)
- Knotenpunktsnummer
(übereinstimmend mit Pos. 01.02.04.0058.)
- Trennzeichen "_" (Unterstrich)
- Datum im Format JJJJMMDD
- Trennzeichen "_" (Unterstrich)
- zweistellige Bildnummer
-Endung *.jpg
--------------------------------------------------------------------------------
Beispiel: QL_Hzbg-Nord-BA2_P2_20240201_02.jpg

(Baustelle QL Hzbg-Nord-BA2, Knoten 2, aufgenommen am 01.02.2024, Bild Nr. 2)
---------------------------------------------------------------------------------
Das Datenmaterial ist jeweils am Wochenanfang nach dem Einbau unaufgefordert als Sammeldatei im WINZIP-Format mit der Endung *.zip per Email an den AG zu übergeben.
Bei abweichender oder nicht zeitnaher Ausführung der Dokumentation wird diese von der Bauoberleitung selbst durchgeführt.
Die Kosten hierfür werden nach den mit dem AG vereinbarten
Stundensätzen ermittelt und dem AN in Rechnung gestellt,
bzw. von der Rechnungssumme einbehalten!
Menge: 1,000 Psch
Kostengruppen nach DIN 276 2018: 376
Kostengruppen nach DIN 276-4 2009: 365

**01.02.04.0060 Nachträglicher Außenschutz DN 32-150**
Nachträglicher Außenschutz sinngemäß
entsprechend DIN 19 630
aus Bitumenbinden Güte DIN 30 672, DIN EN 12068
an Flansch- oder Muffenverbindungen
Druckrohrleitung für Trinkwasser
Rohre aus PE oder PVC, Formstücke aus Guß
oder Messing, DN 32 - 150
Ausführung nach DVGW-Merkblatt GW 15
und Verarbeitungsrichtlinien des Herstellers.
Abrechnung nach Anzahl der zu schützenden Formstücke.
Menge: 10,000 St
Kostengruppen nach DIN 276 2018: 376
Kostengruppen nach DIN 276-4 2009: 365

**01.02.04.0061 Straßenkappe für Absperrarmatur**
Straßenkappe für Wasserleitung,
einschl. Tragplatte DIN 19720 liefern und einbauen,
Oberflächenschutz Bitumen, heiß aufgetragen,
DIN 4056 für Absperrarmatur.
Durchmesser oben: 190 mm
Höhe: 270 mm
Menge: 12,000 St
Kostengruppen nach DIN 276 2018: 376
Kostengruppen nach DIN 276-4 2009: 365

**01.02.04.0062 Straßenkappe für Unterflurhydrant**
Straßenkappe für Wasserleitung, teleskopierbar, mit Ziehring
einschl. Tragplatte DIN 19720,
Für Unterflurhydrant DN 80.
Menge: 3,000 St
Kostengruppen nach DIN 276 2018: 376
Kostengruppen nach DIN 276-4 2009: 365

**01.02.04.0063 Straßenkappe für Spülarmatur**
Straßenkappe rechteckig, bestehend aus Kappe und Deckel mit Klemmbolzen.
Material:
Kappe: GJL-250, schwarz getaucht
Deckel und Klemmbolzen: GJS-400
Klemmstift: nichtrostender Stahl
Medium: Trinkwasser
Deckelaufschrift: "NA"
Menge: 6,000 St
Kostengruppen nach DIN 276 2018: 376
Kostengruppen nach DIN 276-4 2009: 365

**01.02.04.0064 Straßenkappe für Be- und Entlüftungsgarnitur**
Straßenkappe für Wasserleitung,
Be- und Entlüftungsgarnitur,
einschl. Tragplatte DIN 19720 liefern und einbauen,
Oberflächenschutz Bitumen, heiß aufgetragen,
für Entlüfter (Beschriftung: Entlüfter).
Menge: 2,000 St
Kostengruppen nach DIN 276 2018: 376
Kostengruppen nach DIN 276-4 2009: 365

**01.02.04.0065 Straßenkappe für HA**
Straßenkappe einwalzbar, bestehend aus Kappe, Ziehring und Deckel mit Haltestift, langer Ziehring mit großem Verstellbereich, vorzugsweise für den Einbau in bituminöse Verkehrsflächen, passend für Hausanschlussschieber, Schieberschellen und Anbohrarmaturen, Baugröße in Anlehnung an DIN 4057, Schrägsitz an Deckel und Ziehring vermindert Klapperneigung des Deckels, Deckel mit Epoxidharz-Pulverbeschichtung zur Vermeidung von Kontaktkorrosion zwischen Deckel und Ziehring, mit Richtungspfeil auf Kappengehäuse, optional mit Bremsring .
Material:
Kappe: GJL-200, schwarz getaucht
Ziehring: GJL-250, schwarz getaucht
Deckel: GJS-400, Korrosionsschutz durch Epoxidharz-Pulverbeschichtung
Haltestift, Unterlegscheibe, Splint: nichtrostender Stahl
Medium: Trinkwasser
Deckelform: rund
Deckelaufschrift: "W" für Trinkwasser
Menge: 25,000 St
Kostengruppen nach DIN 276 2018: 376
Kostengruppen nach DIN 276-4 2009: 365

**01.02.04.0066 Hinweisschild an Pfosten f. Absperrschieber**
Hinweisschild DIN 4067 Form B für Wasser aus Kunststoff mit auswechselbaren Ziffern und Leerfeldern liefern und
an Pfosten befestigen.
Abmessungen: 140 x 200 mm
Für Streckenschieber.
Menge: 7,000 St
Kostengruppen nach DIN 276 2018: 376
Kostengruppen nach DIN 276-4 2009: 365

**01.02.04.0067 Hinweisschild an Pfosten f. Hausanschluss**
Hinweisschild DIN 4067 Form C für Wasser aus Kunststoff mit auswechselbaren Ziffern und Leerfeldern liefern und
an Pfosten befestigen.
Abmessungen: 100 x 140 mm
Für Hausanschlussschieber.
Menge: 12,000 St
Kostengruppen nach DIN 276 2018: 376
Kostengruppen nach DIN 276-4 2009: 365

**01.02.04.0068 Hinweisschild an Gebäuden f. Hausanschluss**
Hinweisschild DIN 4067 Form C für Wasser aus Kunststoff mit auswechselbaren Ziffern und Leerfeldern liefern und
an Gebäuden befestigen.
Abmessungen: 100 x 140 mm
Für Hausanschlussschieber.
Menge: 13,000 St
Kostengruppen nach DIN 276 2018: 376
Kostengruppen nach DIN 276-4 2009: 365

**01.02.04.0069 Hinweisschild an Pfosten f. Unterflurhydrant**
Hinweisschild für Trinkwasser aus Kunststoff
mit auswechselbaren Zahlen und Leerfeldern,
DIN 4066 (UH) an Pfosten befestigen.
Menge: 2,000 St
Kostengruppen nach DIN 276 2018: 376
Kostengruppen nach DIN 276-4 2009: 365

**01.02.04.0070 Hinweisschild an Pfosten f. Entlüftungsgarnitur**
Hinweisschild aus schlagfestem und witterungsbeständigem Kunststoff, mit auswechselbarer Schrift.
Hintergrund: weiß
Rand: blau
Beschriftung: "Wasser" und "BEV"
Außenmaße: 250 x 200 mm
Menge: 3,000 St
Kostengruppen nach DIN 276 2018: 376
Kostengruppen nach DIN 276-4 2009: 365

**01.02.04.0071 Hinweisschild an Pfosten für Spülarmatur**
Hinweisschild aus schlagfestem und witterungsbeständigem Kunststoff, mit auswechselbarer Schrift.
Zur Befestigung an Hinweispfosten
Rand: blau
Beschriftung: "Wasser" und "BEV"
Außenmaße: 250 x 200 mm
Menge: 6,000 St
Kostengruppen nach DIN 276 2018: 376

**01.02.04.0072 Hinweispfosten**
Hinweispfosten aus profiliertem Aluminium,
Durchmesser 6 cm, 2,20 m über Gelände
hoch, mit Kunststoffabdeck-Kappe, einschl.
Betonfundament aus C 8/10, 30 x 30 cm
oder DE=mind.350 mm, Tiefe 80 cm, einschl.
Erdarbeiten, überschüssigen Boden beseitigen.
Menge: 29,000 St
Kostengruppen nach DIN 276 2018: 376
Kostengruppen nach DIN 276-4 2009: 365

##### Untertitel 01.02.05 Übergabeschacht ÜS 1

**01.02.05.0001 PE-Folie, 0,2 mm**
Liefern und verlegen einer PE-Folie Stärke 0,2 mm.
Einbauort: Druckminderschacht, unter Sauberkeitsschicht.
Abgerechnet wird die Fläche der Sauberkeitsschicht.
Seitlicher Überstand sowie Überlappungen gehören zum Leistungsumfang.
Menge: 10,000 m2
Kostengruppen nach DIN 276 2018: 376
Kostengruppen nach DIN 276-4 2009: 399

**01.02.05.0002 Baustoff lief.,in Baugrube einbauen '..........' '..........' Abrechng.Auftrag**
StL-Nr. 241081229901
Baustoff nach Unterlagen des AG liefern, in Baugrube
nach Unterlagen des AG einbauen und verdichten. Einbaudokumentation nach Unterlagen des AG übergeben.
Baustoff 'Kapillarbrechende Frostschutzschicht 0/32'
Baugrube für 'Übergabeschächt "ÜS1"'
Abrechnung nach Auftragsprofilen.
Menge: 7,000 m3
Kostengruppen nach DIN 276 2018: 376

**01.02.05.0003 Sauberkeitsschicht herst.**
StL-Nr. 18914102 1
Sauberkeitsschicht aus unbewehrtem Beton der
Druckfestigkeitsklasse C8/10, 10 cm dick mit einem
allseitigen Überstand von 10 cm über die Fundamentfläche nach Unterlagen des AG herstellen.
Betonoberfläche eben abziehen.
Das Abziehen der Betonoberfläche gehört zum
Leistungsumfang.
Bauwerksteil(e) 'Druckminderschacht'
Menge: 10,000 m2
Kostengruppen nach DIN 276 2018: 376
Kostengruppen nach DIN 276-4 2009: 324

**01.02.05.0004 Betonfertigteil Druckminderschacht**
Monolitischer Betonfertigteilschacht als Druckminderschacht. gem. Unterlagen des AG liefern und auf Sauberkeitsschicht versetzten (Sauberkeitsschicht in gesonderter Position).
Wasserundurchlässiger Stahlbetonbehälter aus
C35/45 (B45) in rechteckiger Bauweise nach DIN EN
206-1 und EC 2 (DIN EN1992-1-1)
Expositionsklassen: XC4, (XA2), XF3, XM1, WF, WU
Behälter inkl. Domschacht.
Einstiegsöffnung: 800 mm x 800 mm,
gem. Unterlagen des AG.
Innenabmessung des Behälters: 3,1 x 1,5 m
Tiefe des Behälters (innen, ab OK Domschacht): 3,1 m
Lichter Abstand zwischen Decke und Bodenplatte: 2,0 m
weitere Abmessungen siehe Unterlagen des AG.
Schachtabdeckung (Edelstahl) in gesonderter Position.
Wanddurchführungen gem. Unterlagen des AG für HDPE-Rohr Da 90 gehören zum Leistungsumfang.
Menge: 1,000 St
Kostengruppen nach DIN 276 2018: 376
Kostengruppen nach DIN 276-4 2009: 365

**01.02.05.0005 Gefälleestrich KG**
Zementestrich im Verbund, einschichtig, als Gefälleestrich, Dicke 4 - 11 cm, i. M. 7,5 cm liefern und einbauen.
Zementestrich CT - C25 - F4 EN 13813
Oberfläche glätten.
Inkl. Estrichbewehrung aus Glasfasern zur Vermeidung von Schwundrissen.
Menge: 5,000 m2
Kostengruppen nach DIN 276 2018: 376
Kostengruppen nach DIN 276-4 2009: 365

**01.02.05.0006 Haftbrücke Gefälleestrich**
Haftbrücke für Gefälleestrich auf vorhandenem Untergrund (Stahlbetonbodenplatte und -wände) herstellen.
Einschließlich der erforderlichen Untergrundvorbehandlung (Reinigung von grobem Schmutz, Feinreinigung durch Hochdruck-Wasserstrahlen).
Menge: 5,000 m2
Kostengruppen nach DIN 276 2018: 376
Kostengruppen nach DIN 276-4 2009: 365

**01.02.05.0007 Wärmedämmschicht**
Wärmedämmschicht auf der Decke und dem Domschacht gem. Unterlagen des AG liefern und moniteren.
Aus Perimeter-Dämmplatten aus expandiertem, formgeschäumten Polystyrol.
Schwerentflammbar, Klasse B1 nach DIN 4102
PS 30 B1.
Wärmeleitfähigkeitsgruppe 035
Nenndicke 60 mm.
Befestigen durch Kleber. Kleber und sonstige Befestigungsmaterialien gehören zum Leistungsumfang.
Menge: 18,000 m2
Kostengruppen nach DIN 276 2018: 376
Kostengruppen nach DIN 276-4 2009: 365

**01.02.05.0008 Edelstahlverkleidung Domschacht**
Edelstahlverkleidung Domschacht liefern und montieren. Mit
oberem Falz zur Befestigung unter Schachtabdeckung.
Maße gem. Unterlagen des AG
Falz (Ring) ca. 15 cm
Material: Edelstahl WSt.-Nr. 1.4301 (V2A)
Menge: 5,000 m2
Kostengruppen nach DIN 276 2018: 376
Kostengruppen nach DIN 276-4 2009: 365

**01.02.05.0009 Schachtabdeckung als glattes Blech**
Schachtabdeckung mit Rahmen als glattes Blech aus nichtrostendem Stahl, Werkstoff Nr. 1.4301 (V2A).
Klappbar und mit Überschlagsicherung.
2x diagonal gekantet zur Stabilisierung.
Anhebevorrichtung mit eingeschweißtem Verschluß (nur mit Spezialschlüssel zu öffnen).Z usätzliche Verschußsicherung
durch Zylinderschloß.
Abmessungen: 800 x 800 mm (lichtes Einstiegsmaß Domschacht).
Ausführung:
Mit aufgeschweißtem Dunsthut DN 150 und einer zusätzlichen Isolierung d=30 mm, aus Polyurethan-Hartschaum. Unterseitig mit Edelstahlblech geschützt.
Menge: 1,000 St
Kostengruppen nach DIN 276 2018: 376
Kostengruppen nach DIN 276-4 2009: 365

**01.02.05.0010 Leiter mit aufklappbarer Einstieghilfe**
Leiter aus nichtrostendem Stahl, Werkstoff-Nr. 1.4301 (V2A)
mit aufklappbarer Einstieghilfe,
für Domschacht 800 x 800 mm,.
einschl. Wand und Befestigungsbügel.
Holmlänge 2,95 m
Sprossenabstand 280 mm
Breite der Leiter innen 400 mm
Holme aus Ovalrohr ca. 20 x 50 mm
Sprosse aus gelochtem oder geriffeltem U-Profil
ca. 30 x 30 x 22,5 mm
tritt- und rutschsicher.
Wandabstand 150 - 200 mm
Mit Dübeln, nichtrostenden Schrauben und Beilagscheiben an Schachtwand befestigen.
Menge: 1,000 St
Kostengruppen nach DIN 276 2018: 376
Kostengruppen nach DIN 276-4 2009: 365

**01.02.05.0011 Druckrohr PE100 RC, 63/5,8 mm, PN 16**
Druckrohr aus PE 100 DIN 8074, DIN 8075 und DVGW GW 335-A2 für Trinkwasser, SDR 11, PN 16, Außendurchmesser 63 mm, Wanddicke 5,8 mm, Stangen (6 m bzw. 12 m) oder Ringbund (100 m) nach Wahl des AN, mit glatten Enden, in Bauwerken gem. Unterlagen des AG
Ausführung gemäß Zeichnung. Abrechnung nach örtlichem Aufmaß und unter Vorlage des Lieferscheins. Das passgenaue Ablängen bzw. das Vorbereiten zur Verschweißung mit Elektroschweißfittings gem. Unterlagen des AG gehört zum Leistungsumfang
Menge: 1,000 m
Kostengruppen nach DIN 276 2018: 376
Kostengruppen nach DIN 276-4 2009: 365
Kostengruppen nach DIN 276-1 2008: 412
Kostengruppen nach DIN 276-1 1981: 3220

**01.02.05.0012 Heizwendelschweißmuffe Da 63, PN 16**
Heizwendelschweißmuffen mit leicht entfernbarem Anschlag für die längskraftschlüssige Verbindung von PE-HD-Rohren liefern und einbauen.
Dimensionierung PE 100/ SDR 11, Da 63, PN 16,
Einstecktiefe nach Maximalforderung ISO,
Strichcodierung zur vollautomatischen Schweißung,
Strichcodierung für die automatische Bauteilrückverfolgbarkeit,
Sicherheitskontakte zum festen und berührungssicheren Anschluss der Schweißgeräte,
Schweißindikatoren zum visuellen Nachweis der erfolgten Schweißung
Dauerhaft geprägte Chargenkennzeichnung
Abnahmeprüfzeugnis nach DIN EN 10 204 - 3.1 auf Anforderung,
DVGW-Zertifizierung nach GW335  B2
Jede Schweißung ist durch ein Schweißprotokoll zu dokumentieren. Das Schweißprotokoll muss von einem sachkundigen Schweißer unterschrieben werden.
Die Schweißverbindung wird gesondert vergütet.
Einschließlich Schweißverbindung, schneiden und anschrägen der Druckrohrleitung
Menge: 2,000 St
Kostengruppen nach DIN 276 2018: 376
Kostengruppen nach DIN 276-4 2009: 365

**01.02.05.0013 Reduziermuffe Da 90/Da 63, PN 16**
Reduziermuffe mit leicht entfernbarem Anschlag für die längskraftschlüssige Verbindung von PE-HD-Rohren liefern und einbauen.
Dimensionierung PE 100, Da 90/63, maximal zulässiger Betriebsdruck 16 bar.
Einstecktiefe nach Maximalforderung ISO,
Strichcodierung zur vollautomatischen Schweißung,
Strichcodierung für die automatische Bauteilrückverfolgbarkeit,
Sicherheitskontakte zum festen und berührungssicheren Anschluss der Schweißgeräte,
Schweißindikatoren zum visuellen Nachweis der erfolgten Schweißung
Dauerhaft geprägte Chargenkennzeichnung
Abnahmeprüfzeugnis nach DIN EN 10 204 - 3.1 auf Anforderung,
DVGW-Zertifizierung nach GW335  B2
Jede Schweißung ist durch ein Schweißprotokoll zu dokumentieren. Das Schweißprotokoll muss von einem sachkundigen Schweißer unterschrieben werden.
Einschließlich Schweißverbindung, schneiden und anschrägen der Druckrohrleitung.
Menge: 2,000 St
Kostengruppen nach DIN 276 2018: 376
Kostengruppen nach DIN 276-4 2009: 365

**01.02.05.0014 Einschweißflansch HDPE Da63/DN50, PN 16**
Einschweißflansch HDPE Da63/DN50, PN 16

Einschweißflansch (Stutzenfittings) EFL
Einsatzbereich bis 16 bar (Wasser)
Merkmale:
Kompaktbauteil aus PE-HD (PE 100-RC)
Einschweißbund und Flansch als homogenes, werksseitig hergestelltes F-Stück
Metallinsert im Flansch, dadurch kein Kaltfließverhalten
Einschweißseite PE 100-RC, SDR 11 Elektroschweißmuffen zu verarbeiten
Strichcodierung für die automatische Bauteilrückverfolgbarkeit (Traceability)
DVGW-Zertifizierung nach GW 335-B2
Abnahmeprüfzeugnis nach DIN EN 10 204 - 3.1 auf Anforderung
Menge: 5,000 St
Kostengruppen nach DIN 276 2018: 376

**01.02.05.0015 Absperrschieber, DN 50, PN 16, Grundreihe 14**
Absperrschieber, DN 50, PN 16, Grundreihe 14, mit Handrad, Weichdichtender Schieber mit beidseitigem Flansch nach EN 1092-2.
Keil und Keilmutter vollflächig vulkanisiert. Keilmutter durch Formschluss und Elastomer-Einbettung flexibel, vibrationsdämpfend und spielfrei mit dem Keil verbunden. Gewindelänge Keilmutter ≥ 1,2 x Spindeldurchmesser. Keilführung aus verschleißfestem Kunststoff mit hoher Gleiteigenschaft gewährleistet einen geringen Verschleiß und minimale Schließdrehmomente.
Spindel mit gerolltem Gewinde und im Bereich der O-Ring Abdichtung glattgewalzt. Wartungsfreie Spindelabdichtung durch
5-fach O-Ring Abdichtung. O-Ringträger durch Doppelbajonett mit allseitig beschichtetem Schieberoberteil korrosionssicher verbunden. Beidseitige, reibungsarme Lagerung der Bundspindel auf Gleitscheiben aus POM. Großflächiger Kantenschutz aus PE schützt Armatur bei Lagerung und Transport.
Rundgewindeanschluss am Oberteil zur stiftlosen Befestigung der Hawle Einbaugarnitur.
Prüfgrundlagen: EN 1074-1, EN 1074-2 und EN 12266-1
Baulänge: Grundreihe 14 nach EN 558-1
Material:
Gehäuse: GJS-400, Korrosionsschutz durch Epoxidharz-Pulverbeschichtung innen und außen gemäß Gütesicherung RAL-GZ 662 der Gütegemeinschaft Schwerer Korrosionsschutz – GSK unter Berücksichtigung der DIN 3476-1 (Schichtdicke: min. 0,25 mm, Porenfreiheit bei 3 kV, Haftung innen und außen min. 16 N/mm² nach Heißwasserlagerung, Nachweis der Trinkwassertauglichkeit, Fremdüberwachung durch neutrales Prüfinstitut)
Spindel: nichtrostender Duplexstahl
Keilmutter: Messing
Keil: GJS-400, mit Keilmutter vulkanisiert mit EPDM gemäß KTW-BWGL für Trinkwasser.
Medium: Trinkwasser
DN 50, PN 16
Einschl. aller benötigten Dichtungen und Zubehörteile.

Angebotenes Produkt:

'.................................................................................................'
(vom Bieter einzutragen)
Menge: 2,000 St
Kostengruppen nach DIN 276 2018: 376

**01.02.05.0016 Pass- und Ausbaustück, DN 50, PN 16**
Pass- und Ausbaustück, DN 50, PN 16,
Anlageneinbau mit beidseitigen, zugfesten und drehbaren (360 Grad) Losflanschen, für den Einbau zwischen 2 Festflanschen, Flansche gebohrt nach EN 1092-2, mit intgerierten Konus-/Flachdichtungen aus EPDM gemäß DVGW W 270 und KTW und Zugsicherungsringen aus POM (DN 50 - DN 200) bzw. nichtrostendem Stahl (DN 250 - DN 300).
Material: Gehäuse/Losflansche aus GJS-400, Korrosionsschutz durch Epoxidharz-Pulverbeschichtung innen und außen gemäß Gütesicherung RAL-GZ 662 der Gütegemeinschaft Schwerer Korrosionsschutz – GSK unter Berücksichtigung der DIN 3476 (P) und DIN 30677-2 (Schichtdicke: min. 0,25 mm, Porenfreiheit bei 3 kV, Haftung innen und außen min. 12 N/mm² nach Heißwasserlagerung, Nachweis der Trinkwassertauglichkeit, Fremdüberwachung durch neutrales Prüfinstitut)
Medium: Trinkwasser
PN 16
DN 50
Baulänge: 200 mm
Menge: 1,000 St
Kostengruppen nach DIN 276 2018: 376

**01.02.05.0017 Blindflansch DN 50, mit zentrischer Gewindebohrung**
Blindflansch ähnl. DIN 2527/B mit zentrischer Gewindebohrung,
aus Edelstahl (Werkstoff: 1.4101)
Flansch: DN 50, PN 16,
Gewindebohrung: 1 1/4"
inkl. aller zur Montage benötigten Dichtungen, Kleinteile und Verschraubungen.
Menge: 2,000 St
Kostengruppen nach DIN 276 2018: 376
Kostengruppen nach DIN 276-4 2009: 365

**01.02.05.0018 Wasserzähler DN 32**
Ultraschallwasserzähler für Kalt- und Warmwasseranwendungen zugelassen gemäß der europäischen Messgeräterichtlinie (MID) liefern, einbauen und in Betrieb nehmen. Der statische Zähler ist batteriebetrieben. Unterschiedliche Kommunikationsmöglichkeiten für mobile und stationäre Auslesung können ausgewählt werden. Der Wasserzähler sendet Daten nach den Open Metering Standard und kann in AMR Systeme und in Weitbereichsnetzwerke (LPWAN) integriert werden (OMS-Generation 4, Profil A/B, Mode 5/7, auswählbar).

Metrologische Daten:
- Ultraschallwasserzähler Q3 6.3 / 10 m³/h
- Unempfindlich gegen Schwebstoffe und Schmutzpartikel im Wasser
- Genauigkeitsklasse: Klasse 2 nach ISO 4064 / OIML R49
- Messbereich (Q3/Q1) = R
- Q3 6.3 m³/h (T30): 400; 160
- Q3 6.3 m³/h (T50 - T90): 400H / 250V; 160
- Q3 10 m³/h (T30): 800; 400; 160
- Q3 10 m³/h (T50 - T90): 800H / 400V; 400; 160
- Einbaulage beliebig wählbar (Steig- Fallrohr, horizontal, vertikal, über Kopf)
- Luft wird nicht gemessen

Betriebsbedingungen:
- Umweltklasse O (im Freien)
- Schutzklasse IP 68 (überflutungssicher)
- Mechanische Umgebungsklasse M2
- Elektromagnetische Umgebungsklasse E2
- Empfindlichkeitsklasse U0 / D0
- Mediumstemperaturbereich: 0.1 °C bis zu 90 °C
- Umgebungstemperatur im Betrieb: -10 … +55 °C
- Maximal zulässiger Druck (MAP): 16 bar

Mechanische Daten:
- Baulängen: 260 mm, inkl. Gewinde
- Gehäuse mit Gewinde aus bleifreiem Messing
- UV-Beständiges Kunststoffgehäuse für die Installation im Freien unter direkter Sonneneinstrahlung (frostfrei)
- Rückflussverhinderer: Optional

Anzeige:
9-Stelliges LC Display mit folgenden Informationen:
- Summen / Rückwärtsvolumen
- Hochaufgelöstes Summenvolumen
- Aktueller Durchfluss
- Stichtag / Stichtagsvolumen
- Aktueller Fehler-/Alarmstatus
- Batterielebensdauer
- Displaysymbole für:
- Durchflussrichtung
- Schwache Batterie
- Leckage
- Funk an
- Fehler / Alarm aktiv

Datenlogger:
- Zwei Historienspeicher mit konfigurierbaren Speicherintervallen (stündlich, täglich, wöchentlich, monatlich, jährlich):
- Historienspeicher 1: 32 Dateneinträge mit folgenden Daten:
- Aktuelles Datum
- Summenvolumen
- Vorwärtsvolumen
- Rückwärtsvolumen
- Maximaler Durchfluss
- Minimaler Durchfluss
- Mediumstemperatur
- Umgebungstemperatur
- Betriebsstunden
- Fehlerstunden
- Fehlerstatus
- Historienspeicher 2: 1024 Dateneinträge mit folgenden Daten:
- Aktuelles Datum
- Summenvolumen
- Umgebungstemperatur
- Fehlerstatus

Fehler und Alarme:
Folgende Fehler / Alarme werden mit konfigurierbaren Schwellenwerten und Alarmhaltezeiten generiert und im Ereignisspeicher abgelegt:

- Leckage
- Rückwärtsdurchfluss
- Überlast
- Kein Verbrauch
- Frostgefahr
- Zu hohe Temperatur
- Luft in der Messstrecke
- Niedriger Batteriestatus

Kommunikationsschnittstellen:

- IRDA-Schnittstelle (oder vergleichbar) für Zählerkonfiguration und Zählerauslesung
- Funk 868 MHz Open Metering
- Funk 434 MHz Open Metering
- Funk 868 MHz Open Metering / L-Bus + Puls
- Funk 434 MHz Open Metering / L-Bus + Puls
- M-Bus
- M-Bus + 2x Pulse
- 2x Pulse (optional auch mit Modus Fehler)

Temperatursensor:
Der Zähler ist mit einem physischen Temperatursensor ausgestattet um die Mediumstemperatur zu messen.

Zählergröße: DN 32, einschließlich passender Anschlussverschraubungen gemäß einschlägiger DIN-Norm.
min. Durchfluss: 0,26 m3/h
max. Durchfluss: 5,67 m3/4
Einbaulage: waagerecht.
Schutzart: mindestens IP68.
Die integrierte Batterie muss eine Lebensdauer von mindestens 12 Jahren aufweisen.
Der Wasserzähler muss über eine integrierte
OMS-kompatible Funkkommunikation für Walk-by- und Drive-by-Auslesung verfügen. Zusätzlich muss ein integrierter Impulsausgang (Puls) vorhanden sein, der die Ausgabe von Verbrauchsimpulsen ermöglicht. Der Impulsausgang muss manipulationssicher ausgeführt sein und eine eindeutige Zuordnung der Impulse gewährleisten. Archivfunktionen wie Monats- und Jahreswerte sowie ein Ereignisprotokoll für Rückfluss, Manipulation und Leckage müssen vorhanden sein. Der Zähler muss über Manipulationsschutzfunktionen wie Magnetmanipulationserkennung sowie Rückfluss- und Trockenlaufdetektion verfügen. Die Lieferung umfasst Werksprüfung, Dokumentation und Konformitätserklärung.
Die Lieferung umfasst Befestigungsmaterial, Inbetriebnahme, Funktionsprüfung und Dokumentation. Ein Kompatibilitätsnachweis zum eingesetzten Zählertyp sowie eine technische Beschreibung des Funk-Gateways und der Datenübertragung sind beizulegen.

Diehl Hydrus 2.0 oder gleichwertige Art.

Angebotenes Produkt:

'.................................................................................................'
(vom Bieter einzutragen)
Menge: 1,000 St
Kostengruppen nach DIN 276 2018: 376

**01.02.05.0019 Schmutzfänger, Schrägsitz, DN 50, PN 16**
Schmutzfänger, Schrägsitz, DN 50, PN 16.
Schmutzfänger in Y-Form für den Einbau zwischen 2 Flanschen, Fließrichtung durch Pfeil am Gehäuse gekennzeichnet, Flansche nach EN 1092-2, Baulänge: Grundreihe 1 nach DIN EN 558-1.
Material:
Gehäuse und Deckel: GJS-400, Korrosionsschutz durch Epoxidharz-Pulverbeschichtung innen und außen gemäß Gütesicherung RAL-GZ 662 der Gütegemeinschaft Schwerer Korrosionsschutz – GSK unter Berücksichtigung der DIN 3476 (P) und DIN 30677-2 (Schichtdicke: min. 0,25 mm, Porenfreiheit bei 3 kV, Haftung innen und außen min. 12 N/mm² nach Heißwasserlagerung, Nachweis der Trinkwassertauglichkeit, Fremdüberwachung durch neutrales Prüfinstitut)
Filtersieb, Schrauben, Muttern, Unterlegscheiben: nichtrostender Stahl.
Medium: Trinkwasser
Einschl. aller benötigten Dichtungen und Zubehörteile.
DN 50
Druckstufe: PN 16
Sieb-Maschenweite: 0,5 x 0,5 mm
Menge: 1,000 St
Kostengruppen nach DIN 276 2018: 376

**01.02.05.0020 Druckreduzierventil, DN32, PN 16**
Druckminderer mit Flansch mit eingebautem Niro-Feinsieb ca. 0,5 mm. Gehäuse aus Rotguss, Federhaube und Siebtasse aus Messing, Membrane und Dichtelemente aus NBR, Ventileinsatz aus korrosionsfestem Kunststoff -austauschbar-. Manometeranschlüsse G 1/4 ISO 229/1 für Vor- und Hinterdruckmanometer.
Medium: Wasser
Ausführung: mit Flanschen PN 25, DIN 86021
Nennweite: DN 32
Mediumtemperatur: 2 °C - 65 °C
Nenndurchmesser: DN 32
Kvs-Wert: 10,1
Nenndruck: PN 25
Werkstoff des Gehäuses: Rotguss
Anschlüsse: Flansch
Reduzierter Druck: 1,5 bar - 12 bar
Hinweis: Baugleich mit ehem. Honeywell Artikel
Fabrikat: Resideo
Typ: Braukmann
Medium: Trinkwasser
Dimension Hauptventil: DN 32
Druckstufe: PN 16
Bauart: gerades Ventil
Mittlere Durchflussmenge: ca. 0,08 m3/h
Max. Durchflussmenge: ca. 3,63 m3/h
Q Spül.: ca. 11,0 m3/h
Eingangsdruck: 9,18 bar
Ausgangsdruck: 6,78  bar
Einschl. 2 x Manometer, Zulauf- und Ablaufseitig.
Einschl. aller benötigten Dichtungen und Zubehörteile.

Braukmann D16 mit Flansch

Angebotenes Produkt:

'.................................................................................................'
(vom Bieter einzutragen)
Menge: 1,000 St
Kostengruppen nach DIN 276 2018: 376
Kostengruppen nach DIN 276-4 2009: 365

**01.02.05.0021 FFR-Stück, Edelstahl DN 50/32, PN 16**
FFR-Stück, Edelstahl DN 50/32, PN 16.
Konzentrische Reduzierung mit beidseigigem Flanschanschluss, glatte Flansche, DN 50/DN 32, PN 16
gem. DIN 2576
Werkstoff Edelsthal 1.4571
liefern und gem. Unterlagen des AG einbauen.
Einschl. aller benötigten Dichtungen und Zubehörteile
Menge: 1,000 St
Kostengruppen nach DIN 276 2018: 376

**01.02.05.0022 Probenahmeventil Edelstahl**
Probenahmeventil zur Probenahme von Trinkwasser und Bestimmung mikrobiologischer Parameter
nach TrinkwV liefern und nach Unterlagen des AG in Rohrleitung HDPE einbauen, mediumberührte Metallteile aus Edelstahl und Kupfer, abflammbarer und drehbarer Edelstahl-Auslaufbogen,
Ventilkörper 360 Grad drehbar, passend
für alle Armaturen und Verschraubungen
mit Entleerungsbohrung, absperrbar, totraumfrei, für waagerechten Einbau geeignet, inkl. DVGW-Zulassung,
nach UBA KTW BWGL, nach UBA BWGL Metalle,
Druckstufe PN 16, DN 8.
Einschl. aller zur Montage benötigten Dichtungen und Kleinteile.
Menge: 1,000 St
Kostengruppen nach DIN 276 2018: 376

**01.02.05.0023 Rohrunterstützung und Rohrhalter, DN 80**
Rohrunterstützungen und Rohrhalter,
gemäß Unterlagen des AG,
in statisch geeigneter und handwerklich
einwandfreier Ausführung, verschiebesicher montiert.
Material: VA 1.4301 (V2A)
Bei VA Rohrleitungen sind Weich-PVC-Ein-
lagen in den Rohrschellen erforderlich.
Befestigung am Boden, Wände oder Decken.
Länge bis 0,50 m, für Rohrleitungen Da 90 und Armaturen DN 80, gemäß Unterlagen des AG.
Menge: 3,000 St
Kostengruppen nach DIN 276 2018: 376
Kostengruppen nach DIN 276-4 2009: 365

##### Untertitel 01.02.06 Übergabeschacht ÜS 2

**01.02.06.0001 PE-Folie, 0,2 mm**
Liefern und verlegen einer PE-Folie Stärke 0,2 mm.
Einbauort: Druckminderschacht, unter Sauberkeitsschicht.
Abgerechnet wird die Fläche der Sauberkeitsschicht.
Seitlicher Überstand sowie Überlappungen gehören zum Leistungsumfang.
Menge: 9,000 m2
Kostengruppen nach DIN 276 2018: 376
Kostengruppen nach DIN 276-4 2009: 399

**01.02.06.0002 Baustoff lief.,in Baugrube einbauen '..........' '..........' Abrechng.Auftrag**
StL-Nr. 241081229901
Baustoff nach Unterlagen des AG liefern, in Baugrube
nach Unterlagen des AG einbauen und verdichten. Einbaudokumentation nach Unterlagen des AG übergeben.
Baustoff 'Kapillarbrechende Frostschutzschicht 0/32'
Baugrube für 'Übergabeschächt "ÜS2"'
Abrechnung nach Auftragsprofilen.
Menge: 6,000 m3
Kostengruppen nach DIN 276 2018: 376

**01.02.06.0003 Sauberkeitsschicht herst.**
StL-Nr. 18914102 1
Sauberkeitsschicht aus unbewehrtem Beton der
Druckfestigkeitsklasse C8/10, 10 cm dick mit einem
allseitigen Überstand von 10 cm über die Fundamentfläche nach Unterlagen des AG herstellen.
Betonoberfläche eben abziehen.
Das Abziehen der Betonoberfläche gehört zum
Leistungsumfang.
Bauwerksteil(e) 'Druckminderschacht'
Menge: 9,000 m2
Kostengruppen nach DIN 276 2018: 376
Kostengruppen nach DIN 276-4 2009: 324

**01.02.06.0004 Betonfertigteil Druckminderschacht**
Monolitischer Betonfertigteilschacht als Druckminderschacht. gem. Unterlagen des AG liefern und auf Sauberkeitsschicht versetzten (Sauberkeitsschicht in gesonderter Position).
Wasserundurchlässiger Stahlbetonbehälter aus
C35/45 (B45) in rechteckiger Bauweise nach DIN EN
206-1 und EC 2 (DIN EN1992-1-1)
Expositionsklassen: XC4, (XA2), XF3, XM1, WF, WU
Behälter inkl. Domschacht.
Einstiegsöffnung: 800 mm x 800 mm,
gem. Unterlagen des AG.
Innenabmessung des Behälters: 2,5 x 1,7 m
Tiefe des Behälters (innen, ab OK Domschacht): 3,10 m
Lichter Abstand zwischen Decke und Bodenplatte: 2,00 m,
weitere Abmessungen siehe Unterlagen des AG.
Schachtabdeckung (Edelstahl) in gesonderter Position.
Wanddurchführungen gem. Unterlagen des AG für HDPE-Rohr Da 90 gehören zum Leistungsumfang.
Menge: 1,000 St
Kostengruppen nach DIN 276 2018: 376
Kostengruppen nach DIN 276-4 2009: 365

**01.02.06.0005 Gefälleestrich KG**
Zementestrich im Verbund, einschichtig, als Gefälleestrich, Dicke 4 - 11 cm, i. M. 7,5 cm liefern und einbauen.
Zementestrich CT - C25 - F4 EN 13813
Oberfläche glätten.
Inkl. Estrichbewehrung aus Glasfasern zur Vermeidung von Schwundrissen.
Menge: 2,700 m2
Kostengruppen nach DIN 276 2018: 376
Kostengruppen nach DIN 276-4 2009: 365

**01.02.06.0006 Haftbrücke Gefälleestrich**
Haftbrücke für Gefälleestrich auf vorhandenem Untergrund (Stahlbetonbodenplatte und -wände) herstellen.
Einschließlich der erforderlichen Untergrundvorbehandlung (Reinigung von grobem Schmutz, Feinreinigung durch Hochdruck-Wasserstrahlen).
Menge: 4,000 m2
Kostengruppen nach DIN 276 2018: 376
Kostengruppen nach DIN 276-4 2009: 365

**01.02.06.0007 Wärmedämmschicht**
Wärmedämmschicht auf der Decke und dem Domschacht gem. Unterlagen des AG liefern und moniteren.
Aus Perimeter-Dämmplatten aus expandiertem, formgeschäumten Polystyrol.
Schwerentflammbar, Klasse B1 nach DIN 4102
PS 30 B1.
Wärmeleitfähigkeitsgruppe 035
Nenndicke 60 mm.
Befestigen durch Kleber. Kleber und sonstige Befestigungsmaterialien gehören zum Leistungsumfang.
Menge: 15,000 m2
Kostengruppen nach DIN 276 2018: 376
Kostengruppen nach DIN 276-4 2009: 365

**01.02.06.0008 Edelstahlverkleidung Domschacht**
Edelstahlverkleidung Domschacht liefern und montieren. Mit
oberem Falz zur Befestigung unter Schachtabdeckung.
Maße gem. Unterlagen des AG
Falz (Ring) ca. 15 cm
Material: Edelstahl WSt.-Nr. 1.4301 (V2A)
Menge: 5,000 m2
Kostengruppen nach DIN 276 2018: 376
Kostengruppen nach DIN 276-4 2009: 365

**01.02.06.0009 Schachtabdeckung als glattes Blech**
Schachtabdeckung mit Rahmen als glattes Blech aus nichtrostendem Stahl, Werkstoff Nr. 1.4301 (V2A).
Klappbar und mit Überschlagsicherung.
2x diagonal gekantet zur Stabilisierung.
Anhebevorrichtung mit eingeschweißtem Verschluß (nur mit Spezialschlüssel zu öffnen).Z usätzliche Verschußsicherung
durch Zylinderschloß.
Abmessungen: 800 x 800 mm (lichtes Einstiegsmaß Domschacht).
Ausführung:
Mit aufgeschweißtem Dunsthut DN 150 und einer zusätzlichen Isolierung d=30 mm, aus Polyurethan-Hartschaum. Unterseitig mit Edelstahlblech geschützt.
Menge: 1,000 St
Kostengruppen nach DIN 276 2018: 376
Kostengruppen nach DIN 276-4 2009: 365

**01.02.06.0010 Leiter mit aufklappbarer Einstieghilfe**
Leiter aus nichtrostendem Stahl, Werkstoff-Nr. 1.4301 (V2A)
mit aufklappbarer Einstieghilfe,
für Domschacht 800 x 800 mm,.
einschl. Wand und Befestigungsbügel.
Holmlänge 2,95 m
Sprossenabstand 280 mm
Breite der Leiter innen 400 mm
Holme aus Ovalrohr ca. 20 x 50 mm
Sprosse aus gelochtem oder geriffeltem U-Profil
ca. 30 x 30 x 22,5 mm
tritt- und rutschsicher.
Wandabstand 150 - 200 mm
Mit Dübeln, nichtrostenden Schrauben und Beilagscheiben an Schachtwand befestigen.
Menge: 1,000 St
Kostengruppen nach DIN 276 2018: 376
Kostengruppen nach DIN 276-4 2009: 365

**01.02.06.0011 Druckrohr PE100 RC, 63/5,8 mm, PN 16**
Druckrohr aus PE 100 DIN 8074, DIN 8075 und DVGW GW 335-A2 für Trinkwasser, SDR 11, PN 16, Außendurchmesser 63 mm, Wanddicke 5,8 mm, Stangen (6 m bzw. 12 m) oder Ringbund (100 m) nach Wahl des AN, mit glatten Enden, in Bauwerken gem. Unterlagen des AG
Ausführung gemäß Zeichnung. Abrechnung nach örtlichem Aufmaß und unter Vorlage des Lieferscheins. Das passgenaue Ablängen bzw. das Vorbereiten zur Verschweißung mit Elektroschweißfittings gem. Unterlagen des AG gehört zum Leistungsumfang
Menge: 1,000 m
Kostengruppen nach DIN 276 2018: 376
Kostengruppen nach DIN 276-4 2009: 365
Kostengruppen nach DIN 276-1 2008: 412
Kostengruppen nach DIN 276-1 1981: 3220

**01.02.06.0012 Heizwendelschweißmuffe Da 63, PN 16**
Heizwendelschweißmuffen mit leicht entfernbarem Anschlag für die längskraftschlüssige Verbindung von PE-HD-Rohren liefern und einbauen.
Dimensionierung PE 100/ SDR 11, Da 63, PN 16,
Einstecktiefe nach Maximalforderung ISO,
Strichcodierung zur vollautomatischen Schweißung,
Strichcodierung für die automatische Bauteilrückverfolgbarkeit,
Sicherheitskontakte zum festen und berührungssicheren Anschluss der Schweißgeräte,
Schweißindikatoren zum visuellen Nachweis der erfolgten Schweißung
Dauerhaft geprägte Chargenkennzeichnung
Abnahmeprüfzeugnis nach DIN EN 10 204 - 3.1 auf Anforderung,
DVGW-Zertifizierung nach GW335  B2
Jede Schweißung ist durch ein Schweißprotokoll zu dokumentieren. Das Schweißprotokoll muss von einem sachkundigen Schweißer unterschrieben werden.
Die Schweißverbindung wird gesondert vergütet.
Einschließlich Schweißverbindung, schneiden und anschrägen der Druckrohrleitung
Menge: 2,000 St
Kostengruppen nach DIN 276 2018: 376
Kostengruppen nach DIN 276-4 2009: 365

**01.02.06.0013 Reduziermuffe Da 90/Da 63, PN 16**
Reduziermuffe mit leicht entfernbarem Anschlag für die längskraftschlüssige Verbindung von PE-HD-Rohren liefern und einbauen.
Dimensionierung PE 100, Da 90/63, maximal zulässiger Betriebsdruck 16 bar.
Einstecktiefe nach Maximalforderung ISO,
Strichcodierung zur vollautomatischen Schweißung,
Strichcodierung für die automatische Bauteilrückverfolgbarkeit,
Sicherheitskontakte zum festen und berührungssicheren Anschluss der Schweißgeräte,
Schweißindikatoren zum visuellen Nachweis der erfolgten Schweißung
Dauerhaft geprägte Chargenkennzeichnung
Abnahmeprüfzeugnis nach DIN EN 10 204 - 3.1 auf Anforderung,
DVGW-Zertifizierung nach GW335  B2
Jede Schweißung ist durch ein Schweißprotokoll zu dokumentieren. Das Schweißprotokoll muss von einem sachkundigen Schweißer unterschrieben werden.
Einschließlich Schweißverbindung, schneiden und anschrägen der Druckrohrleitung.
Menge: 2,000 St
Kostengruppen nach DIN 276 2018: 376
Kostengruppen nach DIN 276-4 2009: 365

**01.02.06.0014 Einschweißflansch HDPE Da63/DN50, PN 16**
Einschweißflansch HDPE Da63/DN50, PN 16

Einschweißflansch (Stutzenfittings) EFL
Einsatzbereich bis 16 bar (Wasser)
Merkmale:
Kompaktbauteil aus PE-HD (PE 100-RC)
Einschweißbund und Flansch als homogenes, werksseitig hergestelltes F-Stück
Metallinsert im Flansch, dadurch kein Kaltfließverhalten
Einschweißseite PE 100-RC, SDR 11 Elektroschweißmuffen zu verarbeiten
Strichcodierung für die automatische Bauteilrückverfolgbarkeit (Traceability)
DVGW-Zertifizierung nach GW 335-B2
Abnahmeprüfzeugnis nach DIN EN 10 204 - 3.1 auf Anforderung
Menge: 4,000 St
Kostengruppen nach DIN 276 2018: 376

**01.02.06.0015 Absperrschieber, DN 50, PN 16, Grundreihe 14**
Absperrschieber, DN 50, PN 16, Grundreihe 14, mit Handrad, Weichdichtender Schieber mit beidseitigem Flansch nach EN 1092-2.
Keil und Keilmutter vollflächig vulkanisiert. Keilmutter durch Formschluss und Elastomer-Einbettung flexibel, vibrationsdämpfend und spielfrei mit dem Keil verbunden. Gewindelänge Keilmutter ≥ 1,2 x Spindeldurchmesser. Keilführung aus verschleißfestem Kunststoff mit hoher Gleiteigenschaft gewährleistet einen geringen Verschleiß und minimale Schließdrehmomente.
Spindel mit gerolltem Gewinde und im Bereich der O-Ring Abdichtung glattgewalzt. Wartungsfreie Spindelabdichtung durch
5-fach O-Ring Abdichtung. O-Ringträger durch Doppelbajonett mit allseitig beschichtetem Schieberoberteil korrosionssicher verbunden. Beidseitige, reibungsarme Lagerung der Bundspindel auf Gleitscheiben aus POM. Großflächiger Kantenschutz aus PE schützt Armatur bei Lagerung und Transport.
Rundgewindeanschluss am Oberteil zur stiftlosen Befestigung der Hawle Einbaugarnitur.
Prüfgrundlagen: EN 1074-1, EN 1074-2 und EN 12266-1
Baulänge: Grundreihe 14 nach EN 558-1
Material:
Gehäuse: GJS-400, Korrosionsschutz durch Epoxidharz-Pulverbeschichtung innen und außen gemäß Gütesicherung RAL-GZ 662 der Gütegemeinschaft Schwerer Korrosionsschutz – GSK unter Berücksichtigung der DIN 3476-1 (Schichtdicke: min. 0,25 mm, Porenfreiheit bei 3 kV, Haftung innen und außen min. 16 N/mm² nach Heißwasserlagerung, Nachweis der Trinkwassertauglichkeit, Fremdüberwachung durch neutrales Prüfinstitut)
Spindel: nichtrostender Duplexstahl
Keilmutter: Messing
Keil: GJS-400, mit Keilmutter vulkanisiert mit EPDM gemäß KTW-BWGL für Trinkwasser.
Medium: Trinkwasser
DN 50, PN 16
Einschl. aller benötigten Dichtungen und Zubehörteile.

Angebotenes Produkt:

'.................................................................................................'
(vom Bieter einzutragen)
Menge: 2,000 St
Kostengruppen nach DIN 276 2018: 376

**01.02.06.0016 Pass- und Ausbaustück, DN 50, PN 16**
Pass- und Ausbaustück, DN 50, PN 16,
Anlageneinbau mit beidseitigen, zugfesten und drehbaren (360 Grad) Losflanschen, für den Einbau zwischen 2 Festflanschen, Flansche gebohrt nach EN 1092-2, mit intgerierten Konus-/Flachdichtungen aus EPDM gemäß DVGW W 270 und KTW und Zugsicherungsringen aus POM (DN 50 - DN 200) bzw. nichtrostendem Stahl (DN 250 - DN 300).
Material: Gehäuse/Losflansche aus GJS-400, Korrosionsschutz durch Epoxidharz-Pulverbeschichtung innen und außen gemäß Gütesicherung RAL-GZ 662 der Gütegemeinschaft Schwerer Korrosionsschutz – GSK unter Berücksichtigung der DIN 3476 (P) und DIN 30677-2 (Schichtdicke: min. 0,25 mm, Porenfreiheit bei 3 kV, Haftung innen und außen min. 12 N/mm² nach Heißwasserlagerung, Nachweis der Trinkwassertauglichkeit, Fremdüberwachung durch neutrales Prüfinstitut)
Medium: Trinkwasser
PN 16
DN 50
Baulänge: 200 mm
Menge: 1,000 St
Kostengruppen nach DIN 276 2018: 376

**01.02.06.0017 Blindflansch DN 50, mit zentrischer Gewindebohrung**
Blindflansch ähnl. DIN 2527/B mit zentrischer Gewindebohrung,
aus Edelstahl (Werkstoff: 1.4101)
Flansch: DN 50, PN 16,
Gewindebohrung: 1 1/4"
inkl. aller zur Montage benötigten Dichtungen, Kleinteile und Verschraubungen.
Menge: 2,000 St
Kostengruppen nach DIN 276 2018: 376
Kostengruppen nach DIN 276-4 2009: 365

**01.02.06.0018 Wasserzähler DN 32**
Ultraschallwasserzähler für Kalt- und Warmwasseranwendungen zugelassen gemäß der europäischen Messgeräterichtlinie (MID) liefern, einbauen und in Betrieb nehmen. Der statische Zähler ist batteriebetrieben. Unterschiedliche Kommunikationsmöglichkeiten für mobile und stationäre Auslesung können ausgewählt werden. Der Wasserzähler sendet Daten nach den Open Metering Standard und kann in AMR Systeme und in Weitbereichsnetzwerke (LPWAN) integriert werden (OMS-Generation 4, Profil A/B, Mode 5/7, auswählbar).

Metrologische Daten:
- Ultraschallwasserzähler Q3 6.3 / 10 m³/h
- Unempfindlich gegen Schwebstoffe und Schmutzpartikel im Wasser
- Genauigkeitsklasse: Klasse 2 nach ISO 4064 / OIML R49
- Messbereich (Q3/Q1) = R
- Q3 6.3 m³/h (T30): 400; 160
- Q3 6.3 m³/h (T50 - T90): 400H / 250V; 160
- Q3 10 m³/h (T30): 800; 400; 160
- Q3 10 m³/h (T50 - T90): 800H / 400V; 400; 160
- Einbaulage beliebig wählbar (Steig- Fallrohr, horizontal, vertikal, über Kopf)
- Luft wird nicht gemessen

Betriebsbedingungen:
- Umweltklasse O (im Freien)
- Schutzklasse IP 68 (überflutungssicher)
- Mechanische Umgebungsklasse M2
- Elektromagnetische Umgebungsklasse E2
- Empfindlichkeitsklasse U0 / D0
- Mediumstemperaturbereich: 0.1 °C bis zu 90 °C
- Umgebungstemperatur im Betrieb: -10 … +55 °C
- Maximal zulässiger Druck (MAP): 16 bar

Mechanische Daten:
- Baulängen: 260 mm, inkl. Gewinde
- Gehäuse mit Gewinde aus bleifreiem Messing
- UV-Beständiges Kunststoffgehäuse für die Installation im Freien unter direkter Sonneneinstrahlung (frostfrei)
- Rückflussverhinderer: Optional

Anzeige:
9-Stelliges LC Display mit folgenden Informationen:
- Summen / Rückwärtsvolumen
- Hochaufgelöstes Summenvolumen
- Aktueller Durchfluss
- Stichtag / Stichtagsvolumen
- Aktueller Fehler-/Alarmstatus
- Batterielebensdauer
- Displaysymbole für:
- Durchflussrichtung
- Schwache Batterie
- Leckage
- Funk an
- Fehler / Alarm aktiv

Datenlogger:
- Zwei Historienspeicher mit konfigurierbaren Speicherintervallen (stündlich, täglich, wöchentlich, monatlich, jährlich):
- Historienspeicher 1: 32 Dateneinträge mit folgenden Daten:
- Aktuelles Datum
- Summenvolumen
- Vorwärtsvolumen
- Rückwärtsvolumen
- Maximaler Durchfluss
- Minimaler Durchfluss
- Mediumstemperatur
- Umgebungstemperatur
- Betriebsstunden
- Fehlerstunden
- Fehlerstatus
- Historienspeicher 2: 1024 Dateneinträge mit folgenden Daten:
- Aktuelles Datum
- Summenvolumen
- Umgebungstemperatur
- Fehlerstatus

Fehler und Alarme:
Folgende Fehler / Alarme werden mit konfigurierbaren Schwellenwerten und Alarmhaltezeiten generiert und im Ereignisspeicher abgelegt:

- Leckage
- Rückwärtsdurchfluss
- Überlast
- Kein Verbrauch
- Frostgefahr
- Zu hohe Temperatur
- Luft in der Messstrecke
- Niedriger Batteriestatus

Kommunikationsschnittstellen:

- IRDA-Schnittstelle (oder vergleichbar) für Zählerkonfiguration und Zählerauslesung
- Funk 868 MHz Open Metering
- Funk 434 MHz Open Metering
- Funk 868 MHz Open Metering / L-Bus + Puls
- Funk 434 MHz Open Metering / L-Bus + Puls
- M-Bus
- M-Bus + 2x Pulse
- 2x Pulse (optional auch mit Modus Fehler)

Temperatursensor:
Der Zähler ist mit einem physischen Temperatursensor ausgestattet um die Mediumstemperatur zu messen.

Zählergröße: DN 32, einschließlich passender Anschlussverschraubungen gemäß einschlägiger DIN-Norm.
min. Durchfluss: 0,26 m3/h
max. Durchfluss: 5,67 m3/4
Einbaulage: waagerecht.
Schutzart: mindestens IP68.
Die integrierte Batterie muss eine Lebensdauer von mindestens 12 Jahren aufweisen.
Der Wasserzähler muss über eine integrierte
OMS-kompatible Funkkommunikation für Walk-by- und Drive-by-Auslesung verfügen. Zusätzlich muss ein integrierter Impulsausgang (Puls) vorhanden sein, der die Ausgabe von Verbrauchsimpulsen ermöglicht. Der Impulsausgang muss manipulationssicher ausgeführt sein und eine eindeutige Zuordnung der Impulse gewährleisten. Archivfunktionen wie Monats- und Jahreswerte sowie ein Ereignisprotokoll für Rückfluss, Manipulation und Leckage müssen vorhanden sein. Der Zähler muss über Manipulationsschutzfunktionen wie Magnetmanipulationserkennung sowie Rückfluss- und Trockenlaufdetektion verfügen. Die Lieferung umfasst Werksprüfung, Dokumentation und Konformitätserklärung.
Die Lieferung umfasst Befestigungsmaterial, Inbetriebnahme, Funktionsprüfung und Dokumentation. Ein Kompatibilitätsnachweis zum eingesetzten Zählertyp sowie eine technische Beschreibung des Funk-Gateways und der Datenübertragung sind beizulegen.

Diehl Hydrus 2.0 oder gleichwertige Art.

Angebotenes Produkt:

'.................................................................................................'
(vom Bieter einzutragen)
Menge: 1,000 St
Kostengruppen nach DIN 276 2018: 376

**01.02.06.0019 Probenahmeventil Edelstahl**
Probenahmeventil zur Probenahme von Trinkwasser und Bestimmung mikrobiologischer Parameter
nach TrinkwV liefern und nach Unterlagen des AG in Rohrleitung HDPE einbauen, mediumberührte Metallteile aus Edelstahl und Kupfer, abflammbarer und drehbarer Edelstahl-Auslaufbogen,
Ventilkörper 360 Grad drehbar, passend
für alle Armaturen und Verschraubungen
mit Entleerungsbohrung, absperrbar, totraumfrei, für waagerechten Einbau geeignet, inkl. DVGW-Zulassung,
nach UBA KTW BWGL, nach UBA BWGL Metalle,
Druckstufe PN 16, DN 8.
Einschl. aller zur Montage benötigten Dichtungen und Kleinteile.
Menge: 1,000 St
Kostengruppen nach DIN 276 2018: 376

**01.02.06.0020 Rohrunterstützung und Rohrhalter, DN 80**
Rohrunterstützungen und Rohrhalter,
gemäß Unterlagen des AG,
in statisch geeigneter und handwerklich
einwandfreier Ausführung, verschiebesicher montiert.
Material: VA 1.4301 (V2A)
Bei VA Rohrleitungen sind Weich-PVC-Ein-
lagen in den Rohrschellen erforderlich.
Befestigung am Boden, Wände oder Decken.
Länge bis 0,50 m, für Rohrleitungen Da 90 und Armaturen DN 80, gemäß Unterlagen des AG.
Menge: 3,000 St
Kostengruppen nach DIN 276 2018: 376
Kostengruppen nach DIN 276-4 2009: 365

##### Untertitel 01.02.07 Asphaltarbeiten Bereich Rohrgraben WV

**01.02.07.0001 Asphaltbefestigung trennen '..........' schneiden Dicke ü. 6-12 cm**
StL-Nr. 231130389103
Asphaltbefestigung geradlinig trennen.
Bereich 'im Bereich der Wasserleitungstrasse gem Unterlagen des AG. Trennen längs und quer zur Fahrbahnachse.'
Trennen durch Schneiden.
Dicke der Asphaltbefestigung über 6 bis 12 cm.
Menge: 2800,000 m
Kostengruppen nach DIN 276 2018: 394

**01.02.07.0002 Asphaltbefestigung aufnehmen '..........' Dicke ü. 6-12 cm Tiefe bis 10 cm '..........'**
StL-Nr. 2311303390030109
Asphaltbefestigung aufbrechen und aufnehmen. Abrechnung
erfolgt nach Abtragsprofilen.
Fläche 'Bereich Wasserleitungstrasse'
Dicke der Asphaltbefestigung über 6 bis 12 cm.
Gesamtaufbruchtiefe bis 10 cm.
Aufbruchgut 'nach Wahl des AN entsorgen, Verwertungsklasse A, gem. Unterlagen des AG.'
Menge: 105,000 m3
Kostengruppen nach DIN 276 2018: 394

**01.02.07.0003 Asphalttragsch. aus AC 32 T N herst '..........' '..........' Bitumen 70/100**
StL-Nr. 23113143991000
Asphalttragschicht aus Asphalttragschichtmischgut
AC 32 T N herstellen. Anlieferung des Asphaltmischguts
in thermoisolierten Transportbehältern.
In Verkehrsflächen 'der Wasserleitungstrasse gem. Unterlagen des AG'
Einbau 'Einbaumasse: 240 kg/m2'
Bindemittel = 70/100.
Menge: 200,000 t
Kostengruppen nach DIN 276 2018: 371

**01.02.07.0004 Asphaltdecksch. aus AC 8 D N herst. '..........' '..........' Bitumen 50/70 Böschung 2 zu 1**
StL-Nr. 2311335399200001
Asphaltdeckschicht aus Asphaltbeton für Asphaltdeckschichten AC 8 D N herstellen. Anlieferung des
Asphaltmischguts in thermoisolierten
Transportbehältern.
In Verkehrsflächen 'der Wasserleitungstrasse gem. Unterlagen des AG'
Einbau 'Einbaumasse: 96 kg/m2'
Bindemittel = 50/70.
Seitliche Abböschungen mit Neigung 2 zu 1 herstellen.
Menge: 85,000 t
Kostengruppen nach DIN 276 2018: 371

**01.02.07.0005 Anschluss a. Fuge m. Fugenm. herst. Querfuge Deckschicht Tiefe 40 mm Breite 10 mm Fugenmasse N2**
StL-Nr. 2311391221061001
Anschluss als Fuge mit Fugenmasse herstellen.
Querfuge.
In der Asphaltdeckschicht ausbilden.
Fugenspalttiefe = 40 mm.
Fugenspaltbreite = 10 mm.
Mit heiß verarbeitbarer Fugenmasse Typ N2, einschließlich zugehörigem und zuvor aufgetragenem Voranstrichmittel.
Menge: 1450,000 m
Kostengruppen nach DIN 276 2018: 371

**01.02.07.0006 Bitumenemulsion aufsprühen '..........' Asphalt frisch C40B5-S Menge 250 g/m2 vor A.deckschicht**
StL-Nr. 23113063910223
Bitumenemulsion zur Herstellung des Schichtenverbundes
aufsprühen.
Auf Verkehrsflächen 'aufneu erstellter ATS AC 32 TN der Wasserleitungstrasse gem. Unterlagen des AG'
Unterlage = Asphaltbefestigung, frisch.
Bindemittel = C40B5-S.
Bindemittelmenge = 250 g/m2.
Vor Einbau Asphaltdeckschicht.
Menge: 850,000 m2
Kostengruppen nach DIN 276 2018: 371

**01.02.07.0007 Abstumpfungsmaßnahme durchführen bit.LFK 1/3 Menge 1 kg/m2 maschinell**
StL-Nr. 231139523011
Abstumpfungsmaßnahme zur Erhöhung der Anfangsgriffigkeit durch gleichmäßiges Aufbringen und Einwalzen von
Abstreukörnung durchführen. Nicht gebundene Abstreukörnung aufnehmen und nach Wahl des AN verwerten.
Abstreukörnung = leicht bituminierte Lieferkörnung 1/3.
Abstreumenge = 1 kg/m2.
Maschinell abstreuen.
Menge: 850,000 m2
Kostengruppen nach DIN 276 2018: 371

**01.02.07.0008 Verkehrsfläche kehren Walzasphalt VSM durchführen**
StL-Nr. 2311397721
Verkehrsfläche mit einer selbstaufnehmenden Kehrmaschine nach Verkehrsfreigabe unverzüglich nach Aufforderung
durch den AG kehren. Kehrgut aufnehmen und nach Wahl
des AN verwerten.
Verkehrsfläche = Fahrbahndeckschicht aus Walzasphalt.
Erforderliche Verkehrssicherungsmaßnahmen durchführen.
Menge: 850,000 m2
Kostengruppen nach DIN 276 2018: 371

##### Untertitel 01.02.08 Pflasterarbeiten WV

**01.02.08.0001 Streifen/Rinne aus Naturstein aufn. Dicke 16 cm 'Breite ü. 50-85cm' Granit Fugenmörtel Fund.bet. ü.10-20 Steine f.+lagern säub. u. lag.**
StL-Nr. 2311504659112201
Streifen oder Rinne aus Naturstein aufnehmen. Aufbruch
der Tragschicht wird gesondert vergütet.
Dicke ca. 16 cm.
Breite des Streifens/der Rinne 'über 50 bis 85 cm'
Pflasterstein aus Granit.
Mit Fugenfüllung aus hydraulisch gebundenem Fu-
genmörtel.
Fundament aus Beton/Mörtel, über 10 bis 20 cm dick,
aufbrechen.
Steine zu einem Lagerplatz nach Unterlagen des AG
fördern und abladen. Aufbruchgut nach Wahl des AN verwerten.
Pflastersteine säubern und lagern. Anteil nach Unterlagen des AG.
Menge: 20,000 m
Kostengruppen nach DIN 276 2018: 371

**01.02.08.0002 Rinne mit Pflasterst. des AG herst. Muldenrinne St. 160/160/160 Granit 3-zeilig Fundamentbet. XF2 Fuge Typ A '..........'**
StL-Nr. 2311543142132190
Rinne mit Pflastersteinen des AG herstellen. Lagerplatz
nach Unterlagen des AG. Steine am Lagerplatz laden,
fördern und abladen. Steine vor dem Versetzen von ungebundenen Verschmutzungen säubern. Mehrzeiliger Streifen
ist mit beidseitigen Schnurkanten herzustellen.
Muldenrinne nach Unterlagen des AG.
Format für Rastermaß des Pflastersteins = 160/160/160
mm.
Pflasterstein aus Granit.
Breite 3-zeilig.
Beton für Fundament und Rückenstütze mit einer Druckfestigkeit (Einzelwert) am Bohrkern von mind. 12 MPa,
Expositionsklasse XF 2.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung 'im Bereich der Wasserleitungstrasse gem. Unterlagen des AG'
Menge: 20,000 m
Kostengruppen nach DIN 276 2018: 371

**01.02.08.0003 Naturpflasterd.zur Wiederverw.aufn. Pfl.st. 10 cm Granit ungeb. Fugenmat. '..........' Steine f. + abl. säub.u.lag.bis100**
StL-Nr. 2311500603011921
Natursteinpflasterdecke zur Wiederverwendung aufnehmen.
Aufnehmen der Tragschicht wird gesondert vergütet.
Art = Pflasterstein, Dicke ca. 10 cm.
Pflasterstein aus Granit.
Mit Fugenfüllung aus ungebundenem Fugenmaterial.
Bettung aus 'ungebundenem Bettungsmaterial ausbauen.'
Steine zum Lagerplatz nach Unterlagen des AG fördern
und abladen. Übriges Aufbruchgut nach Wahl des AN verwerten.
Pflastersteine säubern und lagern. Anteil wiederverwendbarer Pflastersteine über 75 bis 100 v. H.
Menge: 10,000 m2
Kostengruppen nach DIN 276 2018: 371

**01.02.08.0004 Pflasterd. m. Kleinpfl. d.AG herst. Über-/Zufahrten n. Unterlagen AG Pflaster Lager AG St.100/100/100 Granit SZ18/LA20 Bett.0/5 30 v. H. Fuge 0/5**
StL-Nr. 2311515744211122
Pflasterdecke mit Kleinpflastersteinen aus Naturstein
des AG herstellen. Verband nach Unterlagen des AG.
In Überfahrten und Zufahrten.
Einzelflächen nach Unterlagen des AG.
Pflastersteine vom Lagerplatz nach Unterlagen des AG
aufnehmen und fördern.
Format für Rastermaß = 100/100/100 mm.
Pflasterstein aus Granit.
Baustoffgemisch für Bettung und Fugen Kategorie
SZ18/LA20.
Bettung aus Baustoffgemisch 0/5, Anteil an Körnung unter 2 mm max. 30 Massenprozent, E CS35, C 90/3.
Fuge mit Baustoffgemisch 0/5, GU, F, E CS35, C 90/3,
Fugenmaterial einarbeiten und einschlämmen, Fugenschluss durch Einfegen und Einschlämmen herstellen.
Menge: 10,000 m2
Kostengruppen nach DIN 276 2018: 371

**01.02.08.0005 Pflasterdecken-Anpassung herstellen Einzelgr. b 0,5m2 Steine Pflasterd.**
StL-Nr. 2311519811
Anpassung der Pflasterdecke an Aussparungen oder Einbauten herstellen. Abgerechnet wird je Stück Einbauteil.
Einzelgröße der Aussparung bzw. Einbauten bis 0,50 m2.
Ausführung mit Steinen der Pflasterdecke. Das Schneiden
der Steine gehört zum Leistungsumfang.
Menge: 2,000 St
Kostengruppen nach DIN 276 2018: 371

**01.02.08.0006 Umpflasterung von Einbauten herst. 'Absperrschieber' 2-zeilig Nst. 100/100/100 F-beton 12 MPa bis 10 cm unt.OK Fuge Typ A**
StL-Nr. 2311590690251101
Umpflasterung von Einbauten in unbefestigten Flächen
herstellen. Abgerechnet wird je Stück Einbauteil.
Einbauteil 'Straßenkappen für Absperrschieber und Hausanschlussschieber.
Eventuell erforderliche Erdarbeiten gehören zum Leistungsumfang'
Umpflasterung 2-zeilig.
Naturstein, Format für Rastermaß des Pflastersteins =
100/100/100 mm.
Beton für Fundament und Rückenstütze mit einer Druckfestigkeit (Einzelwert) am Bohrkern von mind. 12 MPa.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 4,000 St
Kostengruppen nach DIN 276 2018: 371

**01.02.08.0007 Umpflasterung von Einbauten herst. '..........' '..........' Nst. 160/160/160 F-beton 12 MPa bis 10 cm unt.OK Fuge Typ A**
StL-Nr. 2311590690941101
Umpflasterung von Einbauten in unbefestigten Flächen
herstellen. Abgerechnet wird je Stück Einbauteil.
Einbauteil 'Knotenpunkte WL, die Anpassung der Pflasterdecke an Straßenkappen für Abserrschiebe, Unterflurhydranten, Be- und Entlüftungsventile u. dgl. gehört zum Leistungsumfang.'
Umpflasterung 'rechteckig, Größe 1,00 x 1,00 m.'
Naturstein, Format für Rastermaß des Pflastersteins =
160/160/160 mm.
Beton für Fundament und Rückenstütze mit einer Druckfestigkeit (Einzelwert) am Bohrkern von mind. 12 MPa.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 3,000 St
Kostengruppen nach DIN 276 2018: 371

##### Untertitel 01.02.09 Sonstiges WV

**01.02.09.0001 Schild abbauen und wiederaufbauen**
Schild inkl. Rohrpfosten und Befestigungsmaterial abbauen.
Bestehendes Schildfundament nach Wahl des AN entsorgen.
Schild laden, innerhalb der Baustelle fördern,
abladen und lagern.
Nach Beenden der Baumaßnahme Schild laden, fördern und am ursprünglichen Standort wiederaufbauen.
Das neue Schildfundament sowie alle benötigten Befestigungsmaterialien sind in die Position einzurechnen.
Alle benötigten Erdarbeiten gehören zum Leistungsumfang.
Vom AN beschädigte Teile sind zu ersetzen.
Menge: 7,000 St
Kostengruppen nach DIN 276 2018: 399
Kostengruppen nach DIN 276-4 2009: 399

**01.02.09.0002 Grenzsteine sichern**
Grenzsteine nach Angaben des AG innerhalb des Baugeländers durch geeignete, deutlich sichtbare Absperrung sichern.
Menge: 65,000 St
Kostengruppen nach DIN 276 2018: 399
Kostengruppen nach DIN 276-4 2009: 398

**01.02.09.0003 Äste zurück-schneiden**
*** Bedarfsposition mit GB
StL-Nr. 15902207020203 1
Äste mit Astdurchmesser an der Schnittstelle bis 30 cm
zurückschneiden im  Lichtraumprofil und nach
Angaben des AG. Äste ggf. häckseln. Schnittfläche
mit Astdurchmesser ab 5 cm mit Wundbehandlungsstoff
verschließen. Hilfsgerüste, Leitern und Kleingeräte
gehören zum Leistungsumfang.
Die Abrechnung erfolgt nach Mannstunden.
Baum an Böschungen,
Lichtraumprofilhöhe 2,5 m,
Äste in Eigentum des AN übernehmen und
einer Entsorgung nach Wahl des AN zuführen.
Menge: 8,000 h
Kostengruppen nach DIN 276 2018: 399
Kostengruppen nach DIN 276-4 2009: 394

**01.02.09.0004 Strauchbestand roden Höhe bis 2 m Wst.Verw.AN S.Abr. Verw. AN**
*** Bedarfsposition mit GB
Strauchbestand und sonstiger Aufwuchs bis 0,10 m Stammdurchmesser, in 1,00 m Höhe über dem Erdboden gemessen,
mit Wurzelwerk roden. Abrechnung nach Fläche der
größten Ausdehnung des Strauchwerks.
Mittlere Höhe bis 2,00 m.
Die Abrechnung erfolgt nach Mannstunden
Wurzelstöcke nach Wahl des AN verwerten.
Schlagabraum nach Wahl des AN verwerten.
Menge: 5,000 h
Kostengruppen nach DIN 276 2018: 399

**01.02.09.0005 Bäume fällen mit Roden DU über 0,1-0,3 m Holz Verwert. AN Wst.Verwert. AN S.Abr.Verwert. AN**
*** Bedarfsposition mit GB
Bäume fällen, höchstens 0,25 m über dem Erdboden
absägen. Wurzelstöcke roden. Gemessen wird der Durchmesser 1,00 m über dem Erdboden.
Durchmesser über 0,10 bis 0,30 m.
Gesamtes Holz nach Wahl des AN verwerten.
Die Abrechnung erfolgt nach Mannstunden
Wurzelstöcke nach Wahl des AN verwerten.
Schlagabraum nach Wahl des AN verwerten.
Menge: 5,000 h
Kostengruppen nach DIN 276 2018: 399

##### Untertitel 01.02.10 Stundenlohnarbeiten WV

**01.02.10.0001 Stundensatz Schachtmeister/Polier**
Arbeiten, welche nicht in den Positionen erfasst sind
und gegen Nachweis zur Ausführung kommen:
Schachtmeister/Polier
Menge: 5,000 h
Kostengruppen nach DIN 276 2018: 399
Kostengruppen nach DIN 276-4 2009: 399

**01.02.10.0002 Stundensatz Baufacharbeiter**
Arbeiten, welche nicht in den Positionen erfasst sind
und gegen Nachweis zur Ausführung kommen:
Baufacharbeiter
Menge: 10,000 h
Kostengruppen nach DIN 276 2018: 399
Kostengruppen nach DIN 276-4 2009: 399

**01.02.10.0003 Stundensatz Baufachwerker**
Arbeiten, welche nicht in den Positionen erfasst sind
und gegen Nachweis zur Ausführung kommen:
Baufachwerker
Menge: 10,000 h
Kostengruppen nach DIN 276 2018: 399
Kostengruppen nach DIN 276-4 2009: 399

**01.02.10.0004 Bagger bis 0,5 m3**
Bagger bis 0,5 m3 Löffelinhalt.
Fahrwerk nach Wahl des AN.
Menge: 10,000 h
Kostengruppen nach DIN 276 2018: 399
Kostengruppen nach DIN 276-4 2009: 399

**01.02.10.0005 Radlader, luftbereift, 45 bis 75 kW**
Radlader: 45 bis 75 kW, luftbereift
Menge: 5,000 h
Kostengruppen nach DIN 276 2018: 399
Kostengruppen nach DIN 276-4 2009: 399

**01.02.10.0006 Lkw-Kipper 13 t Nutzlast**
Lkw-Kipper mit Allradantrieb ca. 13 t Nutzlast
Menge: 5,000 h
Kostengruppen nach DIN 276 2018: 399
Kostengruppen nach DIN 276-4 2009: 399

**01.02.10.0007 Bohr- und Abbauhammer ca. 25 kg**
Menge: 5,000 h
Kostengruppen nach DIN 276 2018: 399
Kostengruppen nach DIN 276-4 2009: 399

**01.02.10.0008 Stromaggregat**
Menge: 5,000 h
Kostengruppen nach DIN 276 2018: 399
Kostengruppen nach DIN 276-4 2009: 399

**01.02.10.0009 Vibrations-Sieblöffel, Maschenweite 28 mm**
Hydraulisch betriebener Vibrations-Sieblöffel zum Separieren von Aushubmaterial als Anbaugeräte.

Arbeitsdruck 230 bar
Ölvolumenstrom ca. 130-140 l/min
Löffelinhalt 1,4 m3
HVB-22 HD oder gleichwertig
Menge: 10,000 d
Kostengruppen nach DIN 276 2018: 319

#### Titel 01.03 Straßenbau Abschnitt Str1 bis Str6

##### Untertitel 01.03.01 Erdarbeiten

**01.03.01.0001 Oberboden abtragen und lagern Abtr.über 10-30cm Oberb.i.förd.+lag**
StL-Nr. 259061010022
Oberboden ggf. einschließlich Vegetationsdecke
abtragen und lagern, ggf. mit laden und fördern.
Oberboden in regelmäßig geformten Mieten locker
aufsetzen. Ansaat und Mähen einer Decksaat werden
gesondert vergütet. Beschreibung des Homogenbereichs
nach Unterlagen des AG. Abgerechnet wird nach
Abtragsprofilen.
Dicke des Abtrages über 10 bis 30 cm.
Oberboden abtragen, laden, fördern und innerhalb der
Baustelle lagern.
Menge: 700,000 m3
Kostengruppen nach DIN 276 2018: 311

**01.03.01.0002 Oberboden des AG aufbereiten '..........' absieben, 32x32 Sieb.aufh/lagern**
*** Bedarfsposition mit GB
StL-Nr. 259061260911
Oberboden des AG aufbereiten und lagern. Abgerechnet
wird der Oberboden vor der Aufbereitung.
Homogenbereich nach Unterlagen des AG.
Oberboden 'am Zwischenlagerplatz in Mieten gelagert'
Aufbereiten durch Absieben, Siebgröße 32 mm x 32 mm.
Siebrückstand laden, fördern und auf Lagerflächen des
AG in Haufwerken nach Unterlagen des AG aufsetzen/
aufhalden/lagern.
Menge: 210,000 m3
Kostengruppen nach DIN 276 2018: 311

**01.03.01.0003 Gelagerten Oberboden des AG andecken Gelände/Rekult. Andeck. ü.15-25cm '..........'**
StL-Nr. 259061160439
Gelagerten Oberboden des AG von Haufwerken aufnehmen,
laden, fördern und andecken. Homogenbereich nach
Unterlagen des AG. Abgerechnet wird nach
Auftragsprofilen.
Andeckung innerhalb der Baustelle zur
Geländeangleichung, Rekultivierung und dgl.
Dicke der Andeckung über 15 bis 25 cm.
Oberboden 'vom Zwischenlagerplatz aufnehmen und fördern und andecken.'
Menge: 700,000 m3
Kostengruppen nach DIN 276 2018: 311

**01.03.01.0004 Rasenansaat mit RSM herstellen Feinplanum herst. Menge 20 g/m2 RSM 7.1.1**
StL-Nr. 21107202002410
Rasenansaat mit RSM herstellen. Saatgut ohne Entmischung ausbringen, einarbeiten und andrücken.
Feinplanum herstellen.
Saatgutmenge = 20 g/m2.
Regelsaatgutmischung (RSM) 7.1.1 Landschaftsrasen -
Standard ohne Kräuter.
Menge: 3500,000 m2
Kostengruppen nach DIN 276 2018: 311

**01.03.01.0005 Bankett vollständig ausbauen**
StL-Nr. 18910114010205 1
Bankett einschließlich Vegetationsdecke
vollständig ausbauen.
Breite an der Bankettoberkante von ca. m '0,5'
bis m '1,0'
Die Mehraufwendungen für Erschwernisse durch
Einbauten wie Schächte, Einläufe, Schieber u.ä.
werden gesondert vergütet.
Dicke im Mittel cm 'ca. 20'
Schadstoffbelastung Z 'gemäß Haufwerksbeprobung'
aus gemischtkörnigem Boden
Material 'geordnet in Mieten aufzusetzen, die Oberfläche des Haufwerkes ist im Gefälle von mind. 5 % anzulegen und mit dem Baggerlöffel zu verdichten und glatt zu streichen, um das Eindringen von Niederschlagswasser zu verringern.
Entsorgung des  Bodens in gesonderter Position.'
Menge: 95,000 m3
Kostengruppen nach DIN 276 2018: 311
Kostengruppen nach DIN 276-4 2009: 361

**01.03.01.0006 Fundamentgraben herstellen SoB F-Breite ü30-50cm '..........' '..........'**
StL-Nr. 231153061299
Fundamentgraben für Einfassung, Streifen, Rinnen herstellen. Vorhandene Schichten profilgerecht lösen und
seitlich lagern. Arbeitsraum nach Setzen der Borde bzw.
Herstellen der Einfassung, Streifen, Rinnen verfüllen
und verdichten.
Vorhandene Schicht = Schicht ohne Bindemittel.
Fundamentbreite über 30 bis 50 cm.
Grabentiefe 'über 40 bis 60 m'
Überschüssigen Aushub 'laden, zum Zwischenlagerplatz des AG fördern und getrennt nach Bodenschichten zur Haufwerksbeprobung bzw. zum Wiedereinbau zwischenlagern. Der Boden ist geordnet aufzusetzen, die Oberfläche des Haufwerkes ist mit dem Baggerlöffel zu verdichten und glatt zu streichen, um das Eindringen von Niederschlagswasser zu verringern.'
Menge: 200,000 m
Kostengruppen nach DIN 276 2018: 311

**01.03.01.0007 Fundamentgraben herstellen SoB F-Breite ü50-70cm 'über 40 bis 60 cm' '..........'**
StL-Nr. 231153061399
Fundamentgraben für Einfassung, Streifen, Rinnen herstellen. Vorhandene Schichten profilgerecht lösen und
seitlich lagern. Arbeitsraum nach Setzen der Borde bzw.
Herstellen der Einfassung, Streifen, Rinnen verfüllen
und verdichten.
Vorhandene Schicht = Schicht ohne Bindemittel.
Fundamentbreite über 50 bis 70 cm.
Grabentiefe 'über 40 bis 60 m'
Überschüssigen Aushub 'laden, zum Zwischenlagerplatz des AG fördern und getrennt nach Bodenschichten zur Haufwerksbeprobung bzw. zum Wiedereinbau zwischenlagern. Der Boden ist geordnet aufzusetzen, die Oberfläche des Haufwerkes ist mit dem Baggerlöffel zu verdichten und glatt zu streichen, um das Eindringen von Niederschlagswasser zu verringern.'
Menge: 20,000 m
Kostengruppen nach DIN 276 2018: 311

**01.03.01.0008 Boden/Fels lösen,zu Lagerfl.fördern '..........' 'Zwischenlager'**
StL-Nr. 259062030990
Boden bzw. Fels profilgerecht nach Unterlagen des AG
lösen, laden, fördern und auf einer Lagerfläche des AG
aufhalden/in Haufwerken aufsetzen. Beschreibung des
Homogenbereichs nach Unterlagen des AG.
Das Herstellen von Mulden und Gräben, sowie das
Herstellen von Ausrundungen an der Einschnittsoberkante oder am Dammfuß wird gesondert vergütet.
Abgerechnet wird nach Abtragsprofilen.
aus Bereich 'Gehweg- und Seitenbereiche'
Boden / Fels 'laden, zum Zwischenlagerplatz des AG, fördern und getrennt nach Bodenschichten zur Haufwerksbeprobung bzw. zum Wiedereinbau zwischenlagern. Der Boden ist geordnet aufzusetzen, die Oberfläche des Haufwerkes ist mit dem Baggerlöffel zu verdichten und glatt zu streichen, um das Eindringen von Niederschlagswasser zu verringern.'
Menge: 60,000 m3
Kostengruppen nach DIN 276 2018: 311

**01.03.01.0009 Planum herstellen Ev2 = 45 MPa**
StL-Nr. 2410625001
Planum herstellen nach Unterlagen des AG.
Verformungsmodul Ev2 = 45 MPa.
Menge: 70,000 m2
Kostengruppen nach DIN 276 2018: 371

**01.03.01.0010 Bankett herstellen**
StL-Nr. 18910501080601031
Bankett profilgerecht herstellen
mit Querneigung 12% am tiefliegenden und
Querneigung 6% am hochliegenden Fahrbahnrand,
soweit in den Unterlagen des AG nichts anderes
angegeben ist.
Die Erschwernisse durch Einbauten wie
Schächte, Einläufe, Schieber, Verkehrszeichen u.ä.
werden gesondert vergütet.
Einbaubereich 'entlang Bahnhofstraße'
Aus Material 'Brechsand-Splittgemisch 0/32 gem. LT-SoB StB'
Einbaubreite cm 'ca. 50'
Einbaudicke cm '20'
Einbau 2 cm tiefer als Fahrbahnoberkante,
Verformungsmodul EV2 min. MPa '60'
Verdichtungsgrad DPr min. % '98'
Menge: 95,000 m3
Kostengruppen nach DIN 276 2018: 371
Kostengruppen nach DIN 276-4 2009: 361

**01.03.01.0011 Unterlage profilieren Unt.gebr. Gestein EV2 mind. 100 MPa Unebenheit 2 cm**
StL-Nr. 231130432301
Unterlage aus Schicht ohne Bindemittel auf Sollhöhe
nach Unterlagen des AG profilieren und verdichten. Liefern von Baustoff bzw. Entfernen von überschüssigem
Baustoff wird gesondert vergütet.
Unterlage aus Gemisch aus gebrochenen Gesteinskörnungen.
Verformungsmodul der profilierten Unterlage mindestens
100 MPa.
Unebenheit innerhalb einer 4,00 m langen Messstrecke
höchstens 2 cm in Längs- und Querrichtung.
Menge: 3500,000 m2
Kostengruppen nach DIN 276 2018: 371

**01.03.01.0012 Überschüssiges Material aufnehmen Mat. aus Planum in Bst. lagern**
StL-Nr. 2291200611
Überschüssiges Material aufnehmen.
Material aus der Wiederherstellung des Planums.
Material innerhalb der Baustelle nach Unterlagen des
AG fördern und zwischenlagern.
Menge: 85,000 m3
Kostengruppen nach DIN 276 2018: 311

**01.03.01.0013 Lastplattendruckversuch nach DIN 18134**
Statischen Lastplattendruckversuch nach DIN 18134 zur Feststellung des Verformungsmoduls mit der 30-cm-Platte durchführen, auf Erdplanum und Frostschutzschicht;
gefordert EV2: gemäß RStO 12, Tafel 1-4.
Komplett einschließlich Stellung eines beladenen LKW als
Gegengewicht.

Durchführung als Kontrollprüfung bei Anordnung durch den AG. Die Kosten für die Eigenüberwachungsprüfungen trägt der Auftragnehmer.
Menge: 12,000 St
Kostengruppen nach DIN 276 2018: 375
Kostengruppen nach DIN 276-4 2009: 361

**01.03.01.0014 Dynamischer Plattendruckversuch nach TP BF-StB**
Dynamischen Plattendruckversuch nach TP BF-StB (Technische Prüfvorschriften für Boden und Fels im Straßenbau) und ZTV E-StB 17 zur Feststellung des Verformungsmoduls durchführen, im Bereich der Leitungsgrabenverfüllung, auf Erdplanum und Frostschutzschicht

Durchführung als Kontrollprüfung bei Anordnung durch den AG. Die Kosten für die Eigenüberwachungsprüfungen trägt der Auftragnehmer.
Menge: 25,000 St
Kostengruppen nach DIN 276 2018: 375
Kostengruppen nach DIN 276-4 2009: 361

**01.03.01.0015 Frostschutzschicht herstellen 'Höhenangleichung' '..........' 0/22 '..........' '..........' Dicke Unterl. AG Abrechng. Auftrag**
StL-Nr. 2411221099049911
Frostschutzschicht herstellen.
In Verkehrsflächen 'nach Unterlagen des AG als Höhenangleichung der gepl. Straße auf best. Frostschutzschicht'
Feinanteil '< 0,063 mm nicht mehr als 7 M.-% im eingebauten Zustand'
Baustoffgemisch 0/22.
Umweltrelevante Anforderungen 'kein recyceltes Material, sondern Verwendung von Baustoffgemisch der Bodengruppen GU und GT'
Verdichtungsgrad/Verformungsmodul 'DPr 103 %'
Einbaudicke nach Unterlagen des AG.
Abrechnung nach Auftragsprofilen.
Menge: 290,000 m3
Kostengruppen nach DIN 276 2018: 371

**01.03.01.0016 Frostschutzschicht herstellen 'Neubau' '..........' 0/45 '..........' '..........' '..........' Abrechng. Auftrag**
StL-Nr. 2411221099069991
Frostschutzschicht herstellen.
In Verkehrsflächen 'nach Unterlagen des AG'
Feinanteil '< 0,063 mm nicht mehr als 7 M.-% im eingebauten Zustand'
Baustoffgemisch 0/45.
Umweltrelevante Anforderungen 'kein recyceltes Material, sondern Verwendung von Baustoffgemisch der Bodengruppen GU und GT'
Verdichtungsgrad/Verformungsmodul 'DPr 103 %'
Einbaudicke 'i.M. 50 cm'
Abrechnung nach Auftragsprofilen.
Menge: 70,000 m3
Kostengruppen nach DIN 276 2018: 371

##### Untertitel 01.03.02 Asphaltarbeiten

**01.03.02.0001 Asphaltbefestigung trennen '..........' schneiden Dicke ü. 6-12 cm**
StL-Nr. 231130389103
Asphaltbefestigung geradlinig trennen.
Bereich 'im Bereich der Wasserleitungstrasse gem Unterlagen des AG. Trennen längs und quer zur Fahrbahnachse.'
Trennen durch Schneiden.
Dicke der Asphaltbefestigung über 6 bis 12 cm.
Menge: 230,000 m
Kostengruppen nach DIN 276 2018: 371

**01.03.02.0002 Asphaltbefestigung aufnehmen '..........' Dicke ü. 6-12 cm Tiefe bis 10 cm '..........'**
StL-Nr. 2311303390030109
Asphaltbefestigung aufbrechen und aufnehmen. Abrechnung
erfolgt nach Abtragsprofilen.
Fläche 'Bereich Wasserleitungstrasse'
Dicke der Asphaltbefestigung über 6 bis 12 cm.
Gesamtaufbruchtiefe bis 10 cm.
Aufbruchgut 'nach Wahl des AN entsorgen, Verwertungsklasse A, gem. Unterlagen des AG.'
Menge: 175,000 m3
Kostengruppen nach DIN 276 2018: 394

**01.03.02.0003 Anzeige pechhaltiger Straßenaufbr.**
*** Pauschalposition
StL-Nr. 22913006
Anzeige für die Abgabe von pechhaltigem
Straßenaufbruch gemäß Allgemeinverfügung des Bay LfU
vom 5.12.2014 erstellen und vor Beginn des Ausbaues an
das LfU senden.
In der Anzeige müssen folgende Punkte genannt werden:
- Nennung des Bauvorhabens,
- des Ausbauzeitraumes,
- der voraussichtlichen Ausbaumenge und
- der Aufbereitungsanlage.
Zusammengefassten elektronischen Begleitschein nach
den Vorgaben der Paragraphen 17 ff. NachwV erstellen
und an die virtuelle Poststelle der Zentralen
Koordinierungsstelle Abfall (ZKS-Abfall) spätestens 4
Wochen nach Ausbau übersenden.
Menge: 1,000 Psch
Kostengruppen nach DIN 276 2018: 399

**01.03.02.0004 Pechhaltige Befestigung aufnehmen '..........' '..........' '..........' Fahrbahn '..........' Pech beseit. ges.**
StL-Nr. 23113023999191
Pechhaltige Befestigung lösen und aufnehmen. Beschaffenheit nach Unterlagen des AG. Abrechnung erfolgt nach
Abtragsprofilen.
Schicht 'komplette Asphaltschicht, Dicke gem. Unterlagen des AG, i.M. 7,5 cm'
Befestigung 'pechhaltige Befestigung gem. Unterlagen des AG'
Dicke 'i.M 8 cm'
Fläche = Fahrbahn.
Lösen 'nach Wahl des AN'
Pechhaltiges Fräsgut / Aufbruchgut beseitigen nach Un-
terlagen des AG. Entsorgen wird gesondert vergütet.
Menge: 15,000 m3
Kostengruppen nach DIN 276 2018: 394

**01.03.02.0005 Abf.-Container bereitst. u. vorh. n.gef. Abfall min. 7 m3 '..........'**
StL-Nr. 229029011299
Stählerner Abfallcontainer mit dichter Abdeckung für
Abfall auf der Baustelle bereitstellen und bis zum
Abtransport vorhalten.
Behälter für nicht gefährlichen Abfall.
Inhalt mindestens 7 m3.
Container Stück '3
Abfall: Teerpechhaltiger Asphaltaufbruch gem. Unterlagen des AG'
Menge: 15,000 d
Kostengruppen nach DIN 276 2018: 396

**01.03.02.0006 N.gefährl. Abfall aus Baustelle ent '..........' Entsorgung AN Gebühr einrechn.**
StL-Nr. 121021219110
Nicht gefährlichen Abfall aus Baustelle laden, fördern
und entsorgen. Schadstoffbelastung nach Unterlagen des
AG.
Abgerechnet wird nach Wiegescheinen.
Abfall 'Asphaltbefestigung in Containern gelagert, Abfallschlüssel  17 03 02
Die Ensorgung ist nachzuweisen.'
Entsorgung nach Wahl des AN.
Gebühren der Abfallentsorgung sind einzurechnen.
Menge: 35,000 t
Kostengruppen nach DIN 276 2018: 396

**01.03.02.0007 Erschwernis infolge Einfassungen Erschwer. gesamt A.decks+A.bind. '..........'**
StL-Nr. 231130831399
Erschwernis infolge Einfassungen, Borden und Fahrbahnübergängen. Abgerechnet wird die Länge der Einfassung.
Erschwernis beim Fräsen oder Aufnehmen, Aufsprühen von
Bitumenemulsionen sowie Herstellen von Asphaltschichten.
Asphaltdeck- und Asphaltbinderschicht.
Einbauten 'Bordsteine, Bankettbefestigungen, Betonkannten, Zeiler, befestigte Mulden, Rinnen u. dgl.
Position wird nur in Bereichen vergütet in denen die Einfassungen bestehen bleiben und entlang Einfassungen, die wieder verwendet werden.'
Menge: 65,000 m
Kostengruppen nach DIN 276 2018: 371

**01.03.02.0008 Asphalttragsch. aus AC 32 T N herst '..........' '..........' Bitumen 70/100**
StL-Nr. 23113143991000
Asphalttragschicht aus Asphalttragschichtmischgut
AC 32 T N herstellen. Anlieferung des Asphaltmischguts
in thermoisolierten Transportbehältern.
In Verkehrsflächen 'der Wasserleitungstrasse gem. Unterlagen des AG'
Einbau 'Einbaumasse: 240 kg/m2, Einbaudicke: 10 cm'
Bindemittel = 70/100.
Menge: 730,000 t
Kostengruppen nach DIN 276 2018: 371

**01.03.02.0009 Asphaltdecksch. aus AC 8 D N herst. '..........' '..........' Bitumen 50/70 Böschung 2 zu 1**
StL-Nr. 2311335399200001
Asphaltdeckschicht aus Asphaltbeton für Asphaltdeckschichten AC 8 D N herstellen. Anlieferung des
Asphaltmischguts in thermoisolierten
Transportbehältern.
In Verkehrsflächen 'der Wasserleitungstrasse gem. Unterlagen des AG'
Einbau 'Einbaumasse: 96 kg/m2, Einbaudicke: 4 cm'
Bindemittel = 50/70.
Seitliche Abböschungen mit Neigung 2 zu 1 herstellen.
Menge: 300,000 t
Kostengruppen nach DIN 276 2018: 371

**01.03.02.0010 Anschluss a. Fuge m. Fugenm. herst. Querfuge Deckschicht Tiefe 40 mm Breite 10 mm Fugenmasse N2**
StL-Nr. 2311391221061001
Anschluss als Fuge mit Fugenmasse herstellen.
Querfuge.
In der Asphaltdeckschicht ausbilden.
Fugenspalttiefe = 40 mm.
Fugenspaltbreite = 10 mm.
Mit heiß verarbeitbarer Fugenmasse Typ N2, einschließlich zugehörigem und zuvor aufgetragenem Voranstrichmittel.
Menge: 115,000 m
Kostengruppen nach DIN 276 2018: 371

**01.03.02.0011 Bitumenemulsion aufsprühen '..........' Asphalt frisch C40B5-S Menge 250 g/m2 vor A.deckschicht**
StL-Nr. 23113063910223
Bitumenemulsion zur Herstellung des Schichtenverbundes
aufsprühen.
Auf Verkehrsflächen 'aufneu erstellter ATS AC 32 TN der Wasserleitungstrasse gem. Unterlagen des AG'
Unterlage = Asphaltbefestigung, frisch.
Bindemittel = C40B5-S.
Bindemittelmenge = 250 g/m2.
Vor Einbau Asphaltdeckschicht.
Menge: 3000,000 m2
Kostengruppen nach DIN 276 2018: 371

**01.03.02.0012 Abstumpfungsmaßnahme durchführen bit.LFK 1/3 Menge 1 kg/m2 maschinell**
StL-Nr. 231139523011
Abstumpfungsmaßnahme zur Erhöhung der Anfangsgriffigkeit durch gleichmäßiges Aufbringen und Einwalzen von
Abstreukörnung durchführen. Nicht gebundene Abstreukörnung aufnehmen und nach Wahl des AN verwerten.
Abstreukörnung = leicht bituminierte Lieferkörnung 1/3.
Abstreumenge = 1 kg/m2.
Maschinell abstreuen.
Menge: 3000,000 m2
Kostengruppen nach DIN 276 2018: 371

**01.03.02.0013 Verkehrsfläche kehren Walzasphalt VSM durchführen**
StL-Nr. 2311397721
Verkehrsfläche mit einer selbstaufnehmenden Kehrmaschine nach Verkehrsfreigabe unverzüglich nach Aufforderung
durch den AG kehren. Kehrgut aufnehmen und nach Wahl
des AN verwerten.
Verkehrsfläche = Fahrbahndeckschicht aus Walzasphalt.
Erforderliche Verkehrssicherungsmaßnahmen durchführen.
Menge: 3000,000 m2
Kostengruppen nach DIN 276 2018: 371

**01.03.02.0014 Bohrkern entnehmen Kern-DU 10 cm Tiefe 10 bis 15cm Asphaltschicht Verfül. Asphalt**
*** Bedarfsposition mit GB
StL-Nr. 191017221211
Bohrkern für Kontrollprüfungen nach Angabe des AG entnehmen und im Baubereich dem AG übergeben. Bohrloch
fachgerecht verfüllen.
Bohrkerndurchmesser 10 cm.
Bohrtiefe über 10 bis 15 cm.
Material = Asphaltschicht.
Verfüllmaterial = Asphalt. Material verdichten.
Menge: 15,000 St
Kostengruppen nach DIN 276 2018: 371

##### Untertitel 01.03.03 Pflasterarbeiten

**01.03.03.0001 Naturpflasterd.zur Wiederverw.aufn. Pfl.st. 10 cm Granit ungeb. Fugenmat. ungeb. Bettung Steine lagern säub.u.lag.bis100**
StL-Nr. 2311500603011111
Natursteinpflasterdecke zur Wiederverwendung aufnehmen.
Aufnehmen der Tragschicht wird gesondert vergütet.
Art = Pflasterstein, Dicke ca. 10 cm.
Pflasterstein aus Granit.
Mit Fugenfüllung aus ungebundenem Fugenmaterial.
Bettung aus ungebundenem Bettungsmaterial.
Steine innerhalb der Baustelle fördern und lagern.
Übriges Aufbruchgut nach Wahl des AN verwerten.
Pflastersteine säubern und lagern. Anteil wiederverwendbarer Pflastersteine über 75 bis 100 v. H.
Menge: 65,000 m2
Kostengruppen nach DIN 276 2018: 371

**01.03.03.0002 Pflasterd.m.Betonpfl.-steinen aufn. '..........' ungeb. Fugenmat. ungeb. Bettung Steine lagern '75 - 100%'**
StL-Nr. 23115011911299
Pflasterdecke mit Pflastersteinen aus Beton aufnehmen.
Aufnehmen der Tragschicht wird gesondert vergütet.
Pflasterstein '8 - 12 cm dick'
Mit Fugenfüllung aus ungebundenem Fugenmaterial.
Bettung aus ungebundenem Bettungsmaterial.
Steine innerhalb der Baustelle fördern und lagern.
Übriges Aufbruchgut nach Wahl des AN verwerten.
Pflastersteine säubern. Anteil wiederverw. Steine 'über 75 - 100 v. H.'
Menge: 80,000 m2
Kostengruppen nach DIN 276 2018: 371

**01.03.03.0003 Plattenb. aus Naturstein aufnehmen '..........' Granit Fugenmört. hydr. Bettungsmörtel Platten lagern Anteil WV 75-100**
StL-Nr. 23115026912211
Plattenbelag mit Platten aus Naturstein aufnehmen.
Aufnehmen der Tragschicht wird gesondert vergütet.
Platte mit Dicke 'bis 8 cm'
Platte aus Granit.
Mit Fugenfüllung aus hydraulisch gebundenem Fu-
genmörtel.
Bettung aus hydraulisch gebundenem Bettungsmörtel.
Wiederverwendbare Platten säubern, auf Paletten stapeln, innerhalb der Baustelle fördern und lagern. Übriges Aufbruchgut nach Wahl des AN verwerten.
Anteil wiederverwendbarer Platten über 75 bis 100 v. H.
Menge: 12,000 m2
Kostengruppen nach DIN 276 2018: 371

**01.03.03.0004 Bordstein aufnehmen. Einfassungstein Fund. ü. 10-20 cm Steine s.+ überg. Verwertung AN**
StL-Nr. 23115031523100
Bordstein aufnehmen.
Bordstein = Einfassungsstein aus Beton.
Fundament aus Beton, über 10 bis 20 cm dick, aufbrechen.
Wiederverwendbare Bordsteine säubern und an Eigentümer
nach Unterlagen des AG übergeben.
Nicht wiederverwendbare Bordsteine und übriges Aufbruchgut nach Wahl des AN verwerten.
Menge: 55,000 m
Kostengruppen nach DIN 276 2018: 371

**01.03.03.0005 Bordstein aufnehmen. Naturstein B6+B7 Fund. ü. 10-20 cm Steine s.+ lagern Verwertung AN**
StL-Nr. 23115031821100
Bordstein aufnehmen.
Bordstein = aus Naturstein, Größe B6 und B7.
Fundament aus Beton, über 10 bis 20 cm dick, aufbrechen.
Wiederverwendbare Bordsteine säubern, auf Paletten stapeln, innerhalb der Baustelle fördern und sortiert lagern.
Nicht wiederverwendbare Bordsteine und übriges Aufbruchgut nach Wahl des AN verwerten.
Menge: 55,000 m
Kostengruppen nach DIN 276 2018: 371

**01.03.03.0006 Rinne aus Betonformst. aufnehmen Muldenstein Breite 40-50 cm Fugenmörtel Fund.bet. ü.10-20 Verwertung AN**
*** Bedarfsposition mit GB
StL-Nr. 23115041141201
Rinne aus Betonformsteinen aufnehmen. Aufbruch der
Tragschicht wird gesondert vergütet.
Art = Muldenstein, Höhe 12 bis 16 cm.
Breite über 40 bis 50 cm.
Mit Fugenfüllung aus hydraulisch gebundenem Fu-
genmörtel.
Fundament aus Beton/Mörtel, über 10 bis 20 cm dick,
aufbrechen.
Formsteine und Aufbruchgut nach Wahl des AN verwerten.
Menge: 30,000 m
Kostengruppen nach DIN 276 2018: 371

**01.03.03.0007 Rinne aus Betonformsteinen herst. '..........' Fundamentbet. XF2 Fuge Typ B**
*** Bedarfsposition mit GB
StL-Nr. 231154419210
Rinne aus Betonformsteinen herstellen.
Formstein '= Muldenstein, Breite = 40 cm'
Beton für Fundament und Rückenstütze mit einer Druckfestigkeit (Einzelwert) am Bohrkern von mind. 12 MPa,
Expositionsklasse XF 2.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 30,000 m
Kostengruppen nach DIN 276 2018: 371

**01.03.03.0008 Pflasterd. a. Betonst. d. AG herst. '..........' n. Unterlagen AG Pflaster gelagert '..........' SZ18/LA20 Bett.0/4 30 v. H. Fuge 0/4 '..........'**
*** Bedarfsposition mit GB
StL-Nr. 2311511194191119
Pflasterdecke aus Betonsteinen des AG herstellen.
In Flächen 'Kleinflächen zur Angleichung an gepl. Straßenhöhe'
Einzelflächen nach Unterlagen des AG.
Pflastersteine gelagert innerhalb der Baustelle aufnehmen und fördern.
Format für Rastermaß '20 x 20 x 10 cm'
Baustoffgemisch für Bettung und Fugen Kategorie
SZ18/LA20.
Bettung aus Baustoffgemisch 0/4, Anteil an Körnung unter 2 mm max. 30 Massenprozent, E CS35, C 90/3.
Fuge mit Baustoffgemisch 0/4, GU, F, E CS35, C 90/3,
Fugenmaterial einarbeiten und einschlämmen, Fugenschluss durch Einfegen und Einschlämmen herstellen.
Verband 'wie Bestand'
Menge: 10,000 m2
Kostengruppen nach DIN 276 2018: 371

**01.03.03.0009 Streifen/Rinne aus Betonst. aufn. ü. 12-15 cm dick Breite bis 20 cm Fugenmörtel Fund.bet. ü.10-20 Verwertung AN**
StL-Nr. 23115036411201
Streifen oder Rinne mit Pflastersteinen aus Beton aufnehmen. Aufbruch der Tragschicht wird gesondert
vergütet.
Pflasterstein über 12 bis 15 cm dick.
Breite des Streifens/der Rinne bis 20 cm.
Mit Fugenfüllung aus hydraulisch gebundenem Fu-
genmörtel.
Fundament aus Beton/Mörtel, über 10 bis 20 cm dick,
aufbrechen.
Steine und Aufbruchgut nach Wahl des AN verwerten.
Menge: 20,000 m
Kostengruppen nach DIN 276 2018: 371

**01.03.03.0010 Pflasterd. Verb.pfl.st. AG herst. Über-/Zufahrten n. Unterlagen AG Pflaster Lager AG H 10 cm SZ18/LA20 Bett.0/5 30 v. H. Fuge 0/4 n. Unterlagen AG**
StL-Nr. 2311512654251211
Pflasterdecke mit Verbundpflastersteinen des AG herstellen. Trassierung der Pflasterdecke und Verlegung
der Pflastersteine in Kurvenbereichen nach Unterlagen
des AG.
In Überfahrten und Zufahrten.
Einzelflächen nach Unterlagen des AG.
Pflastersteine vom Lagerplatz nach Unterlagen des AG
aufnehmen und fördern.
Format = H (Doppel-T), Dicke = 10 cm.
Baustoffgemisch für Bettung und Fugen Kategorie
SZ18/LA20.
Bettung aus Baustoffgemisch 0/5, Anteil an Körnung unter 2 mm max. 30 Massenprozent, E CS35, C 90/3.
Fuge mit Baustoffgemisch 0/4, GU, F, E CS35, C 90/3,
Fugenmaterial einarbeiten und einschlämmen, Fugenschluss durch Einfegen und Einschlämmen herstellen.
Steine im Verband nach Unterlagen des AG verlegen.
Menge: 85,000 m2
Kostengruppen nach DIN 276 2018: 371

**01.03.03.0011 Plattenbelag m. Pl. des AG herst. '..........' n. Unterlagen AG Platten 60/40/10 Längsf. versetzt Bett.0/4 30 v. H. Fuge 0/4 Platten gelagert**
StL-Nr. 2311521294121101
Plattenbelag mit Platten des AG herstellen.
In Flächen 'Einzelflächen zur Angleichung an gepl. Straßenhöhe'
Einzelflächen nach Unterlagen des AG.
Format für Rastermaß = 60/40/10 cm.
Rechtwinklig zum Rand mit versetzten Längsfugen verlegen.
Bettung aus Baustoffgemisch 0/4, Anteil an Körnung unter 2 mm max. 30 Massenprozent, E CS35, C 90/3.
Fuge mit Baustoffgemisch 0/4, GU, F, E CS35, C 90/3,
Fugenmaterial einarbeiten und einschlämmen, Fugenschluss durch Einfegen und Einschlämmen herstellen.
Platten gelagert innerhalb der Baustelle aufnehmen.
Menge: 12,000 m2
Kostengruppen nach DIN 276 2018: 371

**01.03.03.0012 Pflasterd. m. Kleinpfl. d.AG herst. Über-/Zufahrten n. Unterlagen AG Pflaster Lager AG St.100/100/100 Granit SZ18/LA20 Bett.0/5 30 v. H. Fuge 0/5**
StL-Nr. 2311515744211122
Pflasterdecke mit Kleinpflastersteinen aus Naturstein
des AG herstellen. Verband nach Unterlagen des AG.
In Überfahrten und Zufahrten.
Einzelflächen nach Unterlagen des AG.
Pflastersteine vom Lagerplatz nach Unterlagen des AG
aufnehmen und fördern.
Format für Rastermaß = 100/100/100 mm.
Pflasterstein aus Granit.
Baustoffgemisch für Bettung und Fugen Kategorie
SZ18/LA20.
Bettung aus Baustoffgemisch 0/5, Anteil an Körnung unter 2 mm max. 30 Massenprozent, E CS35, C 90/3.
Fuge mit Baustoffgemisch 0/5, GU, F, E CS35, C 90/3,
Fugenmaterial einarbeiten und einschlämmen, Fugenschluss durch Einfegen und Einschlämmen herstellen.
Menge: 65,000 m2
Kostengruppen nach DIN 276 2018: 371

**01.03.03.0013 Pflastersteine zuarbeiten '..........' aus Beton Dicke ü. 8-10 cm**
StL-Nr. 231151959102
Pflastersteine auf Passmaß trennen und Pflastersteine
an Kanten und Einfassungen oder an Aussparungen und
Einbauten über 1,00 m2 Einzelgröße zuarbeiten, nassschneiden oder behauen.
Das Zuarbeiten, Nassschneiden oder Behauen der Pflastersteine an Aussparungen und Einbauten bis zu 1,00 m2
Einzelgröße wird gesondert vergütet.
Pflastersteine 'Schneiden'
Art = Pflastersteine aus Beton.
Dicke über 8 bis 10 cm.
Menge: 45,000 m
Kostengruppen nach DIN 276 2018: 371

**01.03.03.0014 Bordstein des AG setzen 'BxH' Fuge Typ A gerader Stein St. Unt. AG abh. bis 10 cm unt.OK F-beton 12 MPa**
StL-Nr. 23115321911311
Bordstein des AG setzen. Breite der Rückenstütze mind.
15 cm.
Bordstein 'Breite bis 15 cm
Höhe bis 30 cm'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine vom Lagerplatz nach Unterlagen des AG abholen.
Steine auf- und abladen.
Rückenstütze bis 10 cm unter Oberkante Bordstein. Beton
mit einer Druckfestigkeit (Einzelwert) am Bohrkern von
mind. 12 MPa.
Fundamentbeton mit einer Druckfestigkeit (Einzelwert)
am Bohrkern von mind. 12 MPa.
Menge: 55,000 m
Kostengruppen nach DIN 276 2018: 371

**01.03.03.0015 Bordstein aus Beton setzen BSt. TB 10x25 cm 'Stoßfugen' gerader Stein bis 10 cm unt. OK F-beton 12 MPa**
StL-Nr. 2311531106090111
Bordstein aus Beton setzen. Breite der Rückenstütze
mind. 15 cm.
Bordstein = TB 10 x 25 cm.
Fuge 'als Stoßfugen herstellen'
Gerader Stein.
Rückenstütze bis 10 cm unter Oberkante Bordstein. Beton
mit einer Druckfestigkeit (Einzelwert) am Bohrkern von
mind. 12 MPa.
Fundamentbeton mit einer Druckfestigkeit (Einzelwert)
am Bohrkern von mind. 12 MPa.
Menge: 20,000 m
Kostengruppen nach DIN 276 2018: 371

**01.03.03.0016 Bordstein aus Naturstein setzen NBSt. B 6-120 Granit Fuge Typ A gerader Stein bis 10 cm unt.OK F-beton 12 MPa**
StL-Nr. 2311531607111101
Bordstein aus Naturstein mit gleichmäßiger Färbung setzen. Breite der Rückenstütze mind. 15 cm.
Bordsteinformat = B 6 - 120.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton mit einer Druckfestigkeit (Einzelwert)
am Bohrkern mind. 12 MPa.
Menge: 175,000 m
Kostengruppen nach DIN 276 2018: 371

**01.03.03.0017 Bordstein trennen TBSt. 10/30-8/20 '..........'**
StL-Nr. 231153262099
Bordstein auf Passmaß trennen.
Bordstein aus Beton ca. 10/30 bis 8/20 cm.
Bordstein 'quer trennen.
Position wird nur vergütet bei Absenkern, Einbauten und Anschlüssen an den Bestand. Für sonstige Passlängen erfolgt keine gesonderte Vergütung.'
Menge: 5,000 St
Kostengruppen nach DIN 276 2018: 371

**01.03.03.0018 Bordstein trennen NBSt. 15/30-10/25 '..........'**
StL-Nr. 231153267099
Bordstein auf Passmaß trennen.
Bordstein aus Naturstein ca. 15/30 bis 10/25 cm.
Bordstein 'quer trennen.
Position wird nur vergütet bei Absenkern, Einbauten und Anschlüssen an den Bestand. Für sonstige Passlängen erfolgt keine gesonderte Vergütung.'
Menge: 10,000 St
Kostengruppen nach DIN 276 2018: 371

**01.03.03.0019 Bewegungsfuge im Fundament herst. Fuge unter Borden Band mit PU-Kaut.**
StL-Nr. 2311550631
Bewegungsfuge im Fundament von Streifen, Rinnen und
Borden mit einer Dicke von 8 mm bis 15 mm herstellen.
Fuge unter Bord.
Bewegungsfuge mit Band aus PU-Kautschuk mit Shore A-
Härte (ShA) 50 +/-10, nach DIN ISO 7619-1:2012-02.
Menge: 14,000 St
Kostengruppen nach DIN 276 2018: 371

**01.03.03.0020 Bewegungsfuge in Borden herstellen Fugenl. b. 30 cm verf. Pflasterfm.**
StL-Nr. 2311551611
Bewegungsfuge in einer Dicke von 8 mm bis 15mm in Borden herstellen.
Fugenlänge bis 30 cm.
Verfüllen mit Pflasterfugenmasse. Unterfüllung mit Band
aus PU-Kautschuk mit Shore A-Härte (ShA) 50 +/-10, nach
DIN ISO 7619-1:2012-02.
Menge: 14,000 St
Kostengruppen nach DIN 276 2018: 371

**01.03.03.0021 Rinne mit Pflast. aus Nst. herst. Muldenrinne St. 160/160/160 Granit 3-zeilig Fundamentbet. XF2 Fuge Typ A**
StL-Nr. 2311542642132100
Rinne mit Pflastersteinen aus Naturstein herstellen.
Mehrzeilige Rinne ist mit beidseitigen Schnurkanten
herzustellen.
Muldenrinne nach Unterlagen des AG.
Format für Rastermaß des Pflastersteins = 160/160/160
mm.
Pflasterstein aus Granit.
Breite 3-zeilig.
Beton für Fundament und Rückenstütze mit einer Druckfestigkeit (Einzelwert) am Bohrkern von mind. 12 MPa,
Expositionsklasse XF 2.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 20,000 m
Kostengruppen nach DIN 276 2018: 371

**01.03.03.0022 Bewegungsf. in Str. u. Ri. herst. Fuge in Rinnen '..........' verf. Pflasterfm.**
StL-Nr. 231155112901
Bewegungsfuge in Streifen und Rinnen herstellen. Fugenbreite 8 mm bis 15 mm.
Fuge in Rinne.
Streifen-/Rinnenbreite 'über 50 bis 85 cm'
Verfüllen mit Pflasterfugenmasse. Unterfüllung mit Band
aus PU-Kautschuk mit Shore A-Härte (ShA) 50 +/-10, nach
DIN ISO 7619-1:2012-02.
Menge: 2,000 St
Kostengruppen nach DIN 276 2018: 371

**01.03.03.0023 Bewegungsfuge im Fundament herst. Fuge unter Rinne Band mit PU-Kaut.**
StL-Nr. 2311550621
Bewegungsfuge im Fundament von Streifen, Rinnen und
Borden mit einer Dicke von 8 mm bis 15 mm herstellen.
Fuge unter Rinne.
Bewegungsfuge mit Band aus PU-Kautschuk mit Shore A-
Härte (ShA) 50 +/-10, nach DIN ISO 7619-1:2012-02.
Menge: 2,000 St
Kostengruppen nach DIN 276 2018: 371

**01.03.03.0024 Fläche aus Rasensteinen herstellen R-Gittersteine Banketten '..........' '..........' '..........'**
StL-Nr. 2311591213990900
Fläche aus Rasensteinen einschl. Verfüllung herstellen.
Unterlage standfest verdichten. Erdarbeiten werden gesondert vergütet.
Befestigung aus Rasengittersteinen.
Ausführung in Banketten.
Rasenstein aus 'Beton, Breite 40 cm'
Bettung aus Baustoffgemisch 'Beton C25/30, Dicke 20 cm, Brücksichtigung der notwendigen Rückenstütze  aus Beton der gleichen Güte.'
Verfüllen mit 'Beton C25/30'
Menge: 20,000 m2
Kostengruppen nach DIN 276 2018: 371

**01.03.03.0025 Pflasterd. mit Mosaikpfl. herst. Streifen, Zwickel '..........' St.50/50/50 Granit SZ22/LA25 Bett. 0/4 GU, B Fuge 0/4 Reihenverband**
*** Bedarfsposition mit GB
StL-Nr. 2311516219211113
Pflasterdecke mit Mosaikpflastersteinen aus Naturstein
herstellen. Bearbeitung der Oberfläche der Mosaikpflastersteine nach Unterlagen des AG.
In Streifen, Zwickeln und anderen Kleinflächen.
Einzelflächen 'nach Unterlagen des Ag'
Format für Rastermaß = 50/50/50 mm.
Pflasterstein aus Granit.
Baustoffgemisch für Bettung und Fugen Kategorie
SZ22/LA25.
Bettung aus Baustoffgemisch 0/4, GU, B, E CS35, C 90/3.
Fuge mit Baustoffgemisch 0/4, GU, F, E CS35, C 90/3,
Fugenmaterial einarbeiten und einschlämmen, Fugenschluss durch Einfegen und Einschlämmen herstellen.
Verlegen im Läufer- oder Reihenverband ohne Kreuzfugen.
Menge: 25,000 m2
Kostengruppen nach DIN 276 2018: 371

##### Untertitel 01.03.04 Stundenlohnarbeiten

**01.03.04.0001 Stundensatz Schachtmeister/Polier**
Arbeiten, welche nicht in den Positionen erfasst sind
und gegen Nachweis zur Ausführung kommen:
Schachtmeister/Polier
Menge: 5,000 h
Kostengruppen nach DIN 276 2018: 399
Kostengruppen nach DIN 276-4 2009: 399

**01.03.04.0002 Stundensatz Baufacharbeiter**
Arbeiten, welche nicht in den Positionen erfasst sind
und gegen Nachweis zur Ausführung kommen:
Baufacharbeiter
Menge: 10,000 h
Kostengruppen nach DIN 276 2018: 399
Kostengruppen nach DIN 276-4 2009: 399

**01.03.04.0003 Stundensatz Baufachwerker**
Arbeiten, welche nicht in den Positionen erfasst sind
und gegen Nachweis zur Ausführung kommen:
Baufachwerker
Menge: 10,000 h
Kostengruppen nach DIN 276 2018: 399
Kostengruppen nach DIN 276-4 2009: 399

**01.03.04.0004 Bagger bis 0,5 m3**
Bagger bis 0,5 m3 Löffelinhalt.
Fahrwerk nach Wahl des AN.
Menge: 10,000 h
Kostengruppen nach DIN 276 2018: 399
Kostengruppen nach DIN 276-4 2009: 399

**01.03.04.0005 Radlader, luftbereift, 45 bis 75 kW**
Radlader: 45 bis 75 kW, luftbereift
Menge: 5,000 h
Kostengruppen nach DIN 276 2018: 399
Kostengruppen nach DIN 276-4 2009: 399

**01.03.04.0006 Lkw-Kipper 13 t Nutzlast**
Lkw-Kipper mit Allradantrieb ca. 13 t Nutzlast
Menge: 5,000 h
Kostengruppen nach DIN 276 2018: 399
Kostengruppen nach DIN 276-4 2009: 399

**01.03.04.0007 Bohr- und Abbauhammer ca. 25 kg**
Menge: 5,000 h
Kostengruppen nach DIN 276 2018: 399
Kostengruppen nach DIN 276-4 2009: 399

**01.03.04.0008 Stromaggregat**
Menge: 5,000 h
Kostengruppen nach DIN 276 2018: 399
Kostengruppen nach DIN 276-4 2009: 399

**01.03.04.0009 Vibrations-Sieblöffel, Maschenweite 28 mm**
Hydraulisch betriebener Vibrations-Sieblöffel zum Separieren von Aushubmaterial als Anbaugeräte.

Arbeitsdruck 230 bar
Ölvolumenstrom ca. 130-140 l/min
Löffelinhalt 1,4 m3
HVB-22 HD oder gleichwertig
Menge: 10,000 d
Kostengruppen nach DIN 276 2018: 319

#### Titel 01.04 Straßenentwässerung

##### Untertitel 01.04.01 Erdarbeiten Entwässerung

**01.04.01.0001 Oberboden abtragen und lagern Abtr.über 10-30cm Oberb.i.förd.+lag**
StL-Nr. 259061010022
Oberboden ggf. einschließlich Vegetationsdecke
abtragen und lagern, ggf. mit laden und fördern.
Oberboden in regelmäßig geformten Mieten locker
aufsetzen. Ansaat und Mähen einer Decksaat werden
gesondert vergütet. Beschreibung des Homogenbereichs
nach Unterlagen des AG. Abgerechnet wird nach
Abtragsprofilen.
Dicke des Abtrages über 10 bis 30 cm.
Oberboden abtragen, laden, fördern und innerhalb der
Baustelle lagern.
Menge: 50,000 m3
Kostengruppen nach DIN 276 2018: 311

**01.04.01.0002 Oberboden des AG aufbereiten '..........' absieben, 32x32 Sieb.aufh/lagern**
*** Bedarfsposition mit GB
StL-Nr. 259061260911
Oberboden des AG aufbereiten und lagern. Abgerechnet
wird der Oberboden vor der Aufbereitung.
Homogenbereich nach Unterlagen des AG.
Oberboden 'am Zwischenlagerplatz in Mieten gelagert'
Aufbereiten durch Absieben, Siebgröße 32 mm x 32 mm.
Siebrückstand laden, fördern und auf Lagerflächen des
AG in Haufwerken nach Unterlagen des AG aufsetzen/
aufhalden/lagern.
Menge: 15,000 m3
Kostengruppen nach DIN 276 2018: 311

**01.04.01.0003 Gelagerten Oberboden des AG andecken Gelände/Rekult. Andeck. ü.15-25cm '..........'**
StL-Nr. 259061160439
Gelagerten Oberboden des AG von Haufwerken aufnehmen,
laden, fördern und andecken. Homogenbereich nach
Unterlagen des AG. Abgerechnet wird nach
Auftragsprofilen.
Andeckung innerhalb der Baustelle zur
Geländeangleichung, Rekultivierung und dgl.
Dicke der Andeckung über 15 bis 25 cm.
Oberboden 'vom Zwischenlagerplatz aufnehmen und fördern und andecken.'
Menge: 50,000 m3
Kostengruppen nach DIN 276 2018: 311

**01.04.01.0004 Rasenansaat mit RSM herstellen Feinplanum herst. Menge 20 g/m2 RSM 7.1.1**
StL-Nr. 21107202002410
Rasenansaat mit RSM herstellen. Saatgut ohne Entmischung ausbringen, einarbeiten und andrücken.
Feinplanum herstellen.
Saatgutmenge = 20 g/m2.
Regelsaatgutmischung (RSM) 7.1.1 Landschaftsrasen -
Standard ohne Kräuter.
Menge: 250,000 m2
Kostengruppen nach DIN 276 2018: 311

**01.04.01.0005 Leitungsgraben herstellen gew. Boden Tiefe >1,25-1,75m 'DIN EN 1610' m.Verb./o.Wassrh. 'Zwischenlager' Entsorg. gesond. 'DIN EN 1610'**
StL-Nr. 2410820722949039
Leitungsgraben profilgerecht herstellen. Straßenaufbruch wird gesondert vergütet.
In gewachsenem Boden. Homogenbereich nach Unterlagen
des AG.
Grabentiefe über 1,25 bis 1,75 m.
Breite der Grabensohle 'nach DIN EN 1610 für den jeweiligen Rohrdurchmesser Da 160 - Da 200
Rohrmaterial gem. Unterlagen des AG'
Notwendigen Verbau entsprechend statischen und konstruktiven Erfordernissen herstellen, vorhalten und
entfernen. Wasserhaltung wird gesondert vergütet.
Aushub 'laden, zum Zwischenlagerplatz  fördern und getrennt nach Bodenschichten zur Haufwerksbeprobung bzw. zum Wiedereinbau zwischenlagern. Der Boden ist geordnet aufzusetzen, die Oberfläche des Haufwerkes ist mit dem Baggerlöffel zu verdichten und glatt zu streichen, um das Eindringen von Niederschlagswasser zu verringern.
Homogenbereiche für die keine Zulage vergütet wird:
ERD-1, ERD-2, ERD-3 (Auffüllungen, Bodenklassifikation nach DIN 18196: GE, GW, GI, SE, SW, SI, GU, GU*, GT, GT*, SU, SU*, ST, ST*, gemäß Festlegung des Geotechnikers).'
Zum Verfüllen nicht verwendeten Aushub entsorgen. Entsorgung wird gesondert vergütet.
Abrechnung 'nach DIN EN 1610'
Menge: 186,860 m3
Kostengruppen nach DIN 276 2018: 311

**01.04.01.0006 Zulage zu Leitungsgraben für Fels lösen, X1**
*** Bedarfsposition mit GB
Zulage zu allen Positionen "Leitungsgraben herstellen"
für Fels des Homogenbereiches X 1 gem. geotechnischem Bericht bzw. gem. detaillierter geotechnischer Angaben.
Gültig für alle Aushubtiefen.
Vergütet wird der Mehraufwand für erschwertes Lösen und Weiterverwenden.
Klassifizierung und Abgrenzung X1/X2 über die Werte "Einaxiale Druckfestigkeit" und "Trennflächenabstand" sowie "Dichte".
Abrechnung gem. Nachweis der vorgenannten Werte für die jeweiligen Abbauabschnitte in Abstimmung mit dem Geotechniker und der Bauoberleitung.
Menge: 10,000 m3
Kostengruppen nach DIN 276 2018: 311
Kostengruppen nach DIN 276-4 2009: 311

**01.04.01.0007 Zulage zu Leitungsgraben für Fels lösen, X2**
*** Bedarfsposition mit GB
Zulage zu allen Positionen "Leitungsgraben herstellen"
für Fels des Homogenbereiches X 2 gem. geotechnischem Bericht bzw. gem. detaillierter geotechnischer Angaben.
Gültig für alle Aushubtiefen.
Vergütet wird der Mehraufwand für erschwertes Lösen und Weiterverwenden.
Klassifizierung und Abgrenzung X1/X2 über die Werte "Einaxiale Druckfestigkeit" und "Trennflächenabstand" sowie "Dichte".
Abrechnung gem. Nachweis der vorgenannten Werte für die jeweiligen Abbauabschnitte in Abstimmung mit dem Geotechniker und der Bauoberleitung.
Menge: 10,000 m3
Kostengruppen nach DIN 276 2018: 311
Kostengruppen nach DIN 276-4 2009: 311

**01.04.01.0008 Mehraufwand bei Leitungsgräben längs 'Kabel' '..........'**
StL-Nr. 25908206019999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = 'Strom-, Fernmeldekabel und Kabelleerrohre.
Die Vergütung dieser Position erfolgt nur bei Leitungen, deren Erstellung oder Ausbau nicht im Leistungsumfang des AN enthalten ist.
Abweichend vom dritten Satz dieser Positionsbeschreibung wird folgendes vereinbart:
Bei bis zu drei parallel laufenden Kabeln mit einem Achsabstand von bis zu 10 cm wird die Position nur einmal abgerechnet. Mittelspannungskabel werden einzeln abgerechnet.'
Abstand cm '0.
Vergütet werden nur Leitungen innerhalb der Rohrgrabenbreite nach ZTV-Rohrgraben.'
Menge: 175,000 m
Kostengruppen nach DIN 276 2018: 311

**01.04.01.0009 Mehraufwand bei Leitungsgräben 'quer' 'Kabel' '..........'**
StL-Nr. 25908206099999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'querend'
Leitung = 'Strom-, Fernmeldekabel und Kabelleerrohre.
Die Vergütung dieser Position erfolgt nur bei Leitungen, deren Erstellung oder Ausbau nicht im Leistungsumfang des AN enthalten ist.
Abweichend vom dritten Satz dieser Positionsbeschreibung wird folgendes vereinbart:
Bei bis zu drei parallel laufenden Kabeln mit einem Achsabstand von bis zu 10 cm wird die Position nur einmal abgerechnet. Mittelspannungskabel werden einzeln abgerechnet.'
Abstand cm '0.
Vergütet werden nur Leitungen innerhalb der Rohrgrabenbreite nach ZTV-Rohrgraben.'
Menge: 10,000 m
Kostengruppen nach DIN 276 2018: 311

**01.04.01.0010 Kabel sichern**
Kabel erdverlegt, sichern,
Kabel in Betrieb, einschl. Wiederherstellung
von Auflagern und Schutzschichten.
Bei bis zu drei parallel laufenden Kabeln mit einem Achsabstand von bis zu 10 cm wird die Position nur einmal abgerechnet. Mittelspannungskabel werden einzeln abgerechnet.
Menge: 110,000 m
Kostengruppen nach DIN 276 2018: 393
Kostengruppen nach DIN 276-4 2009: 365

**01.04.01.0011 Aufbereitung zum Korngemisch 0/22 mm, Sieben**
Aufbereitung des auf Lagerplatz des AN in separaten Haufwerken gelagerten Materials zum Korngemisch 0/22 mm, zum Einbau im Rohrgraben in der Leitungszone von Rohrleitungen.
Geräte nach Wahl des AN.
Abrechnung nach Volumen der Leitungszone nach DIN EN 1610.
Menge: 45,000 m3
Kostengruppen nach DIN 276 2018: 311
Kostengruppen nach DIN 276-4 2009: 311

**01.04.01.0012 Zulage Liefermaterial Seitenverfüllung und Abdeckung**
*** Bedarfsposition mit GB
Zulage zu sämtlichen Positionen "Rohrleitung herstellen" für die Ausführung der Seitenverfüllung ab Rohrkämpfer und Abdeckung mit Liefermaterial
Grob- bzw. gemischtkörniger Kies der Bodengruppe GW bzw. GU nach DIN 18196 mit Beschränkung des Schlämmkornanteils auf maximal 10 Gew.-%.
Ausführung in allen Tiefen.
Vergütung erfolgt nur auf gesonderte Anordnung des AG.
Abrechnung nach Aufmaß der eingebauten Materialien,
Nachweis der gelieferten Materialien anhand von Lieferscheinen.
Menge: 6,000 m3
Kostengruppen nach DIN 276 2018: 375

**01.04.01.0013 Boden d. AG in Leitungsgr. einb. 'Zwischenlager' Tiefe >1,25-1,75m 'DIN EN 1610' oberh.Leitungsz. Abrechnung senkr.**
StL-Nr. 24108227929101
Boden des AG in Leitungsgraben einschließlich Schachtbaugruben einbauen und verdichten einschl. ggf. erforderlicher Wasserzugabe.
Boden 'vom Zwischenlagerplatz aufnehmen und fördern'
Grabentiefe über 1,25 bis 1,75 m.
Breite der Grabensohle 'nach DIN EN 1610 für den jeweiligen Rohrdurchmesser DA160 bis DN 1000.
Rohrmaterial gem. Unterlagen des AG'
Boden nach Verlegen der Leitung in Graben oberhalb der
Leitungszone und in Baugruben einbauen und verdichten.
Abrechnung mit senkrechten Wänden entsprechend
der Abrechnung beim Aushub.
Menge: 25,000 m3
Kostengruppen nach DIN 276 2018: 311

**01.04.01.0014 Zulage Liefermaterial Leitungsgrabenverfüllung**
*** Bedarfsposition mit GB
Zulage zu sämtlichen Positionen "Leitungsgrabenverfüllung herstellen" für die Ausführung der Leitungsgrabenverfüllung mit Liefermaterial
Kies-Sand-Gemisch nach DIN 18196
(GW oder GI), Ausführung in allen Tiefen.
Vergütung erfolgt nur auf gesonderte Anordnung des AG.
Abrechnung nach Aufmaß der eingebauten Materialien,
Nachweis der gelieferten Materialien anhand von Lieferscheinen.
Menge: 5,000 m3
Kostengruppen nach DIN 276 2018: 311

**01.04.01.0015 Bindemittel ausstreuen Feinkalk**
*** Bedarfsposition mit GB
StL-Nr. 2410631001
Bindemittel zur Vorbereitung der Bodenverbesserung oder
Bodenverfestigung ausstreuen. Bindemittelmenge nach
Eignungsprüfung.
Bindemittel = Feinkalk.
Menge: 1,500 t
Kostengruppen nach DIN 276 2018: 311

**01.04.01.0016 Bindemittel ausstreuen Zement**
*** Bedarfsposition mit GB
StL-Nr. 2410631004
Bindemittel zur Vorbereitung der Bodenverbesserung oder
Bodenverfestigung ausstreuen. Bindemittelmenge nach
Eignungsprüfung.
Bindemittel = Zement.
Menge: 1,500 t
Kostengruppen nach DIN 276 2018: 311

**01.04.01.0017 Geschütt. Boden AG verbessern (Zul) 'Verbesserung'**
*** Bedarfsposition mit GB
StL-Nr. 2410632399
Geschütteten Boden des AG verbessern. Boden nach Ausstreuen des Bindemittels mit Bodenmischgerät gleichmäßig und in voller Schütthöhe durchmischen. Ausstreuen
des Bindemittels wird gesondert vergütet. Vergütet wird
der Mehraufwand gegenüber den Erdarbeiten ohne Bodenverbesserung.
Boden 'im Zuge der Leitungsgrabenverfüllung verbessern.
Ausführung mit geeignetem Anbaugerät an Bagger, z.B. Schaufelseparator.'
Menge: 15,000 m3
Kostengruppen nach DIN 276 2018: 311

**01.04.01.0018 Planum herstellen 'mit Zusatz'**
StL-Nr. 2410625099
Planum herstellen nach Unterlagen des AG.
Verformungsmodul 'Ev2 = 45 MPa.
Im Bereich der Wasserleitungstrasse. Abrechnungsbreite gem. ZTV-Rohrgraben.'
Menge: 180,000 m2
Kostengruppen nach DIN 276 2018: 371

**01.04.01.0019 Frostschutzschicht herstellen '..........' Feinanteil UF 3 0/45 '..........' '..........' '..........' '..........'**
StL-Nr. 2411221091069999
Frostschutzschicht herstellen.
In Verkehrsflächen 'im Bereich von Rohrgräben.'
Feinanteil Kategorie UF 3.
Baustoffgemisch 0/45.
Umweltrelevante Anforderungen 'kein recyceltes Material, sondern Verwendung von Baustoffgemisch der Bodengruppen GU und GT'
Verdichtungsgrad/Verformungsmodul 'nach ZTV SoB-StB 20 bzw. RStO 12/24'
Einbaudicke 'ca. 50 cm im Rohrgraben'
Abrechnung 'DIN EN 1610'
Menge: 100,000 m3
Kostengruppen nach DIN 276 2018: 371

**01.04.01.0020 Gel. Boden bzw. Fels des AG aufn. '..........' '..........' Abrechng. Auftrag**
StL-Nr. 2410623009900002
Gelagerten Boden bzw. Fels des AG aufnehmen. Beschreibung der Homogenbereiche nach Unterlagen des AG.
Einbaustelle 'zur Geländeangleichung nach Unterlagen des AG'
Boden 'vom Zwischenlagerplatz des AG laden, fördern, profilgerecht zur Geländeangleichung nach Unterlagen des AG einbauen u. verdichten.'
Abrechnung nach Auftragsprofilen.
Menge: 20,000 m3
Kostengruppen nach DIN 276 2018: 311

##### Untertitel 01.04.02 Rohrleitungen und Schächte Entwässerung

**01.04.02.0001 Kunststoffrohrleitung herstellen 'Da 200' '..........' '..........' '..........' '..........' '..........' Ringst. SN 16**
StL-Nr. 2411033499999930
Entwässerungsleitung aus Kunststoffrohren nach statischen und konstruktiven Erfordernissen herstellen. An-
schluss an Schacht sowie Formstücke werden gesondert
vergütet.
Rohr DN/ID 'Da 200 gem. Unterlagen des AG'
Rohr 'aus PP gem. DIN DN 1852'
Rohrverbindung 'mittels Steckmuffe mit formschlüssig fixierten Dichtungen aus NBR'
Bettung 'Material gem. DIN EN 1610 und Angabe Rohrhersteller; Bettung Typ 1; keine Verwendung von Leitungssand, sondern Splitt der Körnung 4/8 oder 8/16.
Seitenverfüllung und Abdeckung mit Material gem. DIN EN 1610. Zur Herstellung der Seitenverfüllung bis Höhe Kämpfer ist Splitt der Körnung 4/8 oder 8/16 zu verwenden. Ab Höhe Kämpfer und zur Herstellung der Abdeckung ist der vorhandene Boden zu verwenden, dieser ist ggf. zu verbessern.
Die Kosten für diese Aufbereitungsmaßnahmen werden gesondert vergütet. In dieser Position sind zur Herstellung der Seitenverfüllung ab Höhe Kämpfer und der Abdeckung daher nur die Kosten für das Aufnehmen und Laden sowie der Antransport des Materials vom Zwischenlagerplatz sowie der Einbau zu kalkulieren.
Nachweis der gelieferten Materialien anhand von Lieferscheinen.'
Fließsohlentiefe 'gem. Unterlagen des AG'
Überdeckungshöhe 'gem. Unterlagen des AG'
Ringsteifigkeit SN 16 nach DIN EN ISO 9969.
Menge: 35,000 m
Kostengruppen nach DIN 276 2018: 375

**01.04.02.0002 Kunststoffrohrleitung herstellen 'Da 160' '..........' '..........' '..........' '..........' '..........' Ringst. SN 16**
StL-Nr. 2411033499999930
Entwässerungsleitung aus Kunststoffrohren nach statischen und konstruktiven Erfordernissen herstellen. An-
schluss an Schacht sowie Formstücke werden gesondert
vergütet.
Rohr DN/ID 'Da 160 gem. Unterlagen des AG'
Rohr 'aus PP gem. DIN DN 1852'
Rohrverbindung 'mittels Steckmuffe mit formschlüssig fixierten Dichtungen aus NBR'
Bettung 'Material gem. DIN EN 1610 und Angabe Rohrhersteller; Bettung Typ 1; keine Verwendung von Leitungssand, sondern Splitt der Körnung 4/8 oder 8/16.
Seitenverfüllung und Abdeckung mit Material gem. DIN EN 1610. Zur Herstellung der Seitenverfüllung bis Höhe Kämpfer ist Splitt der Körnung 4/8 oder 8/16 zu verwenden. Ab Höhe Kämpfer und zur Herstellung der Abdeckung ist der vorhandene Boden zu verwenden, dieser ist ggf. zu verbessern.
Die Kosten für diese Aufbereitungsmaßnahmen werden gesondert vergütet. In dieser Position sind zur Herstellung der Seitenverfüllung ab Höhe Kämpfer und der Abdeckung daher nur die Kosten für das Aufnehmen und Laden sowie der Antransport des Materials vom Zwischenlagerplatz sowie der Einbau zu kalkulieren.
Nachweis der gelieferten Materialien anhand von Lieferscheinen.'
Fließsohlentiefe 'gem. Unterlagen des AG'
Überdeckungshöhe 'gem. Unterlagen des AG'
Ringsteifigkeit SN 16 nach DIN EN ISO 9969.
Menge: 30,000 m
Kostengruppen nach DIN 276 2018: 375

**01.04.02.0003 Kunststoffrohrl. herstellen DN 250 (Da 295 mm)**
Rohrleitung aus Kunststoffrohren DN 250 in Verbundbauweise liefern und höhen- und fluchtgerecht nach DIN EN 1610 und Unterlagen des AG einbauen.
Rohr aus PE-HD,
Außendurchmesser Rohr: 295 mm,
Innendurchmesser Rohr: 255 mm,
Wandstärke Rohr: 20 mm,
Ringsteifigkeit SN8 nach DIN ISO 9969
mit inspektionsfreundlicher blauer Innenfarbe,
mit glatter Innenfläche und profilierter Außenfläche,
einschl. einseitig aufgesteckter Doppelsteckmuffe und Dichtring mit Doppellippe,
Einzellängen der Rohrleitung nach Wahl des AN.
Werkstoffanforderung an Dichtring nach DIN EN 681-1,
resistent gegen angreifende Böden und taumittelbelastetes Wasser nach nach DIN 4030,
Nachweis der Hochdruckspüllast nach DIN 19523.
Statik herstellen und liefern.
Einschl. Leitungszone herstellen.
Statik herstellen und liefern.
Leitungsgrabentiefe über 0,00 bis 4,00 m,
Bettung Typ 1; keine Verwendung von Leitungssand, sondern Splitt der Körnung 4/8 oder 8/16.
Seitenverfüllung und Abdeckung mit Material gem. DIN EN 1610. Zur Herstellung der Seitenverfüllung bis Höhe Kämpfer ist Splitt der Körnung 4/8 oder 8/16 zu verwenden. Ab Höhe Kämpfer und zur Herstellung der Abdeckung ist der vorhandene Boden zu verwenden, dieser ist ggf. zu verbessern.
Die Kosten für diese Aufbereitungsmaßnahmen werden gesondert vergütet. In dieser Position sind zur Herstellung der Seitenverfüllung ab Höhe Kämpfer und der Abdeckung daher nur die Kosten für das Aufnehmen und Laden sowie der Antransport des Materials vom Zwischenlagerplatz sowie der Einbau zu kalkulieren.
Nachweis der gelieferten Materialien anhand von Lieferscheinen.

Fränkische  AquaPipe oder gleichwertige Art.

Angebotenes Produkt:

'.................................................................................................'
(vom Bieter einzutragen)
Menge: 180,000 m
Kostengruppen nach DIN 276 2018: 375
Kostengruppen nach DIN 276-4 2009: 365

**01.04.02.0004 Spül- und Kontrollschacht aus PE, DN 250/250**
Spül- und Kontrollschacht aus PE, für Transportleitung DN 250/250.
Zulauf Transportleitung: DN 250
Ablauf Transportleitung: DN 250
Grundkörper-Innendurchmesser > 600 mm,
Bauhöhe: 800 mm,
Material Polyethylen (PE), Farbe schwarz,
Grundkörper monolithisch hergestellt,
mit kraftentkoppeltem Schachtrohranschluss und
>= 50 mm Setzungsreserve,
beständig gegen Säuren, Laugen, Öle,
Fette und Zement nach DIN 8075,
mit angeformten Muffen für Zu- und Ablaufleitung,
mit integriertem Standfuß,
liefern und gemäß DIN EN 1610 und Verlegeanleitung
des Herstellers auf vorbereiteter Grabensohle
(Auflager) einbauen.
Mit Schachtaufsetzrohr Da 600 mm, geeignet für Standard-Schachtabdeckungen (d = 610 mm), Eventuelles Ablängen um die Schachttiefe gem. Unterlagen des AG zu erreichen gehört zum Leistungsumfang.
Schachtabdeckung in gesonderter Position.
Spül und Kontrollschacht mit abgewinkeltem Gerinne gem. Unterlagen des AG.
Passend für Rohrleitung aus Pos. 01.04.02.0003..
Sämtliche, zur Montage benötigten Teile wie Auflagerringe, Dichtungen, Betonauflager u. dgl. gem. Angabe des Herstellers, gehören zum Leistunsumfang.

Fränkische  StrabuControl oder gleichwertige Art.

Angebotenes Produkt:

'.................................................................................................'
(vom Bieter einzutragen)
Menge: 9,000 St
Kostengruppen nach DIN 276 2018: 375

**01.04.02.0005 Schachtabdeckung aufsetzen DIN 19584, D, B m. Schmutzfänger planmäßige Höhe**
StL-Nr. 24110454130100
Schachtabdeckung, mit lichter Weite mindestens 610 mm
und rundem Rahmen, aufsetzen.
Klasse D 400, Ausführung nach DIN 19584, mit Rahmen aus
Gusseisen mit Beton.
Ausführung = mit Schmutzfänger.
Schachtabdeckung auf planmäßige Höhe setzen.
Menge: 9,000 St
Kostengruppen nach DIN 276 2018: 375

**01.04.02.0006 Formstück einbauen (Zul.) 'Bogen Da 200' Kunststoff-Rohr**
StL-Nr. 24110369990400
Formstück in Rohrleitung einbauen. Vergütet wird der
Mehraufwand für den Einbau des Formstückes gegenüber
der bis zur Innenfläche der Sammelrohrleitung durchgemessenen Rohrleitung.
Formstück 'Bogen Da 200 gem. Unterlagen des AG'
Rohr aus Kunststoff.
Menge: 8,000 St
Kostengruppen nach DIN 276 2018: 375

**01.04.02.0007 Formstück einbauen (Zul.) 'Bogen Da 160' Kunststoff-Rohr**
StL-Nr. 24110369990400
Formstück in Rohrleitung einbauen. Vergütet wird der
Mehraufwand für den Einbau des Formstückes gegenüber
der bis zur Innenfläche der Sammelrohrleitung durchgemessenen Rohrleitung.
Formstück 'Bogen Da 160 gem. Unterlagen des AG'
Rohr aus Kunststoff.
Menge: 10,000 St
Kostengruppen nach DIN 276 2018: 375

**01.04.02.0008 Formstück einbauen (Zul.) 'Abzw. 200/160' Kunststoff-Rohr '..........'**
StL-Nr. 24110369990499
Formstück in Rohrleitung einbauen. Vergütet wird der
Mehraufwand für den Einbau des Formstückes gegenüber
der bis zur Innenfläche der Sammelrohrleitung durchgemessenen Rohrleitung.
Formstück 'Abzweig Da 200/ Da 160 gem. Unterlagen des AG'
Rohr aus Kunststoff.
Durchgangsrohr 'Da 200 gem. Unterlagen des AG'
Menge: 1,000 St
Kostengruppen nach DIN 276 2018: 375

**01.04.02.0009 Formstück einbauen (Zul.) 'Aufw. 160/200' Kunststoff-Rohr**
StL-Nr. 24110369990400
Formstück in Rohrleitung einbauen. Vergütet wird der
Mehraufwand für den Einbau des Formstückes gegenüber
der bis zur Innenfläche der Sammelrohrleitung durchgemessenen Rohrleitung.
Formstück 'Übergang Da 160/Da 200'
Rohr aus Kunststoff.
Menge: 2,000 St
Kostengruppen nach DIN 276 2018: 375

**01.04.02.0010 Formstück einbauen (Zul.) 'Aufw. 160/200' Kunststoff-Rohr**
StL-Nr. 24110369990400
Formstück in Rohrleitung einbauen. Vergütet wird der
Mehraufwand für den Einbau des Formstückes gegenüber
der bis zur Innenfläche der Sammelrohrleitung durchgemessenen Rohrleitung.
Formstück 'Übergang Da 160/Da 295'
Rohr aus Kunststoff.
Menge: 1,000 St
Kostengruppen nach DIN 276 2018: 375

**01.04.02.0011 Straßenablauf ausbauen Betonfertigteile Tiefe bis 1,25 m StrA in bef. Fl. Ausbau verwerten**
StL-Nr. 24110506112001
Straßenablauf einschließlich Aufsatz ausbauen. An-
schlussleitungen, die bestehen bleiben, soweit erforderlich abdichten. Das Ausbauen von Rohrleitungen wird
gesondert vergütet.
Straßenablauf aus Betonfertigteilen, vollständig ausbauen.
Ausbautiefe ab OK Aufsatz bis 1,25 m.
Straßenablauf liegt in befestigter Fläche. Aufbruch und
Erdarbeiten ausführen.
Sämtliche Ausbaustoffe verwerten nach Wahl des AN.
Menge: 3,000 St
Kostengruppen nach DIN 276 2018: 375

**01.04.02.0012 Straßenablauf einbauen mit Erdarb. Boden Form 1a Schaft Form 5b Aufl-Ring 10a Aufl. C 8/10,10cm Tiefe bis 1,25 m 'Verfüll+Lager'**
StL-Nr. 2411051711011190
Straßenablauf aus Betonfertigteilen einbauen. Fugen mit
Mörtel M20 dichten und glattstreichen. Aufsatz wird gesondert vergütet. Erdarbeiten ausführen.
Boden Form 1a, Abfluss im Boden.
Schaft Form 5b (295 mm hoch).
Auflagering Form 10a (für quadratische Aufsätze).
Auflager aus Beton C 8/10, 10 cm dick, herstellen.
Aushubtiefe ab OK Straßenablauf bis 1,25 m.
Aushub 'Aushub seitlich lagern und zum Verfüllen verwenden. Überschüssigen Aushub laden, zum Zwischenlagerplatz des AG fördern und zur Haufwerksbeprobung zwischenlagern.'
Menge: 5,000 St
Kostengruppen nach DIN 276 2018: 375

**01.04.02.0013 Aufsatz f. Straßenablauf aufsetzen Rinne 500x500,C30 Zinkeimer B 1 Höhe planmäßig WW-Mörtel**
StL-Nr. 2411052309000312
Aufsatz für Straßenablauf aufsetzen.
Klasse C 250, Ausführung Rinnenform nach DIN 19 571,
500x500, mit Rahmen aus Gusseisen mit Beton, Schlitzweite 30 mm.
Verzinkter Eimer, Form B 1.
Aufsatz auf planmäßige Höhe setzen.
Fuge zwischen Fertigteilen mit Mörtel WW-
Schachtkopfmörtel nach DIN 19573 herstellen, Fugen
glattstreichen.
Menge: 5,000 St
Kostengruppen nach DIN 276 2018: 375

**01.04.02.0014 Anschluss PE DN 250 auf PE DN 250 herstellen**
Anschluss von PE-Rohr aus Position 01.04.02.0003. auf best. PE-Rohr DN 250 herstellen.
Bestehendes Rohr PVC DN 250 nach Unterlagen des AG
abtrennen. Das Nachbearbeiten der Schnittflächen (entgraten, usw.) gehört zum Leistungsumfang.
Trennmittel nach Wahl des AN.
Bestehende Rohrleitung aus PE-Rohren ggf. einschl. Auflager und  Ummantelung aus Beton ausbauen.
Abbruchgut in Eigentum des AN übernehmen und einer
Entsorgung nach Wahl des AN zuführen.
Erforderliche Erdarbeiten inklusive erforderlichem Handaushub gehören zum Leistungsumfang.
Passender Abzweiger DN 250/DN 250 sowie evt. benötigte Überschubmuffen liefern und einbauen.
Einschl. aller eventuell benötigten Dicht- und Ausgleichsringe.
Menge: 1,000 St
Kostengruppen nach DIN 276 2018: 375
Kostengruppen nach DIN 276-4 2009: 365

**01.04.02.0015 Schachtanschluss herstellen**
Herstellen des Anschlusses der Rohrleitung an bestehenden Schach.
Anzuschließende Rohrleitung aus 'PP'
Durchmesser 'DA 160'
Öffnung in Schachtwand mittels Kernbohrung herstellen, passend für Dichtungseinsatz;
Dichtungseinsatz dicht gegen nichtdrückendes Wasser, Dichtung einseitig, für 1 Medienrohr mit 160 mm Aussendurchmesser, Dichtungseinsatz mit mind. 40 mm dicker Dichtung aus EPDM als nichtgeteilte Dichtung, einfach dichtend, Stahlringe aus Edelstahl.
Die Kernbohrungswandung ist vor dem Einsetzen des Dichtungseinsatzes nach Herstellervorschrift zu konservieren,
einschl. Lieferung des Konservierungsmittels.
Vorh. Schacht:
- aus Betonfertigteilen, rechteckig
- Wandstärke bis 15 cm
Menge: 3,000 St
Kostengruppen nach DIN 276 2018: 375
Kostengruppen nach DIN 276-4 2009: 365

**01.04.02.0016 Sicherungsbeton**
Beton zur Sicherung der Lage vor Rohrleitungen, zur Ummantelung von einzelnen Abschnitten von Rohren im Bereich von Rohrkreuzungen mit geringem Abstand der Rohre zueinander u. dgl. liefern und einbauen.
Ausführung mit Beton C 20/25, einschl. aller erforderlichen Nebenarbeiten, Abschalungen u. dgl.
Ausführung nach Angabe der örtlichen Bauüberwachung vor Ort.
Menge: 3,000 m3
Kostengruppen nach DIN 276 2018: 375
Kostengruppen nach DIN 276-4 2009: 365

**01.04.02.0017 Dichtheit Rohrleitung prüfen 'DA315' Kunststoff 'bis 65m' Prüf. m. Luft Prüfung SL.**
*** Bedarfsposition mit GB
StL-Nr. 24110907994921
Entwässerungsrohrleitung auf Dichtheit prüfen. Erforderliche Verankerungen und Rohrverschlüsse herstellen
und beseitigen. Notwendigen Füllstoff liefern und ableiten. Prüfprotokoll erstellen und dem AG übergeben.
Rohrleitung DN/ID 'Da 160 - Da 200'
Rohr aus Kunststoff.
Prüfung 'bis 65 m
Die Prüfung muss haltungsweise, nach dem Erstellen der Anschlusspunkte an der neuen Haltung, jedoch vor Anschluss der Bestandsleitungen erfolgen. Verschlüsse im Bereich der Anschlusspunkte sind in den Einheitspreis einzukalkulieren.'
Prüfung mit Luft.
Prüfung der Sammelleitung.
Menge: 12,000 St
Kostengruppen nach DIN 276 2018: 375

**01.04.02.0018 Sickerstrang herst. m. Erdarbeiten im Straßenkörp. 'DN+20' '..........' Kies 8/16 Boden Unterl. AG '..........'**
StL-Nr. 2411022619932900
Sickerstrang durch Einfüllen und Verdichten von Filtermaterial in Graben herstellen. Erdarbeiten ausführen.
Offene Wasserhaltung bis zu einer Pumpenleistung von
10 m3 Fördermenge und 5,00 m Förderhöhe je Stunde und
Haltung ausführen. Sickerrohrleitungen werden gesondert
vergütet.
Graben im Bereich des Straßenkörpers.
Grabenbreite 'DN + 20 cm (= Abrechnungsbreite)'
Grabentiefe / Sohle 'DN + 20 cm (= Abrechnungstiefe)'
Filter aus Kies 8/16.
Homogenbereich nach Unterlagen des AG.
Aushub 'laden, zum Zwischenlagerplatz des AG fördern und getrennt nach Bodenschichten zur Haufwerksbeprobung bzw. zum Wiedereinbau zwischenlagern. Der Boden ist geordnet aufzusetzen, die Oberfläche des Haufwerkes ist mit dem Baggerlöffel zu verdichten und glatt zu streichen, um das Eindringen von Niederschlagswasser zu verringern.'
Menge: 120,000 m
Kostengruppen nach DIN 276 2018: 375

**01.04.02.0019 Sickerrohrleitung verlegen in Sickerstrang Rohr DN 100 Teilsickerrohr PE-HD-Rohr,Typ R2 '..........' Tiefe bis 1,25 m**
StL-Nr. 24110229312191
Sickerrohrleitung in Sickeranlage verlegen. Schachtanschluss wird gesondert vergütet.
Einbau in Sickerstrang.
Rohr DN/ID 100.
Teilsickerrohr (LP).
Rohr aus PE-HD Typ R 2 (innen glatt, außen gewellt).
Sickerraumsohle 'Bettung Typ 1 aus feinkörnigem Boden, der Bodengruppen TL, TM. Boden liefern. Dicke der unteren Bettungsschicht 10 cm'
Fließsohlentiefe bis 1,25 m.
Menge: 120,000 m
Kostengruppen nach DIN 276 2018: 375

**01.04.02.0020 Formstück einbauen (Zulage) Stopfen DN 100**
StL-Nr. 241102550500
Formstück in Sickerrohrleitung einbauen. Vergütet wird
der Mehraufwand für den Einbau des Formstückes gegenüber der bis zur Innenfläche der Sammelrohrleitung
durchgemessenen Rohrleitung.
Formstück = Verschlussstopfen DN/ID 100.
Menge: 2,000 St
Kostengruppen nach DIN 276 2018: 375

**01.04.02.0021 Formstück einbauen (Zulage) Bogen DN 100**
StL-Nr. 241102550900
Formstück in Sickerrohrleitung einbauen. Vergütet wird
der Mehraufwand für den Einbau des Formstückes gegenüber der bis zur Innenfläche der Sammelrohrleitung
durchgemessenen Rohrleitung.
Formstück = Bogen DN/ID 100.
Menge: 10,000 St
Kostengruppen nach DIN 276 2018: 375

**01.04.02.0022 Formstück einbauen (Zulage) Abzweig DN 100 Rohr DN 100**
StL-Nr. 241102550101
Formstück in Sickerrohrleitung einbauen. Vergütet wird
der Mehraufwand für den Einbau des Formstückes gegenüber der bis zur Innenfläche der Sammelrohrleitung
durchgemessenen Rohrleitung.
Formstück = Abzweig, Anschlussrohr DN/ID 100.
Durchgangsrohr DN/ID 100.
Menge: 2,000 St
Kostengruppen nach DIN 276 2018: 375

**01.04.02.0023 Ausl. mit Frosch-klappe herst.**
StL-Nr. 18909211040501 1
Auslaufstück mit Froschklappe aus verzinktem Rost im Betonauflager C 12/15 herstellen.
Auslaufstück aus 'passend zu Position 01.04.02.0019.'
für Rohr aus 'Position 01.04.02.0019.'
DN 100.
Menge: 1,000 St
Kostengruppen nach DIN 276 2018: 376
Kostengruppen nach DIN 276-4 2009: 365

##### Untertitel 01.04.03 Wasserhaltung Entwässerung

**01.04.03.0001 Wasserh.anl.nach Wahl des AN herst. 'Leitungsgraben' Bis 15 m3/h '..........'**
*** Pauschalposition
StL-Nr. 2110911390019000
Wasserhaltungsanlage nach Wahl des AN zum Trockenlegen
und Freihalten der Baugrube von Wasser herstellen. Geologische und hydrologische Verhältnisse sowie Zweck,
Umfang, Absenkziele, Dauer der Wasserhaltung und Ableitung des Wassers zur Vorflut nach Unterlagen des AG.
Anlage bemessen, einrichten und abbauen. Erforderliche
Erdarbeiten ausführen.
Vorhalten und Betreiben wird gesondert vergütet.
Baugrube 'Leitungsgraben für die gesamte Trasse der geplanten Wasserleitung.
Gesamte Länge der Leitungsgräben 300 m
Unterteilung in einzelne Abschnitte nach Wahl des AN.
Das Umsetzen der Wasserhaltung nach Wahl des AN gehört zum Leistungsumfang.'
Gesamter Förderdurchfluss bis 15 m3/h.
Ableitung 'mittels Schlauchleitung, Schlauchlänge bis 100 m'
Menge: 1,000 Psch
Kostengruppen nach DIN 276 2018: 313

**01.04.03.0002 Wasserhaltungsanlage vorhalten 'Leitungsgraben' '..........'**
StL-Nr. 21109117900900
Wasserhaltungsanlage nach Wahl des AN zum Trockenlegen
und Freihalten der Baugrube von Wasser betriebsbereit
vorhalten.
Abgerechnet wird nach Kalendertagen.
Baugrube 'Leitungsgraben für die gesamte Trasse der geplanten Wasserleitung.
Gesamte Länge der Leitungsgräben 300 m
Unterteilung in einzelne Abschnitte nach Wahl des AN.'
Ableitung 'mittels Schlauchleitung, Schlauchlänge bis 100 m'
Menge: 60,000 d
Kostengruppen nach DIN 276 2018: 313

**01.04.03.0003 Wasserhaltungsanlage betreiben '..........'**
StL-Nr. 21109123900000
Wasserhaltungsanlage nach Wahl des AN zum unterbrechungsfreien Trockenlegen und Freihalten der Baugrube
von Wasser betreiben.
Abgerechnet wird nach Kalendertagen.
Baugrube 'Leitungsgraben für die gesamte Trasse der geplanten Wasserleitung.
Gesamte Länge der Leitungsgräben 300 m
Unterteilung in einzelne Abschnitte nach Wahl des AN.'
Menge: 15,000 d
Kostengruppen nach DIN 276 2018: 313

#### Titel 01.05 Materialentsorgung und Deponiekosten

##### Untertitel 01.05.01 Entsorgung Transport

**01.05.01.0001 Aussieben steiniger Böden**
*** Bedarfsposition mit GB
Aussieben steiniger Böden mit Steinanteil > 30 %.
Material in Mieten auf Zwischenlagerplatz des AG gelagert.
Geräte nach Wahl des AN.
Diese Position kommt nur nach Aufforderung durch die örtliche Bauleitung zur Ausführung.
Abrechnung nach täglichen Regieberichten mit Erfassung der Gerätebetriebsstunden.
Menge: 45,000 h
Kostengruppen nach DIN 276 2018: 311

**01.05.01.0002 Aushubmaterial/Fels auf LKW laden**
Aushubmaterial/Fels, in Haufwerken auf Zwischenlagerplatz gelagert, lösen und auf LKW laden, Arbeiten mit Gerät(en) nach Wahl des AN, auf LKW des AN zum Abtransport/Entsorgung laden.
Materialtransport sowie Entsorgungskosten in gesonderter Position.
Abrechnung nach täglichen Regieberichten mit Erfassung der Gerätebetriebsstunden.
Menge: 105,000 h
Kostengruppen nach DIN 276 2018: 396

**01.05.01.0003 Material auf LKW transportieren, bis 15 km**
Material auf LKW oder in Containern zur Entsorgung transportieren, Boden / Fels zur Entsorgung abtransportieren.
Die Entsorgung ist nachzuweisen.
Abgerechnet wird nach Wiegescheinen des Deponiebetreibers.
Schadstoffbelastung gem.Analyse des AG,
Einfache Transportentfernung bis 15 km.
Die Kosten für die Entsorgung / Deponiegebühren in gesonderter Position.
Menge: 1600,000 to
Kostengruppen nach DIN 276 2018: 396
Kostengruppen nach DIN 276-4 2009: 396

**01.05.01.0004 Material auf LKW transportieren, bis 40 km**
Material auf LKW oder in Containern zur Entsorgung transportieren, Boden / Fels zur Entsorgung abtransportieren.
Die Entsorgung ist nachzuweisen.
Abgerechnet wird nach Wiegescheinen des Deponiebetreibers.
Schadstoffbelastung gem.Analyse des AG,
Einfache Transportentfernung bis 40 km.
Die Kosten für die Entsorgung / Deponiegebühren in gesonderter Position.
Menge: 1600,000 to
Kostengruppen nach DIN 276 2018: 396
Kostengruppen nach DIN 276-4 2009: 396

**01.05.01.0005 Material auf LKW transportieren, bis 60 km**
*** Bedarfsposition mit GB
Material auf LKW oder in Containern zur Entsorgung transportieren, Boden / Fels zur Entsorgung abtransportieren.
Die Entsorgung ist nachzuweisen.
Abgerechnet wird nach Wiegescheinen des Deponiebetreibers.
Schadstoffbelastung gem.Analyse des AG,
Einfache Transportentfernung bis 60 km.
Die Kosten für die Entsorgung / Deponiegebühren in gesonderter Position.
Menge: 1600,000 to
Kostengruppen nach DIN 276 2018: 396
Kostengruppen nach DIN 276-4 2009: 396

**01.05.01.0006 Schilder für Haufwerksbeprobung**
Herstellen und Liefern von Schildern zur Kennzeichnung der beprobten Haufwerke.
Schild aus bestehend aus:
- Holzpflock Querschnitt 60 x 60 mm, Länge mind. 1,20 m
- Beschriftung Format DIN A3, laminiert, befestigt an vorher beschriebenem Holzpflock mit eindeutiger Haufwerksbezeichnung.
Menge: 10,000 St
Kostengruppen nach DIN 276 2018: 396
Kostengruppen nach DIN 276-4 2009: 399

**01.05.01.0007 Folienabdeckung herstellen**
Folienabdeckung von gelagertem Aushubmaterial herstellen, Ausführung als Abdeckung der Haufwerke von zwischengelagertem, ggf. belastetem Aushubmaterial.
Ausführung mit Baufolie, Dicke 0,2 mm.
Ausführung im Freien.
Abgerechnet wird die abzudeckende Fläche, Überlappungen sind in den Einheitspreis einzurechnen, ebenso die Windsicherung der Folienabdeckung sowie die Entsorgung nach Abtransport des Aushubmaterials.
Das Umsetzen der Folie bzw. die Wiederverwendung auf einem weiteren Haufwerk ist in den Einheitspreis einzurechnen.
Menge: 2500,000 m2
Kostengruppen nach DIN 276 2018: 396
Kostengruppen nach DIN 276-4 2009: 399

**01.05.01.0008 Abf.-Container bereitst. u. vorh. n.gef. Abfall min. 7 m3 2 Stück**
*** Bedarfsposition mit GB
StL-Nr. 229029011202
Stählerner Abfallcontainer mit dichter Abdeckung für
Abfall auf der Baustelle bereitstellen und bis zum
Abtransport vorhalten.
Behälter für nicht gefährlichen Abfall.
Inhalt mindestens 7 m3.
Container 2 Stück.
Menge: 30,000 d
Kostengruppen nach DIN 276 2018: 396

**01.05.01.0009 Abf.-Container bereitst. u. vorh. gefährl. Abfall min. 7 m3 2 Stück**
*** Bedarfsposition mit GB
StL-Nr. 229029012202
Stählerner Abfallcontainer mit dichter Abdeckung für
Abfall auf der Baustelle bereitstellen und bis zum
Abtransport vorhalten.
Behälter für gefährlichen Abfall.
Inhalt mindestens 7 m3.
Container 2 Stück.
Menge: 30,000 d
Kostengruppen nach DIN 276 2018: 396

##### Untertitel 01.05.02 Materialentsorgung, Verwertungs- und Deponiekosten

**01.05.02.0001 Boden verwerten/entsorgen Z0, Verwertungskosten**
Boden / Fels, Schadstoffklasse Z 0, nach Wahl des AN Verwerten bzw. Entsorgen und in Eigentum des AN übernehmen. Transport in gesonderter Position. In dieser Position sind ausschließlich die Deponiekosten zu kalkulieren.
Menge: 725,000 m3
Kostengruppen nach DIN 276 2018: 396
Kostengruppen nach DIN 276-4 2009: 396

**01.05.02.0002 Belast.Boden Z 1.1, Verwertungskosten**
Boden / Fels, Schadstoffklasse Z 1.1, nach Wahl des AN verwerten/entsorgen und in Eigentum des AN übernehmen.
Transport in gesonderter Position. In dieser Position sind ausschließlich die Deponiekosten zu kalkulieren.
Menge: 2900,000 to
Kostengruppen nach DIN 276 2018: 396
Kostengruppen nach DIN 276-4 2009: 396

**01.05.02.0003 Belast.Boden Z 1.2, Verwertungskosten**
Boden / Fels, Schadstoffklasse Z 1.2, nach Wahl des AN verwerten/entsorgen und in Eigentum des AN übernehmen.
Transport in gesonderter Position. In dieser Position sind ausschließlich die Deponiekosten zu kalkulieren.
Menge: 500,000 to
Kostengruppen nach DIN 276 2018: 396
Kostengruppen nach DIN 276-4 2009: 396

**01.05.02.0004 Nicht gefährl. Abfall DK 0 entsorgen, Deponiekosten**
Nicht gefährlichen Abfall aus Baustelle nach Unterlagen
des AG entsorgen.
Abrechnung nach Wiegenachweisen.
Abfall = Bodenaushub als Boden und Steine, die
gefährliche Stoffe enthalten.
Abfallschlüsselnummer = 17 05 04*.
Abfall auf Zwischenlagerplatz des AG in Haufwerken gelagert.
Zuordnungswert DepV = DK 0.
Entsorgung nach Wahl des AN.
Entsorgungsnachweis gehört zum Leistungsumfang.
Transport, sowie Abfall auf LKW laden in gesonderter Position. In dieser Position sind ausschließlich die Deponiekosten zu kalkulieren.
Menge: 25,000 t
Kostengruppen nach DIN 276 2018: 396

**01.05.02.0005 Nicht gefährl. Abfall DK I entsorgen, Deponiekosten**
Nicht gefährlichen Abfall aus Baustelle nach Unterlagen
des AG entsorgen.
Abrechnung nach Wiegenachweisen.
Abfall = Bodenaushub als Boden und Steine, die
gefährliche Stoffe enthalten.
Abfallschlüsselnummer = 17 05 04*.
Abfall auf Zwischenlagerplatz des AG in Haufwerken gelagert.
Zuordnungswert DepV = DK I.
Entsorgung nach Wahl des AN.
Entsorgungsnachweis gehört zum Leistungsumfang.
Transport, sowie Abfall auf LKW laden in gesonderter Position. In dieser Position sind ausschließlich die Deponiekosten zu kalkulieren.
Menge: 95,000 t
Kostengruppen nach DIN 276 2018: 396
